# SCD Schulcampus Deisenhofen - gesamt
Angebotsaufforderung (GAEB DA XML 3.3, DA83)
Projekt: 2021-04
Währung: EUR
Erstellt mit: GXML Toolbox V3.3 R20220330, ORCA AVA 27 27.00.00, 21.05.2026

## 1.0 Angaben zu Abschnitt 0 der Allgemeinen Technischen Vertragsbedingungen
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 entfällt für BA2

## 3.0 Technische Baubeschreibung HLS - entfällt für Innenausbau -

## 4.0 Technische Baubeschreibung Elektro - entfällt für Innenausbau -

## 5.0 Technische Baubeschreibung Außenanlagen - entfällt für Innenausbau -

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form wird es nicht geben.

1. Planunterlagen Architekt
Die angehängten Planunterlagen sind aufgrund des großen Umfangs in dieser Anlagenliste nicht in Einzeldokumente aufgeschlüsselt. Die Dokumente sind in folgenden Ordnern sortiert:

Planlisten:
- Planliste zu Fliesen- und Plattenarbeiten
- Planliste Details zu Fliesen- und Plattenarbeiten

Werkpläne:
- Grundrisse
- Schnitte
- Bodenspiegel

Übersichtspläne:
- Übersicht Bodenaufbauten
- Übersicht Wassereinwirkungsklassen, Bodenabläufe, Rinnen, Schwellen
- Übersicht Rutschfestigkeitsklassen
- Übersicht Wandfliesen und Wassereinwirkungsklassen

Detailpläne:
- Bodenaufbauten
- Anschlussdetails an Wände, Bodenabläufe, Kühlzellen, Duschtassen
- Treppendetails

2.Sonstige Unterlagen
- 231207_Baustellenordnung_SCD
- 260507_Bauzeitenplan

## 7.0 ZTV für Fliesen- und Bodenbelagsarbeiten Mensa + Mehrzweckhalle
7.0 Zusätzliche Technische Vertragsbedingungen (ZTV) Fliesen- und Bodenbelagsarbeiten

In Ergänzung zu VOB Teil C der jeweiligen Gewerke gelten
folgende Hinweise für die Ausschreibung:

1. Allgemeines

1.1 Normen und Richtlinien
Für die Durchführung der ausgeschriebenen Bauleistungen gelten zusätzlich zur VOB Teil C, in der gültigen Ausgabe, die Richtlinien und Vorschriften der jeweiligen Fachverbände und Materialhersteller.
Alle Preise verstehen sich auf eine nutzungsfertige Arbeitsleistung, einschließlich Herstellung, Lieferung und Montage sämtlicher Materialien, soweit nicht ausdrücklich eine bauseitige Lieferung oder Leistung vermerkt ist.
Für Verarbeitung, Lieferung, Einbau und Abnahmen von Materialien, Teilen und Verbindungen gelten die am Standort der Baustelle gültigen entsprechenden Gesetze, Normen, Verordnungen und Bestimmungen.
Erforderliche Nachweise hat der AN kostenlos für den AG zu erbringen.

1.1 Gegenstand dieser Ausschreibung
Es sind folgende Leistungen zu erbringen

Fliesenarbeiten:
- Liefern und Erstellen von Fliesenbelägen auf Wand- und Bodenflächen im Bereich des Küchentrakts der Mensa und der Mehrzweckhalle
- Liefern und Erstellen von Fliesenbelägen auf Wand- und Bodenflächen im Umkleide- und Sanitärbereich des Küchentraktes der Mensa (Umkleide, WC, Duschbereich, Umkleidekabine)
- Liefern und Erstellen von Fliesenbelägen auf Wandflächen im Bereich der Sanitärbereiche (in allen Geschossen der Mehrzweckhalle, sowie im Untergeschoss der Mensa und im Bürotrakt des Zweckverbands im OG der Mensa)
- Liefern und Erstellen von Fliesenbelägen auf Wand- und Bodenflächen in Duschen und WCs im Bereich der Umkleidebereiche der Mehrzweckhalle
- Liefern und Erstellen von Fliesenbelägen auf Wand- und Bodenflächen in Nebenräumen, wie Putzräumen
- Lieferung von Ersatzfliesen aus der gleichen Materialcharge der zuvor beschriebenen Fliesenbeläge
- Durchführen von vorbereitenden Arbeiten
- Durchführen von Abdichtungsarbeiten nach Wassereinwirkungsklassen gemäß DIN 18534-1
- Anarbeiten an Aussparungen, Profilschienen, Kantenschutzprofile, Fugenausbildungen
- Liefern und Installieren von Spiegeln, z.T. schwenkbar, sowie einer Duschtrennwand

Betonwerksteinarbeiten:
- Liefern und Erstellen von Bodenbelägen aus Betonwerkstein in Fluren, Sanitärbereichen und Treppenhäusern in allen Geschossen von Mensa und Mehrzweckhalle
- Erstellen von Treppen- und Treppenpodestbelägen aus Betonwerkstein
- Erstellen und Einbau von Winkelstufen aus Betonwerkstein
- Einbau von Einbauteilen wie Randwinkel, Unterkonstruktionen, etc.
- Anarbeiten an Aussparungen, Profilschienen, Kantenschutzprofile, Fugenausbildungen
- Einbau von Sauberlaufmatten mit Winkelrahmen in bauseitige Estrichvertiefung

Die auszuführenden Bauteile für Fliesen-/ Betonwerksteinarbeiten befinden sich in allen Ebenen.
Die Einbringung und der Transport im Gebäude sind mit den Einheitspreisen abgegolten.
Ebenenzuschläge werden nicht gewährt.

1.2 Ausführungsvorgaben
Die dem LV zugeordneten Grundriss-, Detail-, Schnitt- und Ansichtszeichnungen sind bei der Kalkulation zu berücksichtigen.
Die Fliesenspiegelpläne sind hinsichtlich Achsraster und Fugenbild auf die Raumgeometrie und die Einbauten abgestimmt und sind bei der Ausführung zwingend zu beachten.

Vor Verlegebeginn müssen Verlegeart, Anschlüsse und Details mit der Bauüberwachung festgelegt werden.

Sämtliche Zwangspunkte, wie Fassaden, Belagswechsel etc. sind flucht- und höhengenau einzuhalten. Sämtliche Trennschienen, Fugenprofile usw. sind einzunivellieren.

Zuschnitte jeglicher Art sind, jeweils in von der OÜ freigegebenen Flächen auszuführen.

Das Verlegen aller Werkstücke und Platten hat flucht- und lotgerecht zu erfolgen. Zum Erzielen eines richtungsfreien und gleichmäßigen Erscheinungsbildes ist die Verlegerichtung der Platten immer wieder zu wechseln und verschiedene Chargen sind zu mischen.

Schallübertragung auf die angrenzenden Bauteile ist durch geeignete Maßnahmen zu vermeiden wie z.B.:
- Randstreifentrennung elastoplastische Verfugung zwischen Wand und Bodenbelag

Randdämmstreifen von schwimmend verlegten Estrichen sind auf OK Bodenbelag abzuschneiden. Der Bodenbelag ist absolut eben zu verlegen.

Die Trittsicherheit der Bodenbeläge/-fliesen muss im Innenbereich mindestens der Bewertungsgruppe für Rutschhemmung R9 nach DIN EN 16165 (entsprechend Positionsbeschrieb) entsprechen. Die Rutschfestigkeitsklassen bewegen sich zwischen R9 bis R12V4.

Bauaufsichtliche Gutachten, Prüfzeugnisse und amtliche Nachweise sind vorzulegen.

Alle sichtbar bleibenden Oberflächen, d.h. auch alle Stirnseiten und Untersichten, sofern diese nach dem Einbau noch zu sehen sind, müssen in Sichtqualität entsprechend der Oberseite der Beläge ausgeführt werden.

Auf Wand- und Bodenflächen sind glasierte Steinzeug- und unglasierte Feinsteinzeug-Fliesen nach DIN EN 14411, in unterschiedlichen Materialstärken, Farbtönen, Oberflächen und Verlegearten auszuführen.

Türen werden je nach Einbausituation nach dem Herstellen der Abdichtung, nach Herstellen des Bodenbelags oder nach Herstellen des Wandbelags eingebracht - entsprechende Angaben in den Planunterlagen sind zu berücksichtigen. Ein reibungsloser Bauablauf ist mit der Bauleitung frühzeitig abzustimmen.

1.3 Stand der Technik
Die Konstruktionen sind nach den einschlägigen Normen, Richtlinien und Verarbeitungsvorschriften sowie dem Stand der Technik zu erstellen und einzubauen.

1.4 Gerüste
Für die Montage sind vom Auftragnehmer Gerüste zu errichten, vorzuhalten und wieder zu demontieren. Es wird darauf hingewiesen, dass Fahrgerüste in Bereichen mit bereits ausgeführtem Oberbelag nur mit Gummibereifung zugelassen sind. Bei der Verwendung von Standgerüsten sind entsprechend große Unterlagen zu verwenden. Der Auf- und Abbau der Gerüste ist mindestens eine Woche im Voraus mit der Bauüberwachung (BÜ) abzustimmen.

2. Stoffe und Bauteile

Der AN ist alleinverantwortlich für die richtige Wahl der Werkstoffe, wie sie dem Verwendungszweck und der Verarbeitung entsprechen. Beim Einbau der in der Leistungsbeschreibung beschriebenen Materialien ist insbesondere auf eine Verträglichkeit der Materialien untereinander zu achten. Die auszuführenden Fliesenbeläge und die zu liefernden Ersatzfliesen müssen für die einzelnen Fliesentypen jeweils aus der gleichen Materialcharge des Fliesenherstellers stammen, um Farb- und Oberflächenunterschiede auszuschliessen.
Für die Auswahl und die Verarbeitung der angebotenen Baustoffe sind insbesondere folgende Richtlinien und Empfehlungen zu beachten: Verordnung über gefährliche Stoffe, Gefahrstoffverordnung Gefahrstoff-Informationssystem der Berufsgenossenschaften der Bauwirtschaft, GISBAU

Ist der Einsatz von Gefahrstoffen (wie z. B. mineralfaser-, oder lösungsmittelhaltige Baustoffe) nicht zu umgehen, sind besondere Maßnahmen zu ergreifen, die eine Gefährdung der mittelbar Betroffenen ausschließt.

3. Ausführung

3.1 Fliesenraster, Fliesenspiegel
Wand- und Bodenfliesen sind, soweit vom AG nicht anderes vorgesehen ist, im gleichen Fugenverlauf (Fugenschnitt) zu verlegen. Der Verlegestart ist nach den Vorgaben der Fliesenspiegelpläne des Architekten auszuführen.
Der kleinste Fliesenpassstreifen darf dabei minimal aus 1/2 Fliese bestehen.
Vor der Ausführung ist durch den Auftragnehmer, im Rahmen der Vorleistungsprüfung, der Fliesenspiegelplan des Architekten hinsichtlich Maßhaltigkeit und Umsetzbarkeit mit einem Aufmass vor Ort zu überprüfen.
Sofern durch den Auftragnehmer Unregelmäßigkeiten oder Abweichungen vom Fliesenspiegelplan festgestellt werden, ist dies unverzüglich der BÜ schriftlich aufzuzeigen und das weitere Vorgehen abzustimmen.

3.2 Abdichtungssystem
Als Abdichtung ist ein hochflexibles Abdichtungssystem im Verbund mit den Fliesen- und Werksteinbelägen auszuführen. Die Abdichtungsarbeiten sind gemäß DIN18534-1 (Stand 10/25) sowie den zugehörigen Teilen 3,5 und 6 auszuführen. Die Wassereinwirkungsklassen sind den Planunterlagen zu entnehmen. Besonders zu beachten hinsichtlich der Anforderungen sind die Abdichtungen im Bereich der Küchen und den Duschanlagen, die den Wassereinwirkungsklasse W3-I (sehr hoch) zuzuordnen sind. Alle eingesetzten Abdichtungssysteme müssen über ein allgemeines bauaufsichtliches Prüfzeugnis (abP) verfügen. Die Vorbehandlung (Grundierung, etc.) sowie die weiteren Komponenten des Fliesenbelages (Verklebung, flächige und dauerelastische Verfugung) sind systemkompatibel auf das Abdichtungssystem abzustimmen.

3.2 Verklebung, Mörtelbettung
Bei Fliesenbelag:
Wandbekleidungen und Bodenbeläge sind in vollflächiger Dünnbettung (100 % Aufbruch) im kombinierten Klebeverfahren (d.h. Auftrag des Dünnbettmörtels sowohl auf die Verlegefläche als auch auf die Rückseite der Fliesen) nach DIN 18 157 Teil 1 zu verlegen, soweit nicht eine andere Bettung vorgeschrieben ist. Die Mörtelhaftung der jeweiligen Fliese darf durch nichts herabgesetzt bzw. behindert werden. Werkseitig aufgebrachte Sprühaufträge, Tränkungen, Versiegelungen usw. zur Erzielung z.B. einer Imprägnierwirkung sind nicht zulässig.

Bei Betonwerkstein:
Bodenbeläge mit Betonwerkstein sind in Mittelbettung im kombinierten Klebeverfahren nach DIN 18 157 Teil 1 zu verlegen, soweit nicht eine andere Bettung vorgeschrieben ist. Die Mörtelhaftung der jeweiligen Platte darf durch nichts herabgesetzt bzw. behindert werden. Werkseitig aufgebrachte Sprühaufträge, Tränkungen, Versiegelungen usw. zur Erzielung z.B. einer Imprägnierwirkung sind nicht zulässig.

Es sind die Bestimmungen nach "RAL UZ 113 Emissionsarme Bodenbelagsklebstoffe und andere Verlegewerkstoffe" zu beachten. Entsprechende Gütesiegelnachweise oder alternative Nachweise der Mindestkriterien sind zu erbringen. Sollten Produkte verwendet werden, die über keine Zertifizierung verfügen, so ist das Emissionsverhalten der verwendeten Produkte separat mit Hilfe von Prüfzeugnissen nachzuweisen und dem Auftraggeber vor Ausführung der Arbeiten vorzulegen. Die Verlegewerkstoffe nach Ziffer 2 der RAL UZ 113 müssen den üblichen Qualitätsanforderungen an die Gebrauchstauglichkeit der entsprechenden Produktgruppe entsprechen.

3.3 Fliesen- und Plattenzuschnitte
Alle Fliesen- und Plattenschnitte sind exakt scharfkantig herzustellen; gehauene Fliesen oder Platten sind nicht zulässig. Sämtliche Runddurchbrüche in oder an den Fliesen oder Platten
sind zu bohren oder zu schleifen. Der erforderliche Durchmesser für Durchführungen darf nicht mehr als um 1 cm überschritten werden.

3.4 Verfugung
Der Fliesen- und Werksteinbelag ist durch das Einschlämmen mit einem wasserfesten, flexiblen Fugenmörtel satt zu verfugen. Die Farbe der Verfugung wird erst nach erfolgter Bemusterung vom Auftraggeber bzw. Architekten festgelegt. Nach dem Verfugen ist ein absolut reiner Belag herzustellen. Dazu sind sämtliche Rückstände von Klebemörtel, Zementschleier etc. sowie Reste von Fugenfüllmaterial restlos zu beseitigen.
Eine OXIM-vernetzende Ausführung ist nicht zulässig.

3.5 Allgemeine Hinweise zur Ausführung
Die Anlieferung der zu verbauenden Baustoffe auf die Baustelle ist aufgrund der beengten Platzverhältnisse immer 'just in time' für den Tagesbedarf durchzuführen. Das Lagern von noch nicht verbauten Materialien kann nicht zugesichert werden und kann nur nach Rücksprache mit der Bautüberwachung erfolgen.
Anforderungen an Lagerort:
- Freigabe durch Objektüberwachung
- Kennzeichnung mit Firmenschild
- abgeschlossen (z.B. Container)

3.5.2  Installationen, Einbauten
Die Fliesenarbeiten in Bereichen mit Einbauten und Installationen dürfen erst dann begonnen werden, wenn alle anzuschließenden Einrichtungen nach ihrer Lage bzw. ihren Anschlüssen exakt von den Fachfirmen angegeben und von der Bauüberwachung (BÜ) freigegeben sind.
Der AN hat die Pflicht, vor Beginn der Arbeiten auf mögliche vorhandene Abweichungen vom Fliesenspiegelplan des Architekten hinzuweisen.

3.5.3  Verunreinigungen, Beschädigungen
Verunreinigungen und Beschädigungen sind unbedingt zu vermeiden, sowohl an Wänden als auch an Rohrleitungen, Türzargen und sonstigen Bauteilen und Werkstücken. Alle durch die Fliesen- und Betonwerksteinarbeiten entstandenen Verunreinigungen sind unmittelbar sachgemäß zu beseitigen. Sofern die Fliesen- und Betonwerksteinarbeiten in unmittelbarer Nähe zu oberflächenfertigen Bauteilen (z.B Sichtbeton, Sichtholzwänden, Wandbekleidungen, lackierte Oberflächen, Verglasungen, etc.) durchgeführt werden, sind diese durch den AN Fliesenarbeiten durch geeignete Massnahmen zu schützen. Reinigungskosten, durch entstandene Verunreinigungen des AN Fliesenarbeiten, gehen dessen Lasten. Gleiches gilt für den Ersatz von beschädigten Bauteilen.

3.6 Muster
Fliesenarbeiten:
Fliesen, Fugenmaterial und dauerelastische Fugen, sind vor Materialbestellung, zur Freigabe durch den AG zu bemustern. Dazu sind vorab durch den Auftragnehmer Musterflächen der angebotenen Fliesenbeläge auszuführen. Die Verfugung der Fliesenbeläge und die dauerelastischen Dichtungsmassen sind dabei in mindestens drei unterschiedlichen Farbabstufungen auszuführen.
Die Musterflächen werden gemeinsam vom AG sowie den Architekten begutachtet, freigegeben und stellen den Ausführungsstandard dar. Die Aufwendungen für Musterflächen auf Trägerplatten sind in eigenen Leistungspositionen erfasst. Die Musterflächen sind nach Aufforderung der BÜ durch den AN zu entsorgen.

Betonwerksteinarbeiten:
Plattenmaterial, Fugenmaterial und dauerelastische Fugen sowie Sauberlaufmatten sind vor Materialbestellung, zur Freigabe durch den AG zu bemustern. Dazu sind vorab durch den Auftragnehmer Musterflächen der angebotenen Plattenbeläge auszuführen. Die Verfugung der Beläge und die dauerelastischen Dichtungsmassen sind dabei in mindestens drei unterschiedlichen Farbabstufungen auszuführen.
Die Musterflächen werden gemeinsam vom AG sowie den Architekten begutachtet, freigegeben und stellen den Ausführungsstandard dar. Die Aufwendungen für Musterflächen auf Trägerplatten sind in eigenen Leistungspositionen erfasst. Die Musterflächen sind nach Aufforderung der BÜ durch den AN zu entsorgen.

Für die Sauberlaufmatten sind Handmuster (DIN A4-Format) zur Freigabe vorzulegen. Die Aufwendungen für diese Handmuster sind in die Einheitspreise mit einzukalkulieren.

3.7 Ausleuchtung der Arbeitsbereiche
Der Auftragnehmer hat auf seine eigenen Kosten dafür Sorge zu tragen,
dass an seinen Arbeitsbereichen eine Beleuchtung von 500 Lux vorherrscht.

3.8 Maßkontrolle
Sämtliche in den Ausführungsplänen und im LV beschriebenen Maße sind rechtzeitig vor Ausführungsbeginn der jeweiligen Leistungsposition an der Baustelle nachzuprüfen und zu kontrollieren. Alle Maße, Ausführungsarten, Stückzahlen usw. sind den Architektenplänen zu entnehmen und verantwortlich zu prüfen. Die im Leistungsverzeichnis und in den beigefügten Zeichnungen angegebenen Maße dienen lediglich der Kostenkalkulation.

3.9 Aufmaße
Aufmaße vor Ort sind für alle zu erstellenden Bauteile zwingend notwendig. Über die fertigungstechnisch notwendigen Rohbaumaße ist ein Aufmaßprotokoll zu erstellen und unaufgefordert der OÜW vorzulegen. Diese Nebenleistung ergänzend zur VOB/C ist mit dem Einheitspreis abgegolten.
Das Aufmass und die Abrechnung der Fliesenarbeiten erfolgt gemäß VOB/C - DIN 18352 Fliesen- und Plattenarbeiten.
Das Aufmaß und die Abrechnung der Betonwerksteinarbeiten erfolgt gemäß VOB/C - DIN 18333 Betonwerksteinarbeiten.

3.10 Untergrund
Der Untergrund für die Fliesenarbeiten besteht im Wesentlichen aus:
- Böden: Zementestrich (z.T. als Heizestrich) gemäß Bodenaufbauten und Positionsbeschreibungen
- Wände: Stahlbetonwände, Trockenbauwände, zweilagig mit Gipskarton beplankt (bzw. zementgebundene Platten in Bereichen mit Wassereinwirkungsklasse W2-I und W3-I)

Der Untergrund für die Betonwerksteinarbeiten besteht im Wesentlichen aus:
- Stahlbetontreppen
- Böden: Zementestrich, teilweise als Heizestrich gemäß Bodenaufbauten und Positionsbeschreibungen
- Wände: Trockenbauwände, zweilagig mit Gipskarton beplankt

3.11 Materialeinbringung
Sämtliche Erschwernisse bei der Materialeinbringung, sowie die erforderlichen Hebezeuge, Hilfsvorrichtungen und Schutzmaßnahmen an Bauteilen der eigenen Leistung und an Bauteilen Dritter sind mit dem Einheitspreis abgegolten.

Im Bereich der Küchen ist darauf zu achten, dass sämtliche Materialien und Oberflächen (Fliesen, Bodenabläufe, usw.) einer Belastung von 5kN/qm im Zuge der Geräteeinbrinung standhalten müssen.

Fliesen- und Plattenbeläge in Türbereichen sind in einigen Bererichen an Türzargen anzuarbeiten (s. Detailplanung und Übersichten). Dies erfordert eine frühzeitige Koordinierung und Abstimmung mit den anderen zuständigen ausführenden Firmen. Einige Fliesen- und Plattenbeläge sind im Türbereich zunächst auszusparen und zu einem späteren Zeitpunkt, nach Einbau der Türzarge, fertigzustellen. Zeitliche Kapazitäten hierfür sind vorzuhalten und einzupreisen.

## 42 01-3640.02 Fliesen- und Plattenarbeiten - BA 2 Mensa / MZW

### Titel 01 Mensa

*Hinweis: Hinweis:*
Alle unter diesem Titel aufgeführten Leistungen beziehen sich lediglich auf den BA 02 - Teilbereich Mensa.

#### Bereich 01.01 Fliesen- und Plattenarbeiten

##### Abschnitt 01.01.01 Vorbereitende Maßnahmen

**01.01.01.1 Reinigen des Untergrundes Boden, Wand, Treppe**
Reinigen des Untergrundes von Boden, Wandflächen sowie Setz- und Trittstufen
von grober Verschmutzung z.B. durch scharfes Abkehren
der Oberfläche, evtl. Unebenheiten wie Mörtelreste entfernen,
den Untergrund nach Erfordernis vorbereiten.
Der Untergrund muss frei von Zementleim, Schmutz,
Staub, Öl, Fett und losen Teilen sein.
Anfallender Schutt ist ordnungsgemäß zu beseitigen
und zu entsorgen.

Ausführung für Leistungen die über die in der DIN 18352 / Ziff. 4.1.4. aufgeführten Nebenleistungen hinausgehen.

Ausführung nur nach örtlicher Festlegung und nach Absprache mit der Bauüberwachung. Abrechnung nach gemeinsamen Aufmass von BÜ und AN vor Ausführung.
Menge: 1087,200 m²

**01.01.01.2 Untergrund anschleifen und absaugen**
Anschleifen und Absaugen des bauseitigen Zement-Estrich, falls für die Verlegung der Platten oder Fliesen notwendig.
Anfallendes Schleifmaterial ist fachgerecht zu entsorgen.

Zur Verringerung der Estrichstärke,
Stärke: 1-5 mm
Untergrund: Zementestrich

Ausführung nur nach örtlicher Festlegung und nach Absprache mit der Bauüberwachung. Abrechnung nach gemeinsamen Aufmass von BÜ und AN vor Ausführung.
Menge: 543,100 m²

**01.01.01.3 Ausgleichspachtelung bauseitiger Estrich**
Untergrund ausgleichen mit systemkonformer Spachtelmasse für bauseitigen Estrich.

Schichthöhe bis 5 mm.

Ausführung nur nach örtlicher Festlegung und nach Absprache mit der Bauüberwachung. Abrechnung nach gemeinsamen Aufmass von BÜ und AN vor Ausführung.
Menge: 54,300 m²

**01.01.01.4 Ausgleichsspachtelung an Stahlbetonwänden**
Ausgleich von Unebenheiten im Untergrund für die Verlegung von Wandfliesen durch Spachteln, Spachtelmasse abgestimmt auf Untergrund und nachfolgend beschriebenen Fliesenbelägen.
Untergrund: Stahlbetonwände

Auftragsstärke bis 5 mm

Ausführung nur nach örtlicher Festlegung und nach Absprache mit der Bauüberwachung. Abrechnung nach gemeinsamen Aufmass von BÜ und AN vor Ausführung.
Menge: 240,500 m²

**01.01.01.5 Ausgleich von Unebenheiten an Trockenbauwänden**
Ausgleich von kleineren Unebenheiten im Bereich er bereits gespachtelten Trockenbauwände, für die Verlegung von Wandfliesen durch Spachteln, Spachtelmasse abgestimmt auf Untergrund und nachfolgend beschriebenen Fliesenbelägen
Untergrund: Trockenbauwände

Auftragsstärke bis 2 mm

Ausführung nur nach örtlicher Festlegung und nach Absprache mit der Bauüberwachung. Abrechnung nach gemeinsamen Aufmass von BÜ und AN vor Ausführung.
Menge: 50,000 m²

**01.01.01.6 Schnellzementestrich Kleinflächen**
Schnellzement als Estrich auf Dämmschicht, Druckfestigkeitsklasse C30 DIN EN 13813, Biegezugfestigkeitsklasse F5 DIN EN 13813,
Estrichnenndicke bis 85 mm, zur Aufnahme von Fliesen- und Plattenbelägen im Dünnbett, Oberflächen reiben und absanden, für Kleinflächen bis 0,2 m2, wie Anarbeiten an Bodeneinläufe oder dergleichen.
Menge: 15,000 St

**01.01.01.7 Kleinflächen, Aussparrungen mit Epoxidharzestrich schließen**
Kleinflächen und Aussparrungen, mit 2 K-Epoxidharz Bindemittel und Quarzsand zur Herstellung von hochfesten, schnell belegreifen Reaktionsharzmörteln, verschließen.
Schließen von Aussparungen in Estrichebene
Material, getrockneter Quarzsand mit speziell abgestufter Körnung und ein 2- komponentiges Epoxidharz-Bindemittel, lösemittelfrei.

Klassifizierung und Anforderung nach DIN 18560, DIN EN 13813, verwendung entsprechend den vorherigen Positionen, siehe auch Bodenaufbauten und Bodenspiegel.

Belegreif nach 24 Stunden

Abrechnung nach Aufmass Aufsichtsfläche.
Menge: 25,000 m²

**01.01.01.8 Voranstrich Wand**
Voranstrich auftragen, mit 1-komponentiger lösmittelfreier Grundierung Kunstharz-Dispersion gemäß ZTV, auf Wand, Untergrund Trockenbau (Feuchtraum-Gipsplatten), bis zu einer Höhe von 2,60 ü. OKFB.
Voranstrich systemkonform mit nachfolgend beschriebener Abdichtung bzw. Dünnbettmörtel.
Nach Absprache mit BÜ.

Einbaubereich: alle mit Wandfliesen zu belegenden Wände
Menge: 547,300 m²

**01.01.01.9 Voranstrich Boden**
Voranstrich auftragen, mit 1-komponentiger lösmittelfreier Grundierung Kunstharz-Dispersion gemäß ZTV, auf Boden, Untergrund Zementestrich.
Voranstrich systemkonform mit nachfolgend beschriebener Abdichtung bzw. Dünnbettmörtel.
Nach Absprache mit der BÜ.

Einbauort: alle mit Bodenfliesen oder Betonwerksteinplatten zu belegende Flächen
Menge: 543,100 m²

**01.01.01.10 Randdämmstreifen entfernen, PE-Schaum**
*** Bezugsbeschreibung
Bauseitigen Randdämmstreifen aus PE-Schaum bis 12mm restlos an den Außenkanten von schwimmenden Estrichbelägen auf OKFB abschneiden und fachgerecht entsorgen.

Ausführung nur nach örtlicher Festlegung und nach Absprache mit der Bauüberwachung. Abrechnung nach gemeinsamen Aufmass von BÜ und AN vor Ausführung.

Einbauort: alle gefliesten Bereiche ohne Brandschutzanforderung F30
Menge: 354,000 m

**01.01.01.11 Randdämmstreifen entfernen, MW**
*** wie Position 01.01.01.10
bauseitiger Randdämmstreifen aus Mineralwolle 12mm auf OKFB abschneiden und fachgerecht entsorgen.

Einbauort: alle Bereiche mitBrandschutzanforderung F30
Menge: 98,000 m

**01.01.01.12 Randdämmstreifen ergänzen, PE-Schaum**
*** Bezugsbeschreibung
Randdämmstreifen aus PE-Schaum bis 12mm an den Außenkanten von schwimmenden Estrichbelägen ergänzen.

Ausführung nur nach örtlicher Festlegung und nach Absprache mit der Bauüberwachung. Abrechnung nach gemeinsamen Aufmass von BÜ und AN vor Ausführung.
Menge: 35,000 m

**01.01.01.13 Randdämmstreifen ergänzen, MW**
*** wie Position 01.01.01.12
Randdämmstreifen aus Mineralwolle 12mm ergänzen.
Menge: 10,000 m

##### Abschnitt 01.01.02 Abdichtungsarbeiten

*Hinweis: Hinweis*
Flächenabdichtung mit Fliesen- und Plattenbelag (Werkstein)

Die flüssig zu verarbeitenden Abdichtstoffe sind im System mit den benötigten Dichtbändern, Formteilen, Manschetten etc., die aufeinander abgestimmt sind, zu verarbeiten.

Dichtbänder/Dichtecken sind mindestens 50 mm an ihren Enden zu überlappen und mit einem wasserdichten Material zu verkleben.

Die Wassereinwirkungsklassen für die Abdichtung im Nassbereich werden gemäß DIN 18534-1 festgelegt:

Sanitärbereiche in UG, EG und OG,
sowie Putzraum im UG und Umkleide, Umkleidekabine im EG
Wand: W0-I (gefliester Bereich)
Boden: W1-I (gesamter Boden)

Dusche im EG
Wand: W1-I (unter raumhohen Fliesen)
Boden: W2-I (gesamter Boden)

Bereich Lebensmittelverarbeitung im Küchentrakt EG
Wand: W3-I (unter raumhohen Fliesen)
Boden: W3-I (gefliester Bereich)

Bereich Lagern und Kühlen im Küchentrakt EG
Wand: W2-I (unter raumhohen Fliesen)
Boden: W2-I (gefliester Bereich)

Büro/Personalraum, sowie Umkleide Küchentrakt EG
Boden: W1-I (gefliester Bereich)

**01.01.02.1 Flächenabdichtung Boden, W1-I**
*** Bezugsbeschreibung
Flächenabdichtung auf grundierten Bodenflächen
in Feucht- und Nassräumen
mit mäßiger Beanspruchung

Wassereinwirkungsklasse W1-I nach DIN 18534

Die Flächenabdichtung ist mit einer flexiblen, wasserdichten, rissüberbrückenden und alterungsbeständigen Dichtschlämme
in mindestens 2 Lagen im Roll-, Streich- oder Spachtelverfahren nach Herstellervorschrift aufbringen.

Trockenschichtdicke gem. Herstellerangabe.

Untergrund: Heizestrich CT-F6-S85-H60
Randhochzug bis 50 mm ü. OKFB in sepereater Position

Verwendbarkeitsnachweis durch allgemeines bauaufsichtliches Prüfzeugnis.

Einbauort: Mensa UG, EG, OG
- M.-1.04.1 Vorraum
- M.-1.04.2 WC
- M.-1.04.3 Putzraum
- M.-1.05.1 Vorraum
- M.-1.05.2 WC
- M.-1.08 WC barr.
- M.0.12 Büro/Pers
- M.0.17.1 Umkleide
- M.0.17.3 WC
- M.0.17.4 Kabine
- M.1.04 WC
- M.1.05 WC
Menge: 111,900 m²

**01.01.02.2 Flächenabdichtung Boden, W2-I**
*** wie Position 01.01.02.1
Flächenabdichtung auf grundierten Bodenflächen
in Feucht- und Nassräumen
mit hoher Beanspruchung

Wassereinwirkungsklasse W2-I nach DIN 18534

Einbauort: Mensa EG
- M.0.08 Flur Küche
- M.0.10 Lager 2 (Teilbereich)
- M.0.11 Lager 3
- M.0.13 Anlieferung
- M.0.14 Putzraum
- M.0.15 Wäsche
- M.0.17.2 Dusche
Menge: 71,300 m²

**01.01.02.3 Flächenabdichtung Boden, W3-I**
*** wie Position 01.01.02.1
Flächenabdichtung auf grundierten Bodenflächen
in Feucht- und Nassräumen
mit sehr hoher Beanspruchung,
epoxidharzbasiert,
inkl. Milchsäureabdichtung

Wassereinwirkungsklasse W3-I nach DIN 18534

Einbauort: Mensa EG
- M.0.03 Pausenverkauf
- M.0.04.1 Produktionsküche
- M.0.04.2 Kalte Küche
- M.0.05 Flur Küche
- M.0.06 Lager1
- M.0.07 Spüle
- M.0.16 Müll
Menge: 156,100 m²

**01.01.02.4 Zulage Randhochzug bis 50mm, W1-I**
*** Bezugsbeschreibung
Randhochzug zu vorbeschr. Flächenabdichtung auf Bodenflächen im Sockelbereich von angrenzenden Bauteilen
bis 50mm ü. OKFB

Wassereinwirkungsklasse W1-I nach DIN 18534

Hinweis:
Diese Position gilt nicht für Wandbereiche in denen
flächig eine Abdichtung aufgebracht wird.

Einbauort:
Räume mit W1-I Abdichtung am Boden und geringerer Wassereinwirkungsklasse an Wänden
Menge: 137,400 m

**01.01.02.5 Zulage Randhochzug bis 50mm, W2-I**
*** wie Position 01.01.02.4
Wassereinwirkungsklasse W2-I nach DIN 18534

Einbauort:
Räume mit W2-I Abdichtung am Boden und geringerer Wassereinwirkungsklasse an Wänden
Menge: 70,900 m

**01.01.02.6 Flächenabdichtung Wand, W0-I**
*** Bezugsbeschreibung
Flächenabdichtung auf grundierten Wandflächen
in Feucht- und Nassräumen
mit geringer Beanspruchung

Wassereinwirkungsklasse W0-I nach DIN 18534

Die Flächenabdichtung ist mit einer flexiblen, wasserdichten, rissüberbrückenden und alterungsbeständigen Dichtschlämme
in mindestens 2 Lagen im Roll-, Streich- oder Spachtelverfahren nach Herstellervorschrift aufbringen.

Trockenschichtdicke gem. Herstellerangabe.

Untergrund: Feuchtraumplatten GKBI bzw. Betonwand.
Abdichtungshöhe: 1,20 m bzw. 2,60 m

Verwendbarkeitsnachweis durch allgemeines bauaufsichtliches Prüfzeugnis.

Einbauort: Mensa UG, EG, OG
- M.-1.04.1 Vorraum
- M.-1.04.2 WC
- M.-1.04.3 Putzraum
- M.-1.05.1 Vorraum
- M.-1.05.2 WC
- M.-1.08 WC barr.
- M.0.17.3 WC
- M.1.04 WC
- M.1.05 WC
Menge: 85,200 m²

**01.01.02.7 Flächenabdichtung Wand, W1-I**
*** wie Position 01.01.02.6
Flächenabdichtung auf grundierten Wandflächen
in Feucht- und Nassräumen
mit mäßiger Beanspruchung

Wassereinwirkungsklasse W1-I nach DIN 18534

Abdichtungshöhe: bis 2,50 m

Einbauort: Mensa EG
- M.0.17.2 Dusche
Menge: 15,800 m²

**01.01.02.8 Flächenabdichtung Wand, W2-I**
*** wie Position 01.01.02.6
Flächenabdichtung auf grundierten Wandflächen
in Feucht- und Nassräumen
mit mäßiger Beanspruchung

Wassereinwirkungsklasse W2-I nach DIN 18534

Abdichtungshöhe: bis 2,50 m

Einbauort: Mensa EG
- M.0.08 Flur Küche
- M.0.10 Lager 2 (Teilbereich)
- M.0.11 Lager 3
- M.0.13 Anlieferung
- M.0.14 Putzraum
- M.0.15 Wäsche
Menge: 151,700 m²

**01.01.02.9 Flächenabdichtung Wand, W3-I**
*** wie Position 01.01.02.6
Flächenabdichtung auf grundierten Wandflächen
in Feucht- und Nassräumen
mit sehr hoher Beanspruchung,
epoxidharzbasiert

Wassereinwirkungsklasse W3-I nach DIN 18534

Abdichtungshöhe: bis 2,60 m

Einbauort: Mensa EG
- M.0.03 Pausenverkauf
- M.0.04.1 Produktionsküche
- M.0.04.2 Kalte Küche
- M.0.05 Flur Küche
- M.0.06 Lager 1
- M.0.07 Spüle
- M.0.16 Müll
Menge: 269,400 m²

**01.01.02.10 nachträglicher Verguss von Rinnen und Bodenabläufen**
nachträglicher Verguss von Rinnen und Bodenabläufen
als kapillar dichter Epoxidharzverguss, 2-komponentig, hochfest, fließfähig und beständig gegen Chemikalien,
Material, getrockneter Quarzsand mit speziell abgestufter Körnung und ein 2- komponentiges Epoxidharz-Bindemittel, lösemittelfrei.

Klassifizierung und Anforderung nach DIN 18560, DIN EN 13813, verwendung entsprechend den vorherigen Positionen, siehe auch Bodenaufbauten und Bodenspiegel.

Belegreif nach 24 Stunden

Detailverweis:
- DT-44902
Menge: 20,000 St

**01.01.02.11 Rohrdurchführungen abdichten**
Rohrdurchführungen bis DN160 abdichten (ELT-Bodendurchführungen im Bereich des Küchentrakts), Systemkonforme, kaschierte Dichtmanschette über die Rohrdurchführung stülpen und in des vorgelegte Abdichtungsmaterial betten. Mit der Flächenabdichtung überarbeiten. Abdichtung mind. 15cm hochführen.

Einbauort: Mensa EG
- M.0.04.1 Produktionsküche
Menge: 4,000 St

**01.01.02.12 Bodendurchbruch abdichten**
Andichten an bauseitigen Stahlrahmen für HLS-Durchführung im Bereich der Kücheninseln,
Abdichtung an Stahlrahmen anarbeiten und mit der Flächenabdichtung überarbeiten. Abdichtung mind. 15cm hochführen.

Einbauort: Mensa EG
- M.0.04.1 Produktionsküche
Menge: 3,000 St

**01.01.02.13 Installationsdurchführung in Wänden abdichten**
Rohrdurchführungen in Wänden bis DN110 abdichten. Systemkonforme, kaschierte Dichtmanschette über die Rohrdruchführung stülpen und in des vorgelegte Abdichtungsmaterial betten. Mit der Flächenabdichtung überarbeiten.
Menge: 318,000 St

**01.01.02.14 Wanddurchbrüche für Kücheninstallationen abdichten**
Wanddurchbrüche für Kücheninstallationen bis BxH = 20x10 cm abdichten. Systemkonforme, kaschierte Dichtmanschette über die Rohrdruchführung stülpen und in des vorgelegte Abdichtungsmaterial betten. Mit der Flächenabdichtung überarbeiten.
Menge: 3,000 St

**01.01.02.15 Estrichergänzung aus Epoxidharz**
Herstellen einer Estrichergänzung aus Epoxidharz als kapillar dichter Epoxidharzverguss mit Randgefälle im Bereich der Duschtasse, ansonsten gefällelos, 2-komponentig, hochfest, fließfähig und beständig gegen Chemikalien, Material, getrockneter Quarzsand mit speziell abgestufter Körnung und ein 2- komponentiges Epoxidharz-Bindemittel, lösemittelfrei,
Anschluss an den Bodenablauf im Bereich der Dusche

Klassifizierung und Anforderung nach DIN 18560, DIN EN 13813, verwendung entsprechend den vorherigen Positionen, siehe auch Bodenaufbauten und Bodenspiegel.

Abmessungen: ca. 85 x 158 cm, Höhe: ca. 75 mm

Belegreif nach 24 Stunden

Abrechnung nach Aufsichtsfläche

Einbauort: Mensa EG
- M.17.2 Dusche

Detailverweis:
- DT-44904
Menge: 1,400 m²

**01.01.02.16 Rand-, Anschluss- und Bewegungsfugen abdichten**
Abdichten aller Rand-, Anschluss- und Bewegungsfugen.
Sicherheitsdichtband, hochelastisch, gewebekaschiert,
in den Kanten zwischen zwei Wänden und im Übergang von Wand zu Boden, sowie an Bewegungsfugen im Untergrund.

In Abdichtung aus separater Position einlegen und mit der zweiten Auftragsschicht überdecken. Wand/Wand, Wand/Boden.

Das Dichtungsband ist an den Stößen gemäß Herstellerrichtlinien zu überlappen

Bandbreite gemäß Höhe Randabdichtung.
Menge: 537,600 m

**01.01.02.17 Schnittschutz für Randfugen und Laibungen**
Schnittschutz für alle Randfugen Laibungen gemäß DIN 18534.
Übergang Boden und Wand im Sockelbereich mit Schnittschutz versehen zum Schutz der Abdichtung.
Menge: 531,100 m

**01.01.02.18 Eindichten Bodenablauf, W1-I, W2-I, W3-I**
Eindichten Bodenablauf
Abmessung Bodenablauf 15x15cm

Nach Herstellervorschrift gesetzten, bauseitigen Bodenablauf eindichten. Systemkonforme Spezialdichtmanschette in das frische Abdichtungsmaterial einlegen und mit einer weiteren Lage der Abdichtung überspachteln.
Menge: 20,000 St

**01.01.02.19 Außen- und Innenecken abdichten**
Außen- und Innenecken abdichten. Systemkonforme, kaschierte Dichtecke 5 cm überlappend mit dem Abdichtungsmaterial mit den Dichtbändern verkleben.
Menge: 123,000 St

##### Abschnitt 01.01.03 Fliesenarbeiten

###### Bereich 01.01.03.01 Wand- und Bodenfliesen

*Hinweis: Leitbeschreibung Fliesen*
Boden- und Wandbelag aus glasierten, matten, oder profilierten Steinzeug-Fliesen
nach DIN EN 14411, Fliesen der 1. Sortierung,
hergestellt in der EU.

Design und Oberfläche Umkleide- und Sanitärbereich: unifarben, glasiert, eben, mit veredelter, photokatalytisch aktiver Oberfläche, mit Verlegekreuz auf Kreuzfuge verlegt
Design und Oberfläche Küchentrakt:
mellierte Natursteinoptik, unglasiert, 60x60cm am Boden, 60x30 an der Wand, Bodenfliese im Bereich der Spüle (Raum M.0.07) profiliert (Verdrängungsraum V4), auf Kreuzfuge verlegt

Bodenfliese Küchentrakt z.B.:

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im Bereich der Spüle zusätzlich profiliert (V4):
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Wandfliese im Farbton heller abgestuft:
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
inkl. Fugenschnitt-Verlegung im Dünnbett gemäß DIN 18157.

Verlegung auf vorhandenem Untergrund (grundiert bzw. mit Flüssigabdichtung beschichtet), im Dünnbett-Klebeverfahren, in kombiniertem Klebeverfahren (Auftrag des Dünnbettmörtels auf die Verlegefläche und auf die Rückseite der Fliesen) mit hydraulisch erhärtendem Dünnbettmörtel mit elastifizierenden Kunststoffen, DIN 18156 Teil 2.

Die Verlegung erfolgt gemäß den Angaben in den Detailplänen des Architekten. Der kleinste Fliesenpaßstreifen darf dabei minimal aus einer halben Fliese bestehen.

Der Fliesenbelag ist durch das Einschlämmen mit wasserfestem, flexiblem Fugenmörtel satt zu verfugen. Frei liegende Seiten- und / oder Oberkanten des Boden- und Wandbelags sind satt und geschlossen zu verfugen.
Farbe der Verfugung: nach Wahl des Architekten,
Kalkulationsgrundlage: Grau
Die genaue Farbton der Verfugung erfolgt nach Begutachtung anhand einer zu erstellenden Musterfläche (siehe eigene Leistungsposition).
Fugenmaterial: mineralisch
Fugenbreite: 3 mm
Nach dem Verfugen ist ein absolut reiner Belag herzustellen. Sämtliche Rückstände von Klebemörtel, Zementschleier etc. sowie Reste von Fugenfüllmaterial sind restlos zu beseitigen.

Die Verlegung erfolgt gemäß den Angaben in den
Detailplänen des Architekten.

*Hinweis: ---------- Sanitärbereiche UG + OG ----------*

**01.01.03.01.1 Wandfliese 5x5 dunkelrot (Sanitärbereiche)**
Wandbekleidung mit Mosaikfliesen
gem. ZTV und Leitbeschreibung
Untergrund: Gipskartonplatten GKBI / Zementfaserplatten

Nennmaß = 5 x 5 cm
Herstellmaß = ca. 47 x 47 x 6,5 mm
Farbe: dunkelrot, ähnlich NCS-Nr.: S 5030-Y90R
inkl. Fugenschnitt-Verlegung im Dünnbett gemäß DIN 18157

Einbauort: Mensa UG + OG
- M.-1.04.1 Vorraum
- M.-1.04.2 WC W
- M.-1.05.1 Vorraum
- M.-1.05.2 WC M
- M.-1.08 WC barr.
- M.0.17.3 WC
- M.1.04 WC
- M.1.05 WC
Menge: 69,000 m²

**01.01.03.01.2 Reservefliesen Wandfliesen 5x5 dunkelrot (Sanitärbereiche)**
Reservefliesen Wandflliesen Sanitärbereiche
Originalfolien- bzw. -kartonverpackt aus Chargen der
Hauptlieferung kurz vor der Abnahme liefern und an
einen von der BÜ angegebenen Raum im Gebäude
transportieren und lagern und ggf. einmal umlagern.
Menge: 1,000 m²

*Hinweis: ---------- Dusch- und Sanitärbereich (Umkleide) + Putzraum UG ----------*

**01.01.03.01.3 Bodenfliese Mosaik 10x10 oxidrotrot mittel R10**
Bodenbelag eben mit Mosaikfliesen
gem. ZTV und Leitbeschreibung
Untergrund: Zementestrich

Nennmaß = 10 x 10 cm
Herstellmaß = ca. 97 x 97 x 6,5 mm
Farbe: oxidrot mittel, ähnlich NCS-Nr.: S 3020-Y80R

Oberfläche: Rutschhemmung R10
Belastungsgruppe: 2

inkl. Fugenschnitt-Verlegung im Dünnbett gemäß DIN 18157

Einbauort: Mensa EG
- M.0.17.2 Dusche (Teilbereich)
Menge: 1,700 m²

**01.01.03.01.4 Reservefliesen Bodenfliesen 10x10 R10 oxidrot mittel**
Reservefliesen Bodenfliesen im Duschbereich
Originalfolien- bzw. -kartonverpackt aus Chargen der
Hauptlieferung kurz vor der Abnahme liefern und an
einen von der BÜ angegebenen Raum im Gebäude
transportieren und lagern und ggf. einmal umlagern.
Menge: 1,000 m²

**01.01.03.01.5 Wandfliese Mosaik 10x10 oxidrot mittel**
Wandbekleidung mit Mosaikfliesen
gem. ZTV und Leitbeschreibung
Untergrund: Gipskartonplatten GKBI / Zementfaserplatten

Nennmaß = 10 x 10 cm
Herstellmaß = ca. 97 x 97 x 6,5 mm
Farbe: oxidrot mittel, ähnlich NCS-Nr.: S 3020-Y80R
inkl. Fugenschnitt-Verlegung im Dünnbett gemäß DIN 18157

Einbauort: Mensa UG + EG
- M.0.17.2 Dusche (Teilbereich)
- M.-1.04.3 Putzraum (Teilbereich)
Menge: 17,300 m²

**01.01.03.01.6 Reservefliesen Wandfliesen 10x10 oxidrot mittel**
Reservefliesen Wandfliesen im Duschbereich
Originalfolien- bzw. -kartonverpackt aus Chargen der
Hauptlieferung kurz vor der Abnahme liefern und an
einen von der BÜ angegebenen Raum im Gebäude
transportieren und lagern und ggf. einmal umlagern.
Menge: 2,000 m²

**01.01.03.01.7 Randfliese mit Hohlkehle Mosaik 10x10 oxidrot mittel**
*** Bezugsbeschreibung
Hohlkehlsockel, Formteilfliesen mit Hohlkehle
gem. ZTV und Leitbeschreiung.
Fliesen werden auf dem Boden verlegt.
Untergrund: Zementestrich

Nennmaß = 10 x 10 cm
Herstellmaß = ca. 97 x 97 x 6,5 mm
Farbe: oxidrot mittel, ähnlich NCS-Nr.: S 3020-Y80R

Oberfläche: Rutschhemmungsklasse R10
Belastungsgruppe: 1-2

inkl. Fugenschnitt-Verlegung im Dünnbett gemäß DIN 18157

Einbauort: Mensa EG
- M.0.17.2: Dusche (Teilbereich)
Menge: 3,400 m

**01.01.03.01.8 Randfliese mit Hohlkehle Innenecke Mosaik oxidrot mittel**
*** wie Position 01.01.03.01.7
passend zu vorbeschr. Randfliesen mit Hohlkehle, jedoch: Formteile für Innenecken

Einbauort: Mensa EG
- M.0.17.2: Dusche (Teilbereich)
Menge: 2,000 St

**01.01.03.01.9 Bodenfliese Mosaik 10x10 oxidrot dunkel R10**
*** Bezugsbeschreibung
Bodenbelag eben mit Mosaikfliesen
gem. ZTV und Leitbeschreibung
Untergrund: Zementestrich

Nennmaß = 10 x 10 cm
Herstellmaß = ca. 97 x 97 x 6,5 mm
Farbe: oxidrot dunkel, ähnlich NCS-Nr.: S 5020-Y80R

Oberfläche: Rutschhemmung R10
Belastungsgruppe: 2

inkl. Fugenschnitt-Verlegung im Dünnbett gemäß DIN 18157

Einbauort: Mensa UG + EG
- M.0.17.2 Dusche (Teilbereich)
- M.0.17.3 WC
- M.-1.04.3 Putzraum
Menge: 29,900 m²

**01.01.03.01.10 Reservefliesen Bodenfliesen 10x10 R10 oxidrot dunkel**
Reservefliesen Bodenfliesen im Duschbereich
Originalfolien- bzw. -kartonverpackt aus Chargen der
Hauptlieferung kurz vor der Abnahme liefern und an
einen von der BÜ angegebenen Raum im Gebäude
transportieren und lagern und ggf. einmal umlagern.
Menge: 3,000 m²

**01.01.03.01.11 Wandfliese Mosaik 10x10 oxidrot dunkel**
Wandbekleidung mit Mosaikfliesen
gem. ZTV und Leitbeschreibung
Untergrund: Gipskartonplatten GKBI / Zementfaserplatten

Nennmaß = 10 x 10 cm
Herstellmaß = ca. 97 x 97 x 6,5 mm
Farbe: oxidrot dunkel, ähnlich NCS-Nr.: S 5020-Y80R
inkl. Fugenschnitt-Verlegung im Dünnbett gemäß DIN 18157

Einbauort: Mensa EG
- M.0.17.2 Dusche (Teilbereich)
- M.0.17.3 WC
Menge: 10,400 m²

**01.01.03.01.12 Reservefliesen Wandfliesen 10x10 oxidrot dunkel**
Reservefliesen Wandfliesen im Duschbereich
Originalfolien- bzw. -kartonverpackt aus Chargen der
Hauptlieferung kurz vor der Abnahme liefern und an
einen von der BÜ angegebenen Raum im Gebäude
transportieren und lagern und ggf. einmal umlagern.
Menge: 1,000 m²

**01.01.03.01.13 Sockelfliese Mosaik 30x10 oxidrot dunkel (Putzraum)**
*** wie Position 01.01.03.01.9
jedoch als Sockelfliese
Abmessungen: 30x7 cm

Einbauort: Mensa UG
- M.-1.04.3 Putzraum
Menge: 15,000 m

**01.01.03.01.14 Randfliese Duschtasse 10x10 oxidrot dunkel**
Formteilfliese Duschtasse, geneigt
gem. ZTV und Leitbeschreiung.
Höhenunterschied 1 cm
Untergrund: Zementestrich

Nennmaß = 10 x 10 cm
Herstellmaß = ca. 97 x 97 mm
Farbe: oxidrot dunkel, ähnlich NCS-Nr.: S 5020-Y80R

Oberfläche: Rutschhemmungsklasse R10
Belastungsgruppe: 1-2

inkl. Fugenschnitt-Verlegung im Dünnbett gemäß DIN 18157

Einbauort: Mensa EG
- M.0.17.2: Dusche (Teilbereich)
Menge: 5,000 m

**01.01.03.01.15 Randfliese Duschtasse Innenecke Mosaik oxidrot dunkel**
*** wie Position 01.01.03.01.7
passend zu vorbeschr. Formteilfliese Duschtasse, jedoch: Formteile für Innenecken

Einbauort: Mensa EG
- M.0.17.2: Dusche (Teilbereich)
Menge: 4,000 St

*Hinweis: ---------- Küchentrakt und Umkleide EG ----------*

**01.01.03.01.16 Bodenfliese 60x60 R10 Küchentrakt + Umkleide**
*** Bezugsbeschreibung
Bodenbelag eben mit Fliesen
gem. ZTV und Leitbeschreibung
Untergrund: Zementestrich

Nennmaß = 60 x 60 cm
Herstellmaß = ca. 597 x 597 x 10 mm
Farbe: sandgrau, ähnlich RAL/NCS-Nr.: 807005/S1502-Y50R

Oberfläche: Rutschhemmung R10
Belastungsgruppe: mind. 5kN/m2

inkl. Fugenschnitt-Verlegung im Dünnbett gemäß DIN 18157

Einbauort: Mensa EG
- M.0.08: Flur Küche
- M.0.10: Lager 2 (Teilbereich bis Kühleinbauten)
- M.0.11: Lager 3
- M.0.12: Büro/Personal
- M.0.14: Putzraum
- M.0.15: Wäsche
- M.0.17.1: Umkleide
- M.0.17.4: Umkleidekabine
Menge: 81,700 m²

**01.01.03.01.17 Reservefliesen Bodenfliesen 60x60cm, R10**
*** Bezugsbeschreibung
Reservefliesen Bodenfliesen Küchentrakt
Originalfolien- bzw. -kartonverpackt aus Chargen der
Hauptlieferung kurz vor der Abnahme liefern und an
einen von der BÜ angegebenen Raum im Gebäude
transportieren und lagern und ggf. einmal umlagern.
Menge: 8,000 m²

**01.01.03.01.18 Bodenfliese 60x60 R11 Küchentrakt**
*** wie Position 01.01.03.01.16
Rutschhemmungsklasse R11

Einbauort: Mensa EG
- M.0.05: Flur Küche (Teilbereich)
- M.0.07: Spüle (Teilbereich)
- M.0.13: Anlieferung
- M.0.16: Müllraum
Menge: 37,300 m²

**01.01.03.01.19 Reservefliesen Bodenfliesen 60x60cm, R11**
*** wie Position 01.01.03.01.17
Rutschhemmungsklasse R11
Menge: 4,000 m²

**01.01.03.01.20 Bodenfliese 60x60 R12 Küchentrakt**
*** wie Position 01.01.03.01.16
Rutschhemmungsklasse R12

Einbauort: Mensa EG
- M.0.03: Pausenverkauf
- M.0.04.1: Produktionsküche
- M.0.04.2: Kalte Küche
- M.0.05: Flur Küche (Teilbereich)
- M.0.06: Lager 1
Menge: 113,400 m²

**01.01.03.01.21 Reservefliesen Bodenfliesen 60x60cm, R12**
*** wie Position 01.01.03.01.17
Rutschhemmungsklasse R12
Menge: 11,000 m²

**01.01.03.01.22 Bodenfliese 60x60 R12,V4 Küchentrakt**
*** wie Position 01.01.03.01.16
Rutschhemmungsklasse R12
Verdrängungsraum V4

Einbauort: Mensa EG
- M.0.07: Spüle
Menge: 20,200 m²

**01.01.03.01.23 Reservefliesen Bodenfliesen 60x60cm, R12, V4**
*** wie Position 01.01.03.01.17
Rutschhemmungsklasse R12
Verdrängungsraum V4
Menge: 2,000 m²

**01.01.03.01.24 Wandfliese 30x60 Küchentrakt**
Wandbekleidung mit Fliesen
inkl. Fliesen von Fensterlaibungen und Durchgängen ohne Türen,
gem. ZTV und Leitbeschreibung
Untergrund: Gipskartonplatten GKBI / Zementfaserplatten

Nennmaß = 30 x 60 cm,
Herstellmaß = ca. 297 x 597 x 10 mm,
Farbe: sandweiß, ähnlich RAL/NCS-Nr.: 808005/S1502-Y50R (Optik wie Bodenfliese)
inkl. Fugenschnitt-Verlegung im Dünnbett gemäß DIN 18157
Fugenbild an Fliesenspiegel der Bodenfliese orientiert und auf Kreuzfuge verlegt

Einbauort: Mensa EG
- M.0.03: Pausenverkauf
- M.0.04.1: Produktionsküche
- M.0.04.2: Kalte Küche
- M.0.05: Flur Küche
- M.0.06: Lager 1
- M.0.07: Spüle
- M.0.08: Flur Küche
- M.0.09 Kühlung/TK
- M.0.10: Lager 2
- M.0.11: Lager 3
- M.0.13: Anlieferung
- M.0.14: Putzraum
- M.0.15: Wäsche
- M.0.16: Müllraum
Menge: 438,600 m²

**01.01.03.01.25 Reservefliesen Wandfliese 30x60cm**
Reservefliesen Wandfliese Küchentrakt
Originalfolien- bzw. -kartonverpackt aus Chargen der
Hauptlieferung kurz vor der Abnahme liefern und an
einen von der BÜ angegebenen Raum im Gebäude
transportieren und lagern und ggf. einmal umlagern.
Menge: 44,000 m²

**01.01.03.01.26 Sockelfliese 7x60 Küchentrakt + Umkleide**
*** wie Position 01.01.03.01.16
jedoch als Sockelfliese
Abmessungen: ca. 7x60 cm

Einbauort: Mensa EG
- M.0.12 Büro/Personal
- M.0.17.1: Umkleide
- M.0.17.2: WC
- M.0.17.4: Umkleidekabine
Menge: 38,600 m

**01.01.03.01.27 Randfliesen mit Hohlkehle 10x60cm**
*** Bezugsbeschreibung
Hohlkehlsockel, Formteilfliesen mit Hohlkehle
gem. ZTV und Leitbeschreiung.
Fliesen werden auf dem Boden verlegt.
Untergrund: Zementestrich

Nennmaß = 10 x 60 cm
Herstellmaß = ca. 97 x 597 x 6,5 mm
Farbe: sandgrau, ähnlich RAL/NCS-Nr.: 807005/S1502-Y50R (Optik wie Bodenfliese)
Oberfläche: Rutschhemmungsklasse
Belastungsgruppe: mind. 5kN/m2

inkl. Fugenschnitt-Verlegung im Dünnbett gemäß DIN 18157

Einbauort: Mensa EG
im gesamten Küchentrakt der Mensa
(Büro/Personal ausgenommen)
Menge: 184,632 m

**01.01.03.01.28 Randfliese mit Hohlkehle Innenecke**
*** wie Position 01.01.03.01.27
passend zu vorbeschr. Randfliesen mit Hohlkehle, jedoch: Formteile für Innenecken

Einbauort: Küchentrakt Mensa EG
Menge: 50,000 St

**01.01.03.01.29 Randfliese mit Hohlkehle Außenecke**
*** wie Position 01.01.03.01.27
passend zu vorbeschr. Randfliesen mit Hohlkehle, jedoch: Formteile für Außenecken

Einbauort: Küchentrakt Mensa EG
Menge: 3,000 St

**01.01.03.01.30 Hohlkehlsockel an Kühleinbauten**
*** wie Position 01.01.03.01.27
als Übergang zu Kühleinbauten,
bestehend aus Hohlkehlsockelfliese, sowie einer zusätzlichen Reihe Bodenfliesen (Zuschnitt der Fliesen auf 15cm ü. OKFF),
Türbereiche ausgespart,
inkl. Hochführen der Abdichtung + Herstellen einer Silikonfuge

Einbauort: Mensa EG
- M.0.08 zu Kühleinbau
- M.0.10 Lager 2 zu Kühleinbau

Detailverweis:
- DT-44903
Menge: 9,100 m

**01.01.03.01.31 Dichtband an Kühleinbauten**
Übergang zwischen Bodenfliesen und Türschwelle der Kühleinbauten mit Dichtband abdichten

Einbauort: Mensa EG
- M.0.08 zu Kühleinbau
- M.0.10 Lager 2 zu Kühleinbau

Detailverweis:
- DT-44903
Menge: 3,800 m

**01.01.03.01.32 Waschmaschinensockel belegen**
Verlegen von vorbeschriebenen Wandfliesen im Bereich WM-Sockel. Verlegung ohne Kantenschutzprofile.
Fugenmaße entsprechend Wandflächen bündiger Übergang.

Abmessungen 110 + 144cm, Höhe ca. 30cm

Einbauort: Mensa EG
- M.0.15 Wäsche

Detailverweis:
- DT_IA_41904
Menge: 1,000 St

*Hinweis: ---------- Sonstiges ----------*

**01.01.03.01.33 Fuge Innen- und Außenecken Wandfliesen**
Innen- und Außenecken elastisch Verfugen, Farbton muss der Fugenmasse entsprechen, mit Fugendichtstoff aus Silikonbasis, Farbton nach Wahl AG, Fugenbreite bis 10 mm, Verhältnis Fugenbreite/Dichtstofftiefe ca. 1:1, einschließlich allen vorbereitenden Arbeiten und Hinterfüllstrick.

ca. 83 Fugen, Länge ca. 1,2 - 2,6 m
Menge: 222,000 m

**01.01.03.01.34 Kantenschutzprofil an Außenecken**
schmales Abschlussprofil aus gefaltetem Edelstahlblech für Außenecken von Fliesenbelägen als Schutz der Fliesenkante vor mechanischen Schäden im Bereich von Raumkanten, Durchgängen, Fensterlaibungen und im Bereich des Waschmaschinensockels, Anbringung des Kantenschutzprofils gerade und ohne Überstand, Ansichtsbreite ca. 2 mm

ca. 43 Kanten, Länge ca. 1,1 - 3,00 m
Menge: 110,000 m

**01.01.03.01.35 Zulage Ausbildung Gefälle schwellenloser Übergang**
Bodenfliesen zur Tür hin im Gefällle verlegen für schwellenlosen Übergang,
Höhenunterschied 1cm, Tiefe ca. 10cm

Einbauort: Mensa EG
- M.-1.08 WC barr.
- M.0.07 Spüle
- M.0.08 Flur
- M.0.12 Büro/Pers
Menge: 3,500 m

**01.01.03.01.36 Zulage Ausbildung Duschwanne**
*** wie Position 01.01.03.01.9
Herstellung einer abgesenkten gefällelosen Duschwanne und Ausbildung einer Schwelle von 1cm im Bereich der Duschtasse

Einbauort: Mensa EG
- M.0.17.2 Dusche

Detailverweis:
- DT-44904
Menge: 1,300 m²

**01.01.03.01.37 Übergang Wandfläche**
Zulage zu vorbeschriebenen Fliesenarbeiten für den Übergang an bauseitig gespachtelte Wandflächen ohne Kantenschutz.
Abfugen mit Acryl im Farbton der Fugenmasse.
Menge: 59,000 m

**01.01.03.01.38 Revisionsöffnung bekleiden, 400 / 400 mm**
Bekleiden einer Revisionsöffnung mit Wandfliesen wie beschrieben, inkl. beidseitiges Anarbeiten der Wandfliesen an Rahmen.

Abmessungen: 400 / 400 mm,

Einbauort: Mensa EG
- M.0.03 Pausenverkauf
Menge: 1,000 St

**01.01.03.01.39 Revisionsöffnung bekleiden, 1000 / 1000 mm**
Bekleiden einer Revisionsöffnung mit Wandfliesen wie beschrieben, inkl. beidseitiges Anarbeiten der Wandfliesen an Rahmen.

Abmessungen: 1000 / 1000 mm,

Einbauort: Mensa EG
- M.0.05 Flur Küche
Menge: 1,000 St

**01.01.03.01.40 dauerelastische Verfugung an aufgehende Bauteile**
Randfuge an aufgehende Bauteile, Boden- zu Wandfliese bzw.
Werkstein zu Wandfliese dauerelastisch verfugen,
Farbton muss der Fugenmasse entsprechen,
mit Fugendichtstoff aus Silikonbasis, Farbton nach Wahl AG, Fugenbreite bis 10 mm, Verhältnis Fugenbreite/Dichtstofftiefe ca. 1:1, einschließlich allen vorbereitenden Arbeiten und Hinterfüllstrick.
Menge: 293,900 m

**01.01.03.01.41 Rammschutz Edelstahl**
Rammschutz aus gebürstetem Edelstahl
oberhalb des Hohlkehlsockels im Küchentrakt
Untergrund: Fliesenbelag
Abmessungen: BxH = ca. 32x150 mm
mit Silikonfuge an Fliesenbelag angeschlossen
inkl. notwendiger Befestigungsmittel

Einbauort: Mensa EG
- M.0.03 Pausenverkauf
- M.0.04.1 Produktionsküche
- M.0.04.2 Kalte Küche
- M.0.05 Flur Küche
- M.0.06 Lager 1
- M.0.07 Spüle
- M.0.08 Flur Küche
- M.0.10 Lager 2
- M.0.11 Lager 3
- M.0.13 Anlieferung
- M.0.14 Putzraum
- M.0.15 Wäsche
- M.0.16 Müll
Menge: 98,300 m

**01.01.03.01.42 Elastoplastische Verfugung 10-15mm**
Elastoplastische Verfugung liefern und an Belagsübergängen ausbilden. Ausführung einschl. Fugenunterfüllung mit Rundschnur und Fugenvorbehandlung nach Vorschrift des Dichtstoffherstellers, sowie evtl. erforderlichen Abklebungen.

Fugenbreite: 10-15 mm,
Anforderungen an das Material:
- abriebfest
- dauerelastisch
- wasserdicht
- beständig gegen handelsübliche Reinigungs - und Desinfektionsmittel
- amin- oder oximhaltige Produkte ausgeschlossen

Farbe: grau, Farbe nach Standardfarbpalette, Festlegung nach Bemusterung durch Architekten, passend zum Fliesen-Farbton.
Menge: 21,000 m

**01.01.03.01.43 Dehnfugen im Bodenbelag**
Bewegungsfugen des Estrichbelags sind als Dehnfugen im Bodenbelag zu übernehmen.
Bei Anordnung der Fugen sind die allgemeinen Regeln der Technik und die technischen Informationen und Merkblätter der Fachverbände zu berücksichtigen.
Im Bereich des Küchentrakts ist auf die jeweilige Wassereinwirkugnsklasse Rücksicht zu nehmen.

Farbe nach Standardfarbpalette, Festlegung nach Bemusterung durch Architekten, passend zum Fliesenbelag
Farbton Ausführung einschl. Herstellen einer Sollrissstelle in dem Mörtelbett, einschl. aller erforderlichen Vorarbeiten.
Menge: 14,300 m

###### Bereich 01.01.03.02 Anschlüsse

*Hinweis: ---------- Bodendurchführungen ----------*

**01.01.03.02.1 Anarbeiten an Bodenablauf und Rinnen**
Anarbeiten der vorbeschriebenen Bodenfliesen an die
bauseitigen Bodenabläufe durch passgenauen Fliesenzuschnitt
inkl. Abnehmen und Einsetzen von Ablaufabdeckungen
Menge: 20,000 St

**01.01.03.02.2 eckige Aussparung Boden-Durchführungen herstellen**
Aussparung und Anarbeiten für den Einbau von ELT- und HLS- Durchführungen in Bodenfliesen herstellen
gemäß Ausführungsbeschreibung
Menge: 3,000 St

**01.01.03.02.3 runde Aussparung Boden-Durchführungen herstellen**
Aussparung und Anarbeiten für den Einbau von ELT- und HLS- Durchführungen in Bodenfliesen herstellen
gemäß Ausführungsbeschreibung
Menge: 4,000 St

*Hinweis: ---------- Wanddurchführungen ----------*

**01.01.03.02.4 Aussparung Installationen, d 15-20 mm, KW/WW**
Aussparung Installationen, d 15-20 mm, KW/WW
gemäß Ausführungsbeschreibung
Küchentrakt-Wasseranschlüsse Kaltwasser + Warmwasser
Menge: 57,000 St

**01.01.03.02.5 Aussparung Installationen, d 50 mm, KW/WW**
Aussparung Installationen, d 50 mm, KW/WW
gemäß Ausführungsbeschreibung
Wasseranschlüsse Kaltwasser + Warmwasser
in Küchentrakt und Sanitärbereichen
Menge: 40,000 St

**01.01.03.02.6 Aussparung Installationen d 100 mm**
Aussparung Installationen, d 100 mm
gemäß Ausführungsbeschreibung
für WC-Abwasser
Menge: 12,000 St

**01.01.03.02.7 Aussparung Gewindestangen, = 20 mm**
Aussparung Gewindestangen, ≤ 20 mm
gemäß Ausführungsbeschreibung
-für alle Sanitärobjekte
Menge: 40,000 St

**01.01.03.02.8 runde Aussparung von Elektrodosen herstellen/anarbeiten**
runde Aussparung für Elektrodosen, Datendosen und Elektroanschlüsse
gemäß Ausführungsbeschreibung
Menge: 158,000 St

**01.01.03.02.9 rechteckige Aussparung bis 300/200 herstellen/anarbeiten**
Herstellen und Anarbeiten von rechteckigen Aussparungen bis B/H 300/200mm in der Wandbekleidung für Wanddurchbrüche der Küchenplanung, WC-Drückerplatten, Mischbatterien im Bereich der Dusche
Menge: 14,000 St

*Hinweis: ---------- Sonstiges ----------*

**01.01.03.02.10 Fugenausbildung Waschbecken**
*** Bezugsbeschreibung
Abfugen der Sanitäreinrichtungsgegenstände gegen Fliesenoberflächen; Waschbecken und Ausgussbecken;

Farbe: nach Wahl AG
Fugendichtmasse: Silikon
Breite: 45 cm bzw. 60 cm
Menge: 8,000 St

**01.01.03.02.11 Fugenausbildung WCs, Urinale**
*** wie Position 01.01.03.02.10
Fugenausbilung WCs und Urinale
Menge: 12,000 St

**01.01.03.02.12 Edelstahlprofil, L-Winkel bei Bodenbelagswechsel**
Einbau von Edelstahprofil, L-Winkel, im Bereich der Schwellen an Bodenbelagswechel vor Auftrag der Verbundabdichtung,
mit gelochten Befestigungsschenkel,
Breite Schenkel ca. 25mm, Stärke ca. 1mm
Profilhöhe gem. Bodenbelag.

Länge bis 1,15 m

Einbauort: Mensa UG, EG, OG
- M.-1.04.2 Putzraum
- M.0.07 Spüle
- M.0.08 Flur Küche
- M.0.17.1 Umkleide
- M.1.04 WC
- M.1.05 WC
Menge: 7,200 m

###### Bereich 01.01.03.03 Spiegel

**01.01.03.03.1 VSG-Spiegel 600x900 mm, unterseitig fliesenbündig**
*** Bezugsbeschreibung
Spiegel aus silberbeschichtetem Verbundsicherheitsglas, Kanten poliert, Nenndicke 8mm, punktförmig gelagert, geklebt befestigt, Ausführung im Fliesenraster, bündig zur Fliesenoberfläche inkl. 4-seitiges Abfugen zum Fliesenbelag, Fugenbreite 3mm mit Dichtstoff.

Untergrund: Gipskarton
Abmessungen ca. 600x900 mm

Einbauort: Mensa EG + OG
- M.0.17.4 WC
- M.1.04 WC
- M.1.05 WC
Menge: 3,000 St

**01.01.03.03.2 VSG-Spiegel 1800x1000 mm, unterseitig fliesenbündig**
*** wie Position 01.01.03.03.1
Abmessungen ca. 1800x1000 mm

Einbauort: Mensa UG
- M.-1.04.1 Vorraum
- M.-1.05.1 Vorraum
Menge: 2,000 St

##### Abschnitt 01.01.04 Bodenbelagsarbeiten

*Hinweis: Leitbeschreibung Betonwerkstein*
In Treppenhäusern, einigen Sanitärbereichen und Fluren ist ein Betonwerkstein nach DIN V 18500 und DIN EN 18748-1 mit feingeschliffener und imprägnierter Oberfläche mit der Bewertungsgruppe für Rutschhemmung R9, bzw. R10 (Sanitärbereiche) nach DIN EN 16165 auszuführen.
Der Bodenbelag ist in Plattenstärke und Plattenabmessungen auf Untergrund gemäß Positionsbeschreibung im Mittelbett im kombinierten Klebebettverfahren (Auftragen des Mörtels auf der Verlegefläche und der Unterseite des Werksteinbelages) im Viertelverband zu verlegen und anschließend zu verfugen.

Betonwerkstein
Farbton warmes mittelgrau mit rötlichen, beige-gelben, grauen und anderen farbigen Einschlüssen (Größe der Einschlüsse ca. 5-20mm), Festlegung nach Bemusterung durch Architekten und AG.
Fugen
Farbton mittelgrau, passend zu Betonwerkstein, Festlegung nach Bemusterung durch Architekten und AG.

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
Bodenbelag
Konstruktionshöhe Betonwerkstein + Mittelbett: 30-32 mm,
Winkelstufen UG-EG, Fluchttreppenhäuser
Konstruktionshöhe Trittstufe ca. 60mm : Betonwerkstein (40mm) + Mörtelbänder
Konstruktionshöhe Setzstufe ca. 50 mm : Betonwerkstein (40mm)

Verlegung Werkstein auf Setzstufen und Podesten fugenlos.
Podeste mit gleichmäßiger Teilung der Platten in der Tiefe gemäß Details.

Der Betonwerkstein ist zur Vermeidung von Wasseraufnahme werkseitig zu imprägnieren, Anforderungen Imprägnierung hohe Resistenz, diffusionsoffen, frost-, tausalz- und UV-beständig.

Fugen sind mit mineralischem Fugenmörtel zu verfugen, Fugenbreite 3-5 mm. Nach dem Verfugen ist ein absolut reiner Belag herzustellen. Sämtliche Rückstände von Klebemörtel, Zementschleier etc. sowie Reste von Fugenfüllmaterial sind restlos zu beseitigen.

Technische Zielwerte des Betonwerksteines:
Biegefestigkeit nach DIN EN 12372 : größer/gleich 8,10 N/mm2
Druckfestigkeit nach DIN EN 12058: größer/gleich 60 N/mm2 Bruchlast größer/gleich 3 kN.

###### Bereich 01.01.04.01 Verlegung

**01.01.04.01.1 Bodenbelag Betonwerkstein ca. 600x300x20mm, Mörtelbett 10mm, R9**
*** Bezugsbeschreibung
Bodenbelag aus Betonwerkstein/Terrazzoplatten gem. DIN V 18500 und DIN EN 18748-1 auf vorhandenem Estrich, Untergrund waagrecht, gemäß Ausführungsbeschreibung "Betonwerkstein" im Mittelbett fachgerecht verlegen und sauber verfugen.

Verlegung im Viertelverband (Versatz 15 cm) auf Estrich
in 10 - 12 mm Mörtelbett im kombinierten Klebeverfahren.

Plattenstärke: 20 mm
Fuge: 3 mm
Modulmaß: 600 x 300 mm
Rutschhemmungsklasse: R9
Oberfläche: fein geschliffen
Ausführung einschließlich Imprägnierung

Einbauort:
Mensa UG:
- M.-1.V02: TRH
- M.-1.V05: Flur
- M.-1.V03: Flur
Mensa EG:
- M.0.V01: TRH
Mensa OG:
- M.1.V01: TRH
- M.1.V03: Flur
Menge: 148,100 m²

**01.01.04.01.2 Bodenbelag Betonwerkstein ca. 600x300x20mm, Mörtelbett 10mm, R10**
*** wie Position 01.01.04.01.1
Rutschhemmungsklasse R10

Einbauort:
Mensa UG:
- M.-1.04.1: Vorraum
- M.-1.04.2: WC W
- M.-1.05.1: Vorraum
- M.-1.05.2: WC M
- M.-1.08: WC barr.
Menge: 45,900 m²

**01.01.04.01.3 Bodenbelag Betonwerkstein ca. 600x300x20mm, Mörtelbett 10mm, Aufzugskabine**
*** wie Position 01.01.04.01.1
Bodenbelag in Aufzugskabine,
bauseitige Blechwanne mit Entkopplungsmatte 3mm belegen.
Betonwerksteinplatten im Mittelbett mit kombiniertem Klebeverfahren wie vorgenannt auf Entkopplungsmatte verlegen. Einschließlich nicht brennbarere Trägerplatte, zum Höhennausgleich ca. 20 mm.
Menge: 2,400 m²

**01.01.04.01.4 Bodenbelag Zwischenpodest, Betonwerkstein ca. 600x300x20mm, Mörtelbett 10mm, Fluchttreppenhäuser**
*** wie Position 01.01.04.01.1
Fußbodenaufbau gemäß Planung

Einbauort:
Zwischenpodest Fluchttreppenhäuser Mensa UG-1.OG
Menge: 7,900 m²

**01.01.04.01.5 Winkelstufe mit Kontraststreifen, ca. 1.420x330x170mm**
*** Bezugsbeschreibung
Winkelstufenbelag aus Betonwerkstein/Terrazzoplatten
gem. DIN V 18500 und DIN EN 18748-1 aus Tritt-/Setzstufen verklebt, auf Betontreppenläufen, Treppenlauf gerade, rechteckig, gemäß Ausführungsbeschreibung "Betonwerkstein".

Verlegung auf den Betontreppenstufen, auf 20mm (Trittstufen) bzw. 10 mm (Setzstufen) dicken Mörtelbändern im kombinierten Klebeverfahren (Auftragen des Mörtels auf der Verlegefläche und der Unterseite des Betonwerksteinbelages) nach Vorgaben des Herstellers.

Treppenlaufbreite: 1420 mm, Fugen gemäß Leitbeschreibung.
Steigungsverhältnis: 170 / 330 mm, Steigungsverhältnis ist vom AN eigenverantwortlich am Bau entsprechend Toleranzen nach DIN 18065 zu prüfen.

Ausführung als Winkelstufe,
Abmessungen Trittstufe: 330 x 40mm
Abmessungen Setzstufe: 170 x 40mm,
mit Ausfräsung für Kontraststreifen, zweiteilig,
Plattendicke: 40mm (einschichtig),

Bewertungsgruppe für Rutschhemmung: R9,
Oberfläche: fein geschliffen,
Ausführung einschließlich Imprägnierung.
Sichtbare Flächen der Vorder- und Seitenkante der Winkelstufe wie Oberseite behandelt.

Kantenausbildung: Kontraststreifen Betonwerkstein 4x1cm, Kontrastwert min.0,4, flächenbündig eingeklebt Vorderkanten jeweils gefast, Fase: 3mm
inkl. Lagerfuge 5 mm

Abrechnung nach Stück Winkelstufenbelag über gesamte Laufbreite.

Einbauort: Mensa UG-1.OG

Ausführung gemäß Details:
- DT_TR_64100
- DT_TR_64101
- DT_TR_64102
Menge: 48,000 St

**01.01.04.01.6 Winkelstufe mit Kontraststreifen, ca. 1.420x420x170mm**
*** wie Position 01.01.04.01.5
letzte Winkelstufe im Bereich des Treppenaustritts vor Zwischenpodesten
Treppenlaufbreite: 1420 mm
Abmessungen Trittstufe: 420 x 40mm
Abmessungen Setzstufe: 170 x 40mm

Einbauort: Mensa UG-1.OG

Ausführung gemäß Details:
- DT_TR_64100
- DT_TR_64101
- DT_TR_64102
Menge: 2,000 St

**01.01.04.01.7 Winkelstufe mit Kontraststreifen, ca. 1.420x395x170mm**
*** wie Position 01.01.04.01.5
letzte Winkelstufe im Bereich des Treppenaustritts vor Hauptpodest EG
Treppenlaufbreite: 1420 mm
Abmessungen Trittstufe: 395 x 40mm
Abmessungen Setzstufe: 170 x 40mm

Einbauort: Mensa UG-EG

Ausführung gemäß Details:
- DT_TR_64100
- DT_TR_64101
- DT_TR_64102
Menge: 1,000 St

**01.01.04.01.8 Winkelstufe mit Kontraststreifen, ca. 1.420x450x170mm**
*** wie Position 01.01.04.01.5
letzte Winkelstufe im Bereich des Treppenaustritts vor Hauptpodest OG
Treppenlaufbreite: 1420 mm
Abmessungen Trittstufe: 450 x 40mm
Abmessungen Setzstufe: 170 x 40mm

Einbauort: Mensa EG-1.OG

Ausführung gemäß Details:
- DT_TR_64100
- DT_TR_64101
- DT_TR_64102
Menge: 1,000 St

**01.01.04.01.9 Treppenantritt Hauptpodest Betonwerkstein, ca. 1.430x725mm**
*** wie Position 01.01.04.01.5
Stufenplatte im Bereich des Treppenantritts
nach Hauptpodest EG
Abmessungen LxBxH = 1430 x 725 x 40mm

Einbauort: Mensa UG-1.OG

Ausführung gemäß Details:
- DT_TR_64100
- DT_TR_64101
- DT_TR_64102
Menge: 1,000 St

**01.01.04.01.10 Treppenantritt Zwischenpodest Betonwerkstein, ca. 1.430x750mm**
*** wie Position 01.01.04.01.5
Stufenplatte im Bereich des Treppenantritts nach den Zwischenpodesten
Abmessungen LxBxH = 1430 x 750 x 40mm

Einbauort: Mensa UG-1.OG

Ausführung gemäß Details:
- DT_TR_64100
- DT_TR_64101
- DT_TR_64102
Menge: 2,000 St

**01.01.04.01.11 Sockel Betonwerkstein feingeschliffen 60/30 x 5**
Sockel aus Betonwerksteinplatten gem. DIN V 18500 und DIN EN 18748-1 gemäß Ausführungsbeschreibung "Betonwerkstein" und oben beschriebenen Bodenbelag absatzfrei, geradlinig und fluchtgerecht umlaufend verlegen und sauber verfugen.

Sockelformat: 60-30 cm / 5 cm, gefast
Plattenstärke ca. 1,5 cm

Untergrund: STB und GK
Fugenverfüllung entsprechend Bodenbelag.

Sockelhöhe h = 5 cm ü. OKFB

Einbauort:
Mensa UG:
- M.-1.04.1: Vorraum
- M.-1.04.2: WC W
- M.-1.05.1: Vorraum
- M.-1.05.2: WC M
- M.-1.08: WC barr.
- M.-1.V03 Flur
- M.-1.V05 Flur
Mensa OG:
- M.1.V03: Flur
Menge: 49,400 m

**01.01.04.01.12 Zulage für die Ausbildung von Innen- und Aussenecken (Sockelleiste)**
Zulage für die Ausbildung von Innen- und Aussenecken bei zuvor beschriebener Sockelleiste.

Eckausbildung auf Gehrung

Abrechnung nach Anzahl vollständiger Eckausbildung
Menge: 17,000 St

**01.01.04.01.13 Werksteinbelag an bauseitigen Bodenablauf anarbeiten**
Werksteinbelag an bauseitigen Bodenablauf anarbeiten, durch passgenauen Werksteinzuschnitt.
Menge: 3,000 St

**01.01.04.01.14 Mehrpreis je 5 mm Mörtelbett für Betonwerkstein**
Mehrpreis je 5 mm Mehrstärke des zuvor beschriebenen Mörtelbetts für Betonwerkstein
Diese Position gilt nur für Mörtelbettstärken, die nicht in einer Leistungsposition erfasst sind und nur dann, wenn der Untergrund außerhalb der zulässigen Toleranzen nach DIN 18202 liegt.

Ausführung nur nach besonderer Anweisung durch die Bauüberwachung.

Mit 10% der Werksteinfläche enthalten
Menge: 19,300 m²

**01.01.04.01.15 Mehrpreis je 5 mm Mörtelbett für Betonwerkstein bei Stufen**
Mehrpreis je 5 mm Mehrstärke des zuvor beschriebenen Mörtelbetts für Betonwerkstein
Diese Position gilt nur für Mörtelbettstärken, die nicht in einer Leistungsposition erfasst sind und nur dann, wenn der Untergrund außerhalb der zulässigen Toleranzen nach DIN 18202 liegt.

Ausführung nur nach besonderer Anweisung durch die Bauüberwachung.

Mit 10% der Werksteinfläche im Bereich von Treppenstufen- und -podesten enthalten
Menge: 4,400 m²

**01.01.04.01.16 Elastoplastische Verfugung 10-15mm**
*** Bezugsbeschreibung
Elastoplastische Verfugung liefern und zwischen Bodenbelag und aufgehenden Bauteilen (ohne Sockelleiste) sowie an Belagsübergängen ausbilden. Ausführung einschl. Fugenunterfüllung mit Rundschnur und Fugenvorbehandlung nach Vorschrift des Dichtstoffherstellers, sowie evtl. erforderlichen Abklebungen.

Fugenbreite: 10-15 mm,
Anforderungen an das Material:
- abriebfest
- dauerelastisch
- wasserdicht
- beständig gegen handelsübliche Reinigungs - und Desinfektionsmittel
- amin- oder oximhaltige Produkte ausgeschlossen

Farbe: grau, Farbe nach Standardfarbpalette, Festlegung nach Bemusterung durch Architekten, passend zum Werkstein - Farbton
Menge: 110,900 m

**01.01.04.01.17 Elastoplastische Verfugung 10-15mm Treppenstufen**
*** wie Position 01.01.04.01.16
Elastoplastische Verfugung liefern und zwischen Winkelstufen im Bereich der Treppe und Stahlbetonwand ausbilden.
Menge: 50,400 m

**01.01.04.01.18 dauerelastsiche Verfugung Sockelleiste**
*** wie Position 01.01.04.01.16
Ausbildung einer dauerelastischen Fuge zwischen Werksteinsockel und Stb-Wand
Menge: 66,300 m

**01.01.04.01.19 Dehnfugen im Bodenbelag**
Bewegungsfugen des Estrichbelags sind als Dehnfugen der Bodenbeläge zu übernehmen.
Bei Anordnung der Fugen sind die allgemeinen Regeln der Technik und die technischen Informationen und Merkblätter der Fachverbände zu berücksichtigen.
Ausführung: Stellung eines Polystyrolstreifens, kürzen, anschließend ausgefüllt mit PU (Polyurethan) Dichtstoff, einschließlich Kantenfasung der angrenzenden Bodenplatten.

Farbe nach Standardfarbpalette, Festlegung nach Bemusterung durch Architekten, passend zum Werkstein.
Farbton Ausführung einschl. Herstellen einer Sollrissstelle in dem Mörtelbett, einschl. aller erforderlichen Vorarbeiten.
Menge: 9,800 m

**01.01.04.01.20 Zulage Anpassen Betonwerksteinbelag an Bewegungsfuge, Zuschnitt Kreuzfuge**
Betonwerksteinbodenbelag Verlegung im Viertelverband, an orthogonal verlaufenden Bewegungsfugen einkürzen und Kreuzfuge ausbilden.

Verlegerichtung und Bodenfugen gemäß Bodenspiegel.
Menge: 3,700 m

**01.01.04.01.21 Zulage Werksteinbelag in Türlaibung im Gefällle verlegen**
Zulage Werksteinbelag in Türlaibung im Gefälle verlegen für schwellenlosen Übergang
Höhenunterschied 1 cm, Tiefe bis ca. 25cm

Türbreiten bis 1,15 m

Einbauort: Mensa UG
- M.-1.04.1 Vorraum
- M.-1.05.1 Vorraum
Menge: 2,000 St

**01.01.04.01.22 Trennschiene, Edelstahl V4A / V2A, matt gebürstet**
Trennschiene, Edelstahl V4A / V2A, matt gebürstet, als Materialtrennschiene, in verschiedenen Längen an
Übergängen zwischen gleichen Bodenbelägen auf gleichem Höhenniveau, maßgenau zuschneiden und fachgerecht auf dem Estrich montieren.
Menge: 5,100 m

**01.01.04.01.23 Winkelprofil Edelstahl Schwelle, L-Profil, 25x25x2mm**
Abschlusswinkel für Schwellen mit Höhenunterschied 1 cm,
Übergang von zwei gleichen Bodenbelägen, abgedichteter auf nicht abgedichteter Bodenfläche,
bestehend aus 2x Winkelprofil, Edelstahl mit gelochten Befestigungsschenkel, Breite Schenkel ca. 25 mm, Stärke ca. 1 mm, Profilhöhe gem. Bodenbelag ca. 2,5 cm,
maßgenauer Einbau bei Estrichstrichfuge auf dem Estrich
inkl. Dauererlastische Verfugung

Abmessung: Länge bis 1,15 m
Menge: 3,300 m

**01.01.04.01.24 Winkelprofil Edelstahl Belagswechsel, L-Profil, 25x25x2mm**
Abschlusswinkel für Schwellen mit Belagswechsel,
Übergang von zwei unterschiedlichen Bodenbelägen,
bestehend aus 1x Winkelprofil, Edelstahl mit gelochten Befestigungsschenkel, Breite Schenkel ca. 25 mm, Stärke ca. 1 mm, Profilhöhe gem. Bodenbelag ca. 2,5 cm,
maßgenauer Einbau bei Estrichstrichfuge auf dem Estrich
inkl. Dauererlastische Verfugung
Menge: 25,900 m

###### Bereich 01.01.04.02 Sonstiges

**01.01.04.02.1 Holzkeil 30x150mm, temporärer Schutz von Übergängen**
Holzkeil 30 x 150 mm als einseitiger temporärer Schutz im Übergangsbereich zwischen Werksteinbodenbelag und angrenzenden Bodenbelägen herstellen und nach Aufforderung durch die Objektüberwachung entfernen und fachgerecht entsorgen.
Menge: 26,000 m

**01.01.04.02.2 Abdeckung Filz Bodenbelag**
Verlegen von diffusionsoffenen Abdeckfilz, 300 g/m², auf Betonwerkstein-Bodenbelag.
Stöße sind zu verkleben.
Die Abdeckung erfolgt 2-3 Tage nach Verlegen der Betonerksteinplatten, inkl Fugenarbeiten.
Menge: 196,400 m²

**01.01.04.02.3 Abdeckung Vlies Stufen und Podeste**
Verlegen von selbstklebenden Abdeck-Vlies, mit 160 g pro qm, auf vorbeschriebenen Tritt- und Winkelstufen und Treppenpodesten.
Die Abdeckung erfolgt 2-3 Tage nach Verlegen der Betonerksteinwinkelstufen, inkl Fugenarbeiten.
Menge: 46,600 m²

**01.01.04.02.4 Abdeckung Verkehrswege HDF-Platten,3mm**
Verlegen von HDF-Platten auf vorbeschriebener Bodenabdeckung in stark frequentierten Teilberreichen.
Fugen sind zu verklebend.
Laufbreite: ca. 120 cm.
Verlegung in Abstimmung mit der Bauleitung.
Einbauort, Vehrkehrswege UG bis 1.OG
Menge: 126,300 m²

**01.01.04.02.5 Abdeckungen Stufen, HDF-Platten**
Verlegen von HDF-Platten auf vorbeschriebener Winkelstufen- und Trittstufenbekleidung
HDF-Platten sind an die Stufentiefe anzupassen und abrutschsicher zu verkleben.

Laufbreite: ca. 140cm.
Auf sämtliche Stufen im Innenbereich aufbringen.
Einbauort, Vehrkehrswege UG bis 1.OG
Menge: 46,600 m²

**01.01.04.02.6 Ausbesserungen Schutzabdeckung**
Vorhalten der vorbeschr. Schutzabdeckungen
Die Flächen sind nach monatlicher Begehung und nach Anmeldung von Beschädigungen an die OÜ zeitnah auszubessern. Bei flächigen Beschädigungen über 2 m².
Menge: 17,000 m²

**01.01.04.02.7 Erstreinigung und Einpflege Betonwerksteinbeläge**
Erstreinigung und Ersteinpflege des vorbeschriebenen Betonwerksteinbelages und Betonwerksteinwinkelstufen nach Reinigungs- und Pflegeanleitung des Herstellers unmittelbar nach Fertigstellung der Betonwerksteinarbeiten.
Reinigungsmittel und - verfahren sind so zu wählen, dass die Verträglichkeit mit dem gewählten Bodensystem einschl. Imprägnierung gewährleistet ist.
Menge: 243,000 m²

##### Abschnitt 01.01.05 Sauberlauf

**01.01.05.1 Nivelierestrich unter Sauberlaufmatten**
Selbstnivellierenden Estrich als Ausgleichsschicht unter der Sauberlaufmatte verlegen, Estrichstärke: bis 15 mm

Ausführung des Estrichs einschließlich der erforderlichen Untergrundvorbehandlung des Zementestrichs (anschleifen und grundieren) sowie erforderlichen Randabstellungen.
Menge: 17,000 m²

**01.01.05.2 Mehrpreis je 5 mm Nivelierestrich**
Mehrpreis je 5 mm Mehrstärke des zuvor beschriebenen Nivelierestrichs.
Der Einheitspreis gilt auch als Minderpreis je 5 mm Minderstärke des Nivelierestrichs, Ausführung nur nach besonderer Anweisung durch die Bauüberwachung.
Dies gilt nur für Leistungen, welche aus Ungenauigkeiten resultieren, die über das in der DIN 1 8202 genannte Maß (erhöhte Anforderungen) hinausgehen .
Menge: 17,000 m²

**01.01.05.3 Versiegelung unter Sauberlaufmatten**
Versiegelung liefern und auf Nivellierestrich unter Sauberlaufmatten auftragen.

Versiegelung aus einem lösungsmittelfreien und abriebbeständigen, 2-komp. Epoxidharz-Bindemittel, flüssigkeitsdicht. Emissionsarm gemäß AgBB-Prüfkriterien, CSM-Qualifizierungsbescheinigung für Partikel-Emission und TVOC-Ausgasung nach ISO und GMP.
Druckfestigkeit mind. 80 N/mm2
Das Produkt muss die VOC-Grenzwerte der EU-Richtlinie 2004/42 / EG unterschreiten.

Beschichtungsaufbau wie folgt:
- Grundierung gemäß Herstellerangaben
- Zwischen- und Schlussversiegelung
  gemäß Herstellerangaben
Menge: 17,000 m²

**01.01.05.4 Winkelrahmen, Edelstahl, rechteckig ca. 3.180x3.430mm**
*** Bezugsbeschreibung
Winkelrahmen für nachfolgend beschriebene Sauberlaufmatte in den zuvor beschriebenen Bodenbelägen, Ausführung in Edelstahl Abmessungen Winkel ca. 20 x 25 x 3mm, Einzelgröße Winkelrahmen ca. 3.180 x 3.430mm, Eckausbildung auf Gehrung. Befestigung exakt flächenbündig zum Bodenbelag. Ausführung einschl. der erforderlichen Bohrungen, Befestigungs - und Verbindungsmittel und ggfls. notwendiger Unterfütterungen.  Aufmaß vor Ort erforderlich.

Rohbaumaße des Raums: ca. 320 x 345 cm

Einbauort: Mensa UG
- M.-1.V01 Schleuse
Menge: 1,000 St

**01.01.05.5 Winkelrahmen, Edelstahl, rechteckig ca. 1.450 x 2.069mm**
*** wie Position 01.01.05.4
Einzelgröße Winkelrahmen ca. 1.450 x 2.069 mm

Einbauort: Mensa EG
- M.0.V01 TRH
Menge: 1,000 St

**01.01.05.6 Winkelrahmen, Edelstahl, Rechteckig ca. 2.000 x 1.500mm**
*** wie Position 01.01.05.4
Untergrund: auf bauseitigem Giterrost,
Abmessungen Winkel ca. 35 x 35 x 4mm,
Einzelgröße Winkelrahmen ca. 2.000 x 1.500 mm,
zusätzliche T-Profile zur Befestigung nach Erfordernis und Laufbreite Matten.

Einbauort: Mensa EG
- M.0.01 Vorraum
Menge: 1,000 St

**01.01.05.7 Sauberlaufmatte ca. 3.180x3.430mm**
*** Bezugsbeschreibung
Sauberlaufmatten in vorbeschriebenen Winkelrahmen flächenbündig zum Bodenbelag lose verlegen.
Aufrollbare und strapazierfähige Eingangsmatte, für die aufliegende Verlegung im Innenbereich Sauberlaufmatte bestehend aus:
Cassettenbürsten, schwarz, in Kombination mit profilierte Gummieinlagen
Trägerprofil aus Aluminium mit unterseitiger Trittschalldämmung, Trägerprofilabstand ca. 5 mm,
Abstandhalter aus Gummi, schwarz.
Sauberlaufmatte für nachträglichen Austausch vor Ort geeignet. Beroll- und Befahrbarkeit geeignet für Rollstühle, Kinderwagen, Hubwagen und Transportkarren.
Rutschhemmende Eigenschaft R9 nach DIN 51130 / BGR 1 81
Abmessungen lxb: ca. 3.180x3.430mm,
Ausführung symmetrisch,einschl. erforderlichen Mattenverbindern
Höhe: ca. 17 mm
Ausführung passgenau nach Aufmaß vor Ort mit rechtwinkeligem Zuschnitt.

Rohbaumaße des Raums: ca. 320 x 345 cm
Raum vollflächig mit Sauberlauf belegen
Menge: 10,900 m²

**01.01.05.8 Sauberlaufmatte ca. 1.450 x 2.069mm**
*** wie Position 01.01.05.7
Abmessungen lxb: ca. 1.450 x 2.069mm
Menge: 3,000 m²

**01.01.05.9 Sauberlaufmatte ca. 2.000 x 1.500mm**
*** wie Position 01.01.05.7
Abmessungen lxb: ca. 2.000 x 1.500mm,
Menge: 3,000 m²

##### Abschnitt 01.01.06 Duschtrennwände

**01.01.06.1 Duschtrennwand aus Glas 80x223 cm**
Liefern und Einbringen einer Duschtrennwand aus Einscheiben-Sicherheitsglas (ESG) nach DIN EN 12150 als feststehendes Glaselement als Spritzschutz im Duschbereich,
B x H = ca. 80 x 223 cm, rahmenlos, einschließlich aller erforderlichen Befestigungs- und Dichtungsmaterialien, ohne Stabilisationsstange, Glasdicke nach stat. Erfordernis ca. 8-10 mm, mit hydrophober Versiegelung (Nanoversiegelung), Ecken mit Sicherheitsradius, Ausführung vandalismushemmend und reinigungsfreundlich, seitlich über Dichtprofil aus Edelstahl an Wandfliesen angeschlossen, unterer Anschluss an Bodenfliesen über Silikonfuge ohne Bodenprofil, Farbton Silikonfuge nach Angabe Architekt

Einbauort: Mensa EG
- M.0.17.2 Dusche

Detailverweis:
- DT-44904
Menge: 1,000 St

##### Abschnitt 01.01.07 Stundenlohnarbeiten

*Hinweis: Hinweis:*
Stundenlohnarbeiten sind vorab bei der Bauleitung anzukündigen bzw. nur mit vorheriger Zustimmung der Bauleitung auszuführen. Stundenlohnzettel sind innerhalb von 6 Werktagen nach Vollendung vorzulegen. Nachträglich vorgelegte Stundenlohnzettel werden nicht anerkannt.

Es werden nur auf der Baustelle geleistete Stunden anerkannt.

Die vom Auftragnehmer oder seinem Bevollmächtigten unterzeichneten Stundenlohnzettel müssen für jeden Kalendertag getrennt ausgestellt werden.

Abrechnung:

Die im Leistungsverzeichnis vorgesehenen Stundenlohnarbeiten (Löhne) sind im wesentlichen für die nicht genau zu erfassenden und wegen verschiedener Erschwernisse nicht kalkulierbaren Arbeiten, sowie für verschiedene Provisorien und Anpassarbeiten vorgesehen.

Alle auf Nachweis auszuführenden Arbeiten bis zur Gesamt- Fertigstellung werden nach diesen Preisen abgerechnet.

Durch den Unternehmerzuschlag sind sämtliche bei der Ausführung von Stundenlohnarbeiten entstehenden Einzel- und Gemeinkosten, anteilige Baustellengehaltskosten, Ausfallstunden, sowie Wagnis und Gewinn abgegolten. Ebenfalls enthalten sind die Kosten für Werkzeug und Kleingeräte bis zu einem Anschaffungswert von 3000 EUR (Netto).

In den Lohnnebenkosten sind alle Nebenkosten, wie Aus- lösungen, Wegegelder, Unterkunfts- und Übernachtungsgelder, Kosten der Familienheimfahrten, Beförderungskosten und Wegezeitentschädigungen der auf der Baustelle beschäftigten Arbeitnehmer enthalten.

Die im Leistungsverzeichnis vorgesehenen Massen sind geschätzt. Auf einen Verbrauch hat der Unternehmer keinen Anspruch.

**01.01.07.1 Stundensatz Meister /-in**
Arbeiten, welche nicht in den Positionen erfasst sind
und gegen Nachweis zur Ausführung kommen:
Meister /-in
Menge: 5,000 h

**01.01.07.2 Stundensatz Facharbeiter /-in**
Arbeiten, welche nicht in den Positionen erfasst sind und gegen Nachweis zur Ausführung kommen:
Facharbeiter /-in
Menge: 10,000 h

**01.01.07.3 Stundensatz Helfer /-in**
Arbeiten, welche nicht in den Positionen erfasst sind und gegen Nachweis zur Ausführung kommen:
Helfer /-in
Menge: 10,000 h

#### Bereich 01.02 Sonstiges

**01.02.1 Musterfläche Wandfliesen Mosaik 5x5 dunkelrot**
Musterfläche der beschriebenen Wandfliesen Mosaik 5x5cm auf Trägerplatte erstellen und nach der Freigabe und nach Aufforderung durch BÜ entsorgen.

Abmessung ca. 1m2
Menge: 1,000 St

**01.02.2 Musterfläche Bodenfliesen Mosaik 10x10 R10 oxidrot mittel**
Musterfläche der beschriebenen Bodenfliesen Mosaik 10x10cm auf Trägerplatte erstellen und nach der Freigabe und nach Aufforderung durch BÜ entsorgen.

Abmessung ca. 1m2
Menge: 1,000 St

**01.02.3 Musterfläche Bodenfliesen Mosaik 10x10 R10 oxidrot dunkel**
Musterfläche der beschriebenen Bodenfliesen Mosaik 10x10cm auf Trägerplatte erstellen und nach der Freigabe und nach Aufforderung durch BÜ entsorgen.

Abmessung ca. 1m2
Menge: 1,000 St

**01.02.4 Musterfläche Wandfliesen Mosaik 10x10 oxidrot mittel**
Musterfläche der beschriebenen Wandfliesen Mosaik 10x10cm auf Trägerplatte erstellen und nach der Freigabe und nach Aufforderung durch BÜ entsorgen.

Abmessung ca. 1m2
Menge: 1,000 St

**01.02.5 Musterfläche Wandfliesen Mosaik 10x10 oxidrot dunkel**
Musterfläche der beschriebenen Wandfliesen Mosaik 10x10cm auf Trägerplatte erstellen und nach der Freigabe und nach Aufforderung durch BÜ entsorgen.

Abmessung ca. 1m2
Menge: 1,000 St

**01.02.6 Musterfläche Bodenfliese Küchentrakt 60x30**
Musterfläche der beschriebenen Bodenfliese im Bereich des Küchentrakts 60x30cm auf Trägerplatte im Viertelverband erstellen und nach der Freigabe und nach Aufforderung durch BÜ entsorgen.

Abmessung ca. 1m2
Menge: 1,000 St

**01.02.7 Musterfläche Bodenfliese Küchentrakt 60x30, V4**
Musterfläche der beschriebenen Bodenfliese im Bereich des Küchentrakts 60x30cm mit Verdrängungsraum V4 auf Trägerplatte im Viertelverband erstellen und nach der Freigabe und nach Aufforderung durch BÜ entsorgen.

Abmessung ca. 1m2
Menge: 1,000 St

**01.02.8 Musterfläche Wandfliese Küchentrakt 60x30**
Musterfläche der beschriebenen Wandfliese im Bereich des Küchentrakts 60x30cm auf Trägerplatte im Viertelverband erstellen und nach der Freigabe und nach Aufforderung durch BÜ entsorgen.

Abmessung ca. 1m2
Menge: 1,000 St

**01.02.9 Handmuster Bodenbelag Betonwerkstein**
Handmuster des beschriebenen Bodenbelags aus Betonwerkstein gemäß Leitbeschreibung, Abmessung 20/20cm.
Menge: 1,000 St

**01.02.10 Handmuster Kontraststreifen Betonwerkstein**
Handmuster des beschriebenen Kontraststreifens im Bereich der Winkelstufen des Bodenbelags aus Betonwerkstein gemäß Leitbeschreibung, Länge ca. 20cm.
Menge: 1,000 St

**01.02.11 Dokumentation**
*** Pauschalposition
Erstellung der Dokumentation, Übergabe an AG gedruckt in Ordner mit Inhaltsverzeichnis und digital insbesondere bestehend aus:
- Fachunternehmererklärung
- allgemeine Prüfzeugnisse
- Verwendbarkeitsnachweise
- Wartungsempfehlungen/ Pflegehinweise
- Angabe Oberflächen, Farbtöne mit Zuordnung zu Bauteilen
- Produktdatenblätter aller verwendeten Materialien mit Zuordnung zu Bauteilen
Menge: 1,000 psch

### Titel 02 Mehrzweckhalle

*Hinweis: Hinweis:*
Alle unter diesem Titel aufgeführten Leistungen beziehen sich lediglich auf den BA 02 - Teilbereich Mehrzweckhalle.

#### Bereich 02.01 Fliesen- und Plattenarbeiten

##### Abschnitt 02.01.01 Vorbereitende Maßnahmen

**02.01.01.1 Reinigen des Untergrundes Boden, Wand, Treppe**
Reinigen des Untergrundes von Boden, Wandflächen sowie Setz- und Trittstufen
von grober Verschmutzung z.B. durch scharfes Abkehren
der Oberfläche, evtl. Unebenheiten wie Mörtelreste entfernen,
den Untergrund nach Erfordernis vorbereiten.
Der Untergrund muss frei von Zementleim, Schmutz,
Staub, Öl, Fett und losen Teilen sein.
Anfallender Schutt ist ordnungsgemäß zu beseitigen
und zu entsorgen.

Ausführung für Leistungen die über die in der DIN 18352 / Ziff. 4.1.4. aufgeführten Nebenleistungen hinausgehen.

Ausführung nur nach örtlicher Festlegung und nach Absprache mit der Bauüberwachung. Abrechnung nach gemeinsamen Aufmass von BÜ und AN vor Ausführung.
Menge: 2086,400 m²

**02.01.01.2 Untergrund anschleifen und absaugen**
Anschleifen und Absaugen des bauseitigen Zement-Estrich, falls für die Verlegung der Platten oder Fliesen notwendig.
Anfallendes Schleifmaterial ist fachgerecht zu entsorgen.

Zur Verringerung der Estrichstärke,
Stärke: 1-5 mm
Untergrund: Zementestrich

Ausführung nur nach örtlicher Festlegung und nach Absprache mit der Bauüberwachung. Abrechnung nach gemeinsamen Aufmass von BÜ und AN vor Ausführung.
Menge: 1352,500 m²

**02.01.01.3 Ausgleichspachtelung bauseitiger Estrich**
Untergrund ausgleichen mit systemkonformer Spachtelmasse für bauseitigen Estrich.

Schichthöhe bis 5 mm.

Ausführung nur nach örtlicher Festlegung und nach Absprache mit der Bauüberwachung. Abrechnung nach gemeinsamen Aufmass von BÜ und AN vor Ausführung.
Menge: 135,300 m²

**02.01.01.4 Ausgleichsspachtelung an Stahlbetonwänden**
Ausgleich von Unebenheiten im Untergrund für die Verlegung von Wandfliesen durch Spachteln, Spachtelmasse abgestimmt auf Untergrund und nachfolgend beschriebenen Fliesenbelägen.
Untergrund: Stahlbetonwände

Auftragsstärke bis 5 mm

Ausführung nur nach örtlicher Festlegung und nach Absprache mit der Bauüberwachung. Abrechnung nach gemeinsamen Aufmass von BÜ und AN vor Ausführung.
Menge: 149,100 m²

**02.01.01.5 Ausgleich von Unebenheiten an Trockenbauwänden**
Ausgleich von kleineren Unebenheiten im Bereich er bereits gespachtelten Trockenbauwände, für die Verlegung von Wandfliesen durch Spachteln, Spachtelmasse abgestimmt auf Untergrund und nachfolgend beschriebenen Fliesenbelägen
Untergrund: Trockenbauwände

Auftragsstärke bis 2 mm

Ausführung nur nach örtlicher Festlegung und nach Absprache mit der Bauüberwachung. Abrechnung nach gemeinsamen Aufmass von BÜ und AN vor Ausführung.
Menge: 50,000 m²

**02.01.01.6 Schnellzementestrich Kleinflächen**
Schnellzement als Estrich auf Dämmschicht, Druckfestigkeitsklasse C30 DIN EN 13813, Biegezugfestigkeitsklasse F5 DIN EN 13813,
Estrichnenndicke bis 85 mm, zur Aufnahme von Fliesen- und Plattenbelägen im Dünnbett, Oberflächen reiben und absanden, für Kleinflächen bis 0,2 m2, wie Anarbeiten an Bodeneinläufe oder dergleichen.
Menge: 30,000 St

**02.01.01.7 Kleinflächen, Aussparrungen mit Epoxidharzestrich schließen**
Kleinflächen und Aussparrungen, mit 2 K-Epoxidharz Bindemittel und Quarzsand zur Herstellung von hochfesten, schnell belegreifen Reaktionsharzmörteln, verschließen.
Schließen von Aussparungen in Estrichebene
Material, getrockneter Quarzsand mit speziell abgestufter Körnung und ein 2- komponentiges Epoxidharz-Bindemittel, lösemittelfrei.

Klassifizierung und Anforderung nach DIN 18560, DIN EN 13813, verwendung entsprechend den vorherigen Positionen, siehe auch Bodenaufbauten und Bodenspiegel.

Belegreif nach 24 Stunden

Abrechnung nach Aufmass Aufsichtsfläche.
Menge: 50,000 m²

**02.01.01.8 Voranstrich Wand**
Voranstrich auftragen, mit 1-komponentiger lösmittelfreier Grundierung Kunstharz-Dispersion gemäß ZTV, auf Wand, Untergrund Trockenbau (Feuchtraum-Gipsplatten), bis zu einer Höhe von 2,60 ü. OKFB.
Voranstrich systemkonform mit nachfolgend beschriebener Abdichtung bzw. Dünnbettmörtel.
Nach Absprache mit BÜ.

Einbaubereich: alle mit Wandfliesen zu belegenden Wände
Menge: 733,800 m²

**02.01.01.9 Voranstrich Boden**
Voranstrich auftragen, mit 1-komponentiger lösmittelfreier Grundierung Kunstharz-Dispersion gemäß ZTV, auf Boden, Untergrund Zementestrich.
Voranstrich systemkonform mit nachfolgend beschriebener Abdichtung bzw. Dünnbettmörtel.
Nach Absprache mit der BÜ.

Einbauort: alle mit Bodenfliesen oder Betonwerksteinplatten zu belegende Flächen
Menge: 1352,500 m²

**02.01.01.10 Randdämmstreifen zurückschneiden, MW**
Bauseitigen Randdämmstreifen aus Mineralwolle bis 12mm restlos an den Außenkanten von schwimmenden Estrichbelägen gem. Planung abschneiden und fachgerecht entsorgen.

Ausführung nur nach örtlicher Festlegung und nach Absprache mit der Bauüberwachung. Abrechnung nach gemeinsamen Aufmass von BÜ und AN vor Ausführung.

Einbauort: alle gefliesten Bereiche mit und ohne Brandschutzanforderung (gem. VStättV: nicht brennbar)
Menge: 966,205 m

**02.01.01.11 Randdämmstreifen ergänzen, MW**
Randdämmstreifen aus Mineralwolle bis 12mm an den Außenkanten von schwimmenden Estrichbelägen ergänzen.

Ausführung nur nach örtlicher Festlegung und nach Absprache mit der Bauüberwachung. Abrechnung nach gemeinsamen Aufmass von BÜ und AN vor Ausführung.
Menge: 97,000 m

##### Abschnitt 02.01.02 Abdichtungsarbeiten

*Hinweis: Hinweis*
Flächenabdichtung mit Fliesen- und Plattenbelag (Werkstein)

Die flüssig zu verarbeitenden Abdichtstoffe sind im System mit den benötigten Dichtbändern, Formteilen, Manschetten etc., die aufeinander abgestimmt sind, zu verarbeiten.

Dichtbänder/Dichtecken sind mindestens 50 mm an ihren Enden zu überlappen und mit einem wasserdichten Material zu verkleben.

Die Wassereinwirkungsklassen für die Abdichtung im Nassbereich werden gemäß DIN 18534-1 festgelegt:

Sanitärbereiche in UG, EG und OG,
Putzraum im UG, Umkleiden im OG
Wand: W0-I (gefliester Bereich)
Boden: W1-I (gesamter Boden)

Duschen + angrenz. WCs im UG
Wand: W3-I (unter raumhohen Fliesen)
Boden: W3-I (gefliester Bereich)

Umkleidebereich Lehrpersonal:
Vorraum: Boden: W0-I
Duschbad:
Wand: W2-I (unter raumhohen Fliesen)
Boden: W1-I (gefliester Bereich)

Bereich Lebensmittelverarbeitung im Küchentrakt EG
Wand: W3-I (unter raumhohen Fliesen)
Boden: W3-I (gefliester Bereich)

Bereich Lagern und Kühlen im Küchentrakt EG
Wand: W2-I (unter raumhohen Fliesen)
Boden: W2-I (gefliester Bereich)

**02.01.02.1 Flächenabdichtung Boden, W0-I**
*** Bezugsbeschreibung
Flächenabdichtung auf grundierten Bodenflächen
in Feucht- und Nassräumen
mit mäßiger Beanspruchung

Wassereinwirkungsklasse W0-I nach DIN 18534

Die Flächenabdichtung ist mit einer flexiblen, wasserdichten, rissüberbrückenden und alterungsbeständigen Dichtschlämme
in mindestens 2 Lagen im Roll-, Streich- oder Spachtelverfahren nach Herstellervorschrift aufbringen.

Trockenschichtdicke gem. Herstellerangabe.

Untergrund: Heizestrich CT-F6-S85-H60
Randhochzug bis 50 mm ü. OKFB in sepereater Position

Verwendbarkeitsnachweis durch allgemeines bauaufsichtliches Prüfzeugnis.

Einbauort: MZW UG, EG
- S.-1.06 Catering
- S.-1.V03 Flur
- S.-1.09.1 Lehrer
- S.-1.12.1 Lehrer + 1.Hilfe
- S.-1.16.1 Lehrer
- S.0.03 Flur
Menge: 56,200 m²

**02.01.02.2 Flächenabdichtung Boden, W1-I**
*** wie Position 02.01.02.1
Flächenabdichtung auf grundierten Bodenflächen
in Feucht- und Nassräumen
mit hoher Beanspruchung

Wassereinwirkungsklasse W1-I nach DIN 18534

Einbauort: MZW UG, EG, OG
- S.-1.03.1 Vorraum
- S.-1.03.2 WC Bes. W
- S.-1.04.1 Vorraum
- S.-1.04.2 WC Bes. M
- S.-1.05 WC barr.
- S.-1.13 WC barr.
- S.-1.22 Anlieferung
- S.-1.24 Putz
- S.0.04.1 Vorraum
- S.0.04.2 WC Bes. W
- S.0.05.1 Vorraum
- S.0.05.2 WC Bes. M
- S.1.05 Umkl. II
- S.1.06 Umkl. I
- S.1.07.1 Vorraum
- S.1.07.2 WC
Menge: 300,100 m²

**02.01.02.3 Flächenabdichtung Boden, W2-I**
*** wie Position 02.01.02.1
Flächenabdichtung auf grundierten Bodenflächen
in Feucht- und Nassräumen
mit hoher Beanspruchung

Wassereinwirkungsklasse W2-I nach DIN 18534

Einbauort: MZW UG, EG
- S.-1.09.2 Duschbad Lehrer
- S.-1.12.2 Duschbad Lehrer
- S.-1.16.2 Duschbad Lehrer
- S.0.07.5 Anlieferung
- S.0.07.6 Lager
Menge: 37,700 m²

**02.01.02.4 Flächenabdichtung Boden, W3-I**
*** wie Position 02.01.02.1
Flächenabdichtung auf grundierten Bodenflächen
in Feucht- und Nassräumen
mit sehr hoher Beanspruchung,
epoxidharzbasiert

Wassereinwirkungsklasse W3-I nach DIN 18534

Einbauort: MZW UG, EG
- S.-1.08.2 Dusche
- S.-1.08.3 WC
- S.-1.10.2 Dusche
- S.-1.10.3 WC
- S.-1.11.2 Dusche barr.
- S.-1.11.3 WC
- S.-1.14.2 Dusche barr.
- S.-1.14.3 WC
- S.-1.15.2 Dusche
- S.-1.15.3 WC
- S.-1.17.2 Dusche
- S.-1.17.3 WC
- S.0.07.1 Flur
- S.0.07.2 Ausgabe
- S.0.07.3 Spüle
- S.0.07.4 Müll
Menge: 122,000 m²

**02.01.02.5 Zulage Randhochzug bis 50mm, W0-I**
*** Bezugsbeschreibung
Randhochzug zu vorbeschr. Flächenabdichtung auf Bodenflächen im Sockelbereich von angrenzenden Bauteilen
bis 50mm ü. OKFB

Wassereinwirkungsklasse W0-I nach DIN 18534

Hinweis:
Diese Position gilt nicht für Wandbereiche in denen
flächig eine Abdichtung aufgebracht wird.

Einbauort:
Räume mit W0-I Abdichtung am Boden
Menge: 65,600 m

**02.01.02.6 Zulage Randhochzug bis 50mm, W1-I**
*** wie Position 02.01.02.5
Wassereinwirkungsklasse W1-I nach DIN 18534

Einbauort:
Räume mit W1-I Abdichtung am Boden und geringerer Wassereinwirkungsklasse an Wänden
Menge: 243,900 m

**02.01.02.7 Zulage Randhochzug bis 50mm, W2-I**
*** wie Position 02.01.02.5
Wassereinwirkungsklasse W2-I nach DIN 18534

Einbauort:
Räume mit W2-I Abdichtung am Boden und geringerer Wassereinwirkungsklasse an Wänden
Menge: 23,900 m

**02.01.02.8 Flächenabdichtung Wand, W0-I**
*** Bezugsbeschreibung
Flächenabdichtung auf grundierten Wandflächen
in Feucht- und Nassräumen
mit geringer Beanspruchung

Wassereinwirkungsklasse W0-I nach DIN 18534

Die Flächenabdichtung ist mit einer flexiblen, wasserdichten, rissüberbrückenden und alterungsbeständigen Dichtschlämme
in mindestens 2 Lagen im Roll-, Streich- oder Spachtelverfahren nach Herstellervorschrift aufbringen.

Trockenschichtdicke gem. Herstellerangabe.

Untergrund: Feuchtraumplatten GKBI bzw. Betonwand.
Abdichtungshöhe: 1,20 m bzw. 2,60 m

Verwendbarkeitsnachweis durch allgemeines bauaufsichtliches Prüfzeugnis.

Einbauort: MZW UG, EG, OG
- S.-1.03.2 WC Bes. W
- S.-1.04.2 WC Bes. M
- S.-1.05 WC barr.
- S.-1.13 WC barr.
- S.-1.24 Putz
- S.0.04.2 WC Bes. W
- S.0.05.2 WC Bes. M
- S.1.07.1 Vorraum
- S.1.07.2 WC
Menge: 256,200 m²

**02.01.02.9 Flächenabdichtung Wand, W1-I**
*** wie Position 02.01.02.8
Flächenabdichtung auf grundierten Wandflächen
in Feucht- und Nassräumen
mit mäßiger Beanspruchung

Wassereinwirkungsklasse W1-I nach DIN 18534

Abdichtungshöhe: bis 2,50 m

Einbauort: MZW UG, EG
- S.-1.09.2 Duschbad Lehrer
- S.-1.12.2 Duschbad Lehrer
- S.-1.16.2 Duschbad Lehrer
Menge: 80,500 m²

**02.01.02.10 Flächenabdichtung Wand, W2-I**
*** wie Position 02.01.02.8
Flächenabdichtung auf grundierten Wandflächen
in Feucht- und Nassräumen
mit mäßiger Beanspruchung

Wassereinwirkungsklasse W2-I nach DIN 18534

Abdichtungshöhe: bis 2,50 m

Einbauort: MZW EG
- S.0.07.5 Anlieferung
- S.0.07.6 Lager
Menge: 44,000 m²

**02.01.02.11 Flächenabdichtung Wand, W3-I**
*** wie Position 02.01.02.8
Flächenabdichtung auf grundierten Wandflächen
in Feucht- und Nassräumen
mit sehr hoher Beanspruchung,
epoxidharzbasiert

Wassereinwirkungsklasse W3-I nach DIN 18534

Abdichtungshöhe: bis 2,60 m

Einbauort: MZW UG, EG
- S.-1.08.2 Dusche
- S.-1.08.3 WC
- S.-1.10.2 Dusche
- S.-1.10.3 WC
- S.-1.11.2 Dusche barr.
- S.-1.11.3 WC
- S.-1.14.2 Dusche barr.
- S.-1.14.3 WC
- S.-1.15.2 Dusche
- S.-1.15.3 WC
- S.-1.17.2 Dusche
- S.-1.17.3 WC
- S.0.07.1 Flur
- S.0.07.2 Ausgabe
- S.0.07.3 Spüle
- S.0.07.4 Müll
Menge: 281,500 m²

**02.01.02.12 nachträglicher Verguss von Rinnen und Bodenabläufen**
nachträglicher Verguss von Rinnen und Bodenabläufen
als kapillar dichter Epoxidharzverguss, 2-komponentig, hochfest, fließfähig und beständig gegen Chemikalien,
Material, getrockneter Quarzsand mit speziell abgestufter Körnung und ein 2- komponentiges Epoxidharz-Bindemittel, lösemittelfrei.

Klassifizierung und Anforderung nach DIN 18560, DIN EN 13813, verwendung entsprechend den vorherigen Positionen, siehe auch Bodenaufbauten und Bodenspiegel.

Belegreif nach 24 Stunden

Abrechnung nach Aufmass Aufsichtsfläche.

Detailverweis:
- DT-44902
Menge: 30,000 St

**02.01.02.13 Installationsdurchführung in Wänden abdichten**
Rohrdurchführungen in Wänden bis DN110 abdichten. Systemkonforme, kaschierte Dichtmanschette über die Rohrdruchführung stülpen und in des vorgelegte Abdichtungsmaterial betten. Mit der Flächenabdichtung überarbeiten.
Menge: 565,000 St

**02.01.02.14 Wanddurchbrüche für Kücheninstallationen abdichten**
Wanddurchbrüche für Kücheninstallationen bis BxH = 20x10 cm abdichten. Systemkonforme, kaschierte Dichtmanschette über die Rohrdruchführung stülpen und in des vorgelegte Abdichtungsmaterial betten. Mit der Flächenabdichtung überarbeiten.
Menge: 1,000 St

**02.01.02.15 Estrichergänzung aus Epoxidharz**
Herstellen einer Estrichergänzung aus Epoxidharz als kapillar dichter Epoxidharzverguss mit Randgefälle im Bereich der Duschtasse, ansonsten gefällelos, 2-komponentig, hochfest, fließfähig und beständig gegen Chemikalien, Material, getrockneter Quarzsand mit speziell abgestufter Körnung und ein 2- komponentiges Epoxidharz-Bindemittel, lösemittelfrei,
Anschluss an den Bodenablauf im Bereich der Dusche

Klassifizierung und Anforderung nach DIN 18560, DIN EN 13813, verwendung entsprechend den vorherigen Positionen, siehe auch Bodenaufbauten und Bodenspiegel.

Abmessungen: ca. 95 x 95 cm, Höhe: ca. 75 mm

Belegreif nach 24 Stunden

Abrechnung nach Aufsichtsfläche

Einbauort: MZW UG
- S.-1.09.2 WC
- S.-1.12.2 WC
- S.-1.16.2 WC

Detailverweis:
- DT-43902
Menge: 2,840 m²

**02.01.02.16 Gefälle aus Epoxidharz**
Herstellen einer Estrichergänzung aus Epoxidharz als kapillar dichter Epoxidharzverguss im Gefälle zu Bodenrinne, Bodenrinne gefällelos, 2-komponentig, hochfest, fließfähig und beständig gegen Chemikalien, Material, getrockneter Quarzsand mit speziell abgestufter Körnung und ein 2- komponentiges Epoxidharz-Bindemittel, lösemittelfrei,
Anschluss an den Bodenablauf im Bereich der Dusche

Klassifizierung und Anforderung nach DIN 18560, DIN EN 13813, verwendung entsprechend den vorherigen Positionen, siehe auch Bodenaufbauten und Bodenspiegel.

Höhe der Estrichergänzung: ca. 65 - 85 mm

Belegreif nach 24 Stunden

Abrechnung nach Aufsichtsfläche

Einbauort: MZW UG
- S.-1.08.2 Dusche
- S.-1.10.2 Dusche
- S.-1.11.2 Dusche barr.
- S.-1.14.2 Dusche barr.
- S.-1.15.2 Dusche
- S.-1.17.2 Dusche

Detailverweis:
- DT-43901
Menge: 32,600 m²

**02.01.02.17 Rand-, Anschluss- und Bewegungsfugen abdichten**
Abdichten aller Rand-, Anschluss- und Bewegungsfugen.
Sicherheitsdichtband, hochelastisch, gewebekaschiert,
in den Kanten zwischen zwei Wänden und im Übergang von Wand zu Boden, sowie an Bewegungsfugen im Untergrund.

In Abdichtung aus separater Position einlegen und mit der zweiten Auftragsschicht überdecken. Wand/Wand, Wand/Boden.

Das Dichtungsband ist an den Stößen gemäß Herstellerrichtlinien zu überlappen

Bandbreite gemäß Höhe Randabdichtung.
Menge: 546,700 m

**02.01.02.18 Schnittschutz für Randfugen und Laibungen**
Schnittschutz für alle Randfugen Laibungen gemäß DIN 18534.
Übergang Boden und Wand im Sockelbereich mit Schnittschutz versehen zum Schutz der Abdichtung.
Menge: 563,700 m

**02.01.02.19 Eindichten Bodenablauf, W1-I, W2-I, W3-I**
Eindichten Bodenablauf
Abmessung Bodenablauf 15x15cm

Nach Herstellervorschrift gesetzten, bauseitigen Bodenablauf eindichten. Systemkonforme Spezialdichtmanschette in das frische Abdichtungsmaterial einlegen und mit einer weiteren Lage der Abdichtung überspachteln.
Menge: 30,000 St

**02.01.02.20 Außen- und Innenecken abdichten**
Außen- und Innenecken abdichten. Systemkonforme, kaschierte Dichtecke 5 cm überlappend mit dem Abdichtungsmaterial mit den Dichtbändern verkleben.
Menge: 184,000 St

##### Abschnitt 02.01.03 Fliesenarbeiten

###### Bereich 02.01.03.01 Wand- und Bodenfliesen

*Hinweis: Leitbeschreibung Fliesen*
Boden- und Wandbelag aus glasierten, matten, oder profilierten Steinzeug-Fliesen
nach DIN EN 14411, Fliesen der 1. Sortierung,
hergestellt in der EU.

Design und Oberfläche Umkleide- und Sanitärbereich: unifarben, glasiert, eben, mit veredelter, photokatalytisch aktiver Oberfläche, mit Verlegekreuz auf Kreuzfuge verlegt
Farbkonzept:
die öffentlichen Sanitärbereiche (UG, EG, OG) erhalten einheitliche Fliesen im Format 5x5 (türkis), wohingegen die Sanitärbereiche der Umkleiden in 3 Cluster mit jeweils unterschiedlich farbigen Fliesen im Format 10x10 belegt werden (gelb, grün, oxidrot). Die Wandfliese in diesen Bereichen ist im Vergleich zur Bodenfliese farblich heller abgestuft.

Farbkonzept Fliesen im Umkleidebereich, beispielhaft:

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
Die jeweiligen Farbcluster erhalten zum Fliesenbelag passenden farbigen Mörtel, nach Bemusterung.
Design und Oberfläche Küchentrakt:
mellierte Natursteinoptik, unglasiert, 60x60cm am Boden, 60x30 an der Wand, Bodenfliese im Bereich der Spüle (Raum M.0.07) profiliert (Verdrängungsraum V4), auf Kreuzfuge verlegt

Bodenfliese Küchentrakt z.B.:
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
im Bereich der Spüle zusätzlich profiliert (V4):
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Wandfliese im Farbton heller abgestuft:
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
inkl. Fugenschnitt-Verlegung im Dünnbett gemäß DIN 18157.

Verlegung auf vorhandenem Untergrund (grundiert bzw. mit Flüssigabdichtung beschichtet), im Dünnbett-Klebeverfahren, in kombiniertem Klebeverfahren (Auftrag des Dünnbettmörtels auf die Verlegefläche und auf die Rückseite der Fliesen) mit hydraulisch erhärtendem Dünnbettmörtel mit elastifizierenden Kunststoffen, DIN 18156 Teil 2.

Die Verlegung erfolgt gemäß den Angaben in den Detailplänen des Architekten. Der kleinste Fliesenpaßstreifen darf dabei minimal aus einer halben Fliese bestehen.

Der Fliesenbelag ist durch das Einschlämmen mit wasserfestem, flexiblem Fugenmörtel satt zu verfugen. Frei liegende Seiten- und / oder Oberkanten des Boden- und Wandbelags sind satt und geschlossen zu verfugen.
Farbe der Verfugung: nach Wahl des Architekten,
Kalkulationsgrundlage: Grau
Die genaue Farbton der Verfugung erfolgt nach Begutachtung anhand einer zu erstellenden Musterfläche (siehe eigene Leistungsposition).
Fugenmaterial: mineralisch
Fugenbreite: 3 mm
Nach dem Verfugen ist ein absolut reiner Belag herzustellen. Sämtliche Rückstände von Klebemörtel, Zementschleier etc. sowie Reste von Fugenfüllmaterial sind restlos zu beseitigen.

Die Verlegung erfolgt gemäß den Angaben in den
Detailplänen des Architekten.

*Hinweis: ---------- Sanitärbereiche ----------*

**02.01.03.01.1 Wandfliese 5x5 türkis (Sanitärbereiche)**
Wandbekleidung mit Mosaikfliesen
gem. ZTV und Leitbeschreibung
Untergrund: Gipskartonplatten GKBI / Zementfaserplatten

Nennmaß = 5 x 5 cm
Herstellmaß = ca. 47 x 47 x 6,5 mm
Farbe: türkis, ähnlich RAL/NCS-Nr.: -/S 4020-B30G
inkl. Fugenschnitt-Verlegung im Dünnbett gemäß DIN 18157

Einbauort: MZW UG, EG, OG
- S.-1.03.1 Vorraum
- S.-1.03.2 WC Bes. W
- S.-1.04.1 Vorraum
- S.-1.04.2 WC Bes. M
- S.-1.05 WC barr.
- S.0.04.1 Vorraum
- S.0.04.2 WC Bes. W
- S.0.05.1 Vorraum
- S.0.05.2 WC Bes. M
- S.1.07.1 Vorraum
- S.1.07.2 WC
Menge: 250,000 m²

**02.01.03.01.2 Reservefliesen Wandfliesen 5x5 türkis (Sanitärbereiche)**
Reservefliesen Wandflliesen Sanitärbereiche
Originalfolien- bzw. -kartonverpackt aus Chargen der
Hauptlieferung kurz vor der Abnahme liefern und an
einen von der BÜ angegebenen Raum im Gebäude
transportieren und lagern und ggf. einmal umlagern.
Menge: 1,000 m²

**02.01.03.01.3 ---------- Nebenräume ----------**
Menge: 0,000

**02.01.03.01.4 Bodenfliese Mosaik 10x10 R10 (NR)**
*** Bezugsbeschreibung
Bodenbelag eben mit Mosaikfliesen
gem. ZTV und Leitbeschreibung
Untergrund: Zementestrich

Nennmaß = 10 x 10 cm
Herstellmaß = ca. 97 x 97 x 6,5 mm
Farbe: weißgrau, ähnlich NCS-Nr.: S 1502-R50B

Oberfläche: Rutschhemmung R10
Belastungsgruppe: 2

inkl. Fugenschnitt-Verlegung im Dünnbett gemäß DIN 18157

Einbauort: MZW UG
- S.-1.06 Catering
- S.-1.24 Putzraum
- S.-1.22 Anlieferung
Menge: 134,600 m²

**02.01.03.01.5 Wandfliese Mosaik 10x10 R10 (NR)**
*** Bezugsbeschreibung
Wandbekleidung mit Mosaikfliesen
gem. ZTV und Leitbeschreibung
Untergrund: Gipskartonplatten GKBI / Zementfaserplatten

Nennmaß = 10 x 10 cm
Herstellmaß = ca. 97 x 97 x 6,5 mm
Farbe: weißgrau, ähnlich NCS-Nr.: S 1502-R50B
inkl. Fugenschnitt-Verlegung im Dünnbett gemäß DIN 18157

Einbauort: Mensa UG
- S.-1.24 Putzraum
Menge: 4,500 m²

**02.01.03.01.6 Sockelfliese Mosaik 30x10 (NR)**
*** wie Position 02.01.03.01.4
jedoch als Sockelfliese
Abmessungen: 30x7 cm

Einbauort: MZW UG
- S.-1.06 Catering
- S.-1.24 Putzraum
- S.-1.22 Anlieferung
Menge: 66,000 m

**02.01.03.01.7 Reservefliesen Bodenfliese 10x10 R10 (NR)**
Reservefliesen Bodenfliesen Umkleidebereich
Originalfolien- bzw. -kartonverpackt aus Chargen der
Hauptlieferung kurz vor der Abnahme liefern und an
einen von der BÜ angegebenen Raum im Gebäude
transportieren und lagern und ggf. einmal umlagern.
Menge: 13,000 m²

*Hinweis: ---------- Umkleidebereich 1 ----------*

**02.01.03.01.8 Bodenfliese Mosaik 10x10 gelb R10**
*** Bezugsbeschreibung
Bodenbelag eben mit Mosaikfliesen
gem. ZTV und Leitbeschreibung
Untergrund: Zementestrich

Nennmaß = 10 x 10 cm
Herstellmaß = ca. 97 x 97 x 6,5 mm
Farbe: gelb, ähnlich NCS-Nr.: S 2030-Y10R

Oberfläche: Rutschhemmung R10
Belastungsgruppe: 2

inkl. Fugenschnitt-Verlegung im Dünnbett gemäß DIN 18157

Einbauort: MZW UG
- S.-1.08.2 Dusche
- S.-1.08.3 WC
- S.-1.09.1 Lehrer
- S.-1.09 2 WC
- S.-1.10.2 Dusche
- S.-1.10.3 WC
Menge: 31,200 m²

**02.01.03.01.9 Reservefliesen Bodenfliesen 10x10 R10 gelb**
Reservefliesen Bodenfliesen im Duschbereich
Originalfolien- bzw. -kartonverpackt aus Chargen der
Hauptlieferung kurz vor der Abnahme liefern und an
einen von der BÜ angegebenen Raum im Gebäude
transportieren und lagern und ggf. einmal umlagern.
Menge: 3,000 m²

**02.01.03.01.10 Wandfliese Mosaik 10x10 hellgelb**
Wandbekleidung mit Mosaikfliesen
gem. ZTV und Leitbeschreibung
Untergrund: Gipskartonplatten GKBI / Zementfaserplatten

Nennmaß = 10 x 10 cm
Herstellmaß = ca. 97 x 97 x 6,5 mm
Farbe: hellgelb, ähnlich NCS-Nr.: S 1010-Y10R
inkl. Fugenschnitt-Verlegung im Dünnbett gemäß DIN 18157

Einbauort: MZW UG
- S.-1.08.2 Dusche
- S.-1.08.3 WC
- S.-1.09 2 WC
- S.-1.10.2 Dusche
- S.-1.10.3 WC
Menge: 92,400 m²

**02.01.03.01.11 Reservefliesen Wandfliesen 10x10 hellgelb**
Reservefliesen Wandfliesen im Duschbereich
Originalfolien- bzw. -kartonverpackt aus Chargen der
Hauptlieferung kurz vor der Abnahme liefern und an
einen von der BÜ angegebenen Raum im Gebäude
transportieren und lagern und ggf. einmal umlagern.
Menge: 9,000 m²

**02.01.03.01.12 Sockelfliese gelb**
*** wie Position 02.01.03.01.8
jedoch als Sockelfliese
Abmessungen: ca. 6x30 cm

Einbauort: MZW UG
- S.-1.09.1 Lehrer
Menge: 8,800 m

**02.01.03.01.13 Randfliese mit Hohlkehle Mosaik 10x10 gelb**
*** Bezugsbeschreibung
Hohlkehlsockel, Formteilfliesen mit Hohlkehle
gem. ZTV und Leitbeschreiung.
Fliesen werden auf dem Boden verlegt.
Untergrund: Zementestrich

Nennmaß = 10 x 10 cm
Herstellmaß = ca. 97 x 97 x 6,5 mm
Farbe: gelb, ähnlich NCS-Nr.: S 2030-Y10R

Oberfläche: Rutschhemmungsklasse R10
Belastungsgruppe: 1-2

inkl. Fugenschnitt-Verlegung im Dünnbett gemäß DIN 18157

Einbauort: MZW UG
- S.-1.08.2 Dusche
- S.-1.08.3 WC
- S.-1.09 2 WC
- S.-1.10.2 Dusche
- S.-1.10.3 WC
Menge: 38,400 m

**02.01.03.01.14 Randfliese mit Hohlkehle Innenecke Mosaik gelb**
*** wie Position 02.01.03.01.13
passend zu vorbeschr. Randfliesen mit Hohlkehle, jedoch: Formteile für Innenecken
Menge: 21,000 St

**02.01.03.01.15 Randfliese mit Hohlkehle Außenecke Mosaik gelb**
*** wie Position 02.01.03.01.13
passend zu vorbeschr. Randfliesen mit Hohlkehle, jedoch: Formteile für Außenecken
Menge: 2,000 St

**02.01.03.01.16 Randfliese Duschtasse Mosaik 10x10 gelb**
*** Bezugsbeschreibung
Formteilfliese Duschtasse, geneigt
gem. ZTV und Leitbeschreiung.
Höhenunterschied 1 cm
Untergrund: Zementestrich

Nennmaß = 10 x 10 cm
Herstellmaß = ca. 97 x 97 mm
Farbe: gelb, ähnlich NCS-Nr.: S 2030-Y10R

Oberfläche: Rutschhemmungsklasse R10
Belastungsgruppe: 1-2

inkl. Fugenschnitt-Verlegung im Dünnbett gemäß DIN 18157

Einbauort: MZW UG
- S.-1.09.2 WC (Duschbad)
Menge: 3,900 m

**02.01.03.01.17 Randfliese Duschtasse Innenecke Mosaik gelb**
*** wie Position 02.01.03.01.16
passend zu vorbeschr. Formteilfliese Duschtasse, jedoch: Formteile für Innenecken
Menge: 4,000 St

**02.01.03.01.18 Zulage Herstellen von gelben Fugen**
Zulage zu oben beschriebenen Fliesenarbeiten an Boden und Wänden im Umkleidebereich 1 zur Herstellung von bunten Fugen.

Liefern und fachgerechtes Einbringen eines farbigen, zementären Fugenmörtels passend zum Fliesenbelag, einschließlich anmischen und einbringen des Fugenmaterials,
vollständiges Ausfüllen der Fugen entsprechend der Fugenbreite, Reinigen der Fliesenoberflächen, Schutz angrenzender Bauteile, Ausführung gemäß Herstellerangaben sowie den Anforderungen der DIN 18352 - Fliesen- und Plattenarbeiten.

Farbton aus Standardpalette, nach Angabe Architekt,
pastellgelb

Abrechnung als Zulage zur verfugten Fläche

Einbauort: MZW UG
- S.-1.08.2 Dusche
- S.-1.08.3 WC
- S.-1.09.1 Lehrer
- S.-1.09 2 WC
- S.-1.10.2 Dusche
- S.-1.10.3 WC
Menge: 123,600 m²

**02.01.03.01.19 Zulage schräger Fliesenschnitt**
Herstellen eines schrägen Fliesenschnitts der untersten Wandfliese gemäß Detailplanung im Übergangsbereich zwischen Hohlkehlsockel und Wandfliese im Bereich des Duschgefälles, gemäß Detailplanung

Einbauort: MZW UG
- S.-1.08.2 Dusche
- S.-1.10.2 Dusche

gem. Detail-Nr.:
- DT-43901
Menge: 5,800 m

*Hinweis: ---------- Umkleidebereich 2 ----------*

**02.01.03.01.20 Bodenfliese Mosaik 10x10 dunkelgrün R10**
*** Bezugsbeschreibung
Bodenbelag eben mit Mosaikfliesen
gem. ZTV und Leitbeschreibung
Untergrund: Zementestrich

Nennmaß = 10 x 10 cm
Herstellmaß = ca. 97 x 97 x 6,5 mm
Farbe: dunkelgrün, ähnlich NCS-Nr.: S 3020-G10Y

Oberfläche: Rutschhemmung R10
Belastungsgruppe: 2

inkl. Fugenschnitt-Verlegung im Dünnbett gemäß DIN 18157

Einbauort: MZW UG
- S.-1.11.2 Dusche barr.
- S.-1.11.3 WC
- S.-1.12.1 Lehrer + 1. Hilfe
- S.-1.12.2 WC
- S.-1.13 WC barr.
- S.-1.14.2 Dusche barr.
- S.-1.14.3 WC
Menge: 49,400 m²

**02.01.03.01.21 Reservefliesen Bodenfliesen 10x10 R10 dunkelgrün**
Reservefliesen Bodenfliesen im Duschbereich
Originalfolien- bzw. -kartonverpackt aus Chargen der
Hauptlieferung kurz vor der Abnahme liefern und an
einen von der BÜ angegebenen Raum im Gebäude
transportieren und lagern und ggf. einmal umlagern.
Menge: 5,000 m²

**02.01.03.01.22 Wandfliese Mosaik 10x10 grün**
Wandbekleidung mit Mosaikfliesen
gem. ZTV und Leitbeschreibung
Untergrund: Gipskartonplatten GKBI / Zementfaserplatten

Nennmaß = 10 x 10 cm
Herstellmaß = ca. 97 x 97 x 6,5 mm
Farbe: grün, ähnlich NCS-Nr.: S 1515-G20Y
inkl. Fugenschnitt-Verlegung im Dünnbett gemäß DIN 18157

Einbauort: MZW UG
- S.-1.11.2 Dusche barr.
- S.-1.11.3 WC
- S.-1.12.2 WC
- S.-1.13 WC barr.
- S.-1.14.2 Dusche barr.
- S.-1.14.3 WC
Menge: 128,900 m²

**02.01.03.01.23 Reservefliesen Wandfliesen 10x10 grün**
Reservefliesen Wandfliesen im Duschbereich
Originalfolien- bzw. -kartonverpackt aus Chargen der
Hauptlieferung kurz vor der Abnahme liefern und an
einen von der BÜ angegebenen Raum im Gebäude
transportieren und lagern und ggf. einmal umlagern.
Menge: 13,000 m²

**02.01.03.01.24 Sockelfliese dunkelgrün**
*** wie Position 02.01.03.01.20
jedoch als Sockelfliese
Abmessungen: ca. 6x30 cm

Einbauort: MZW UG
- S.-1.12.1 Lehrer + 1. Hilfe
Menge: 10,200 m

**02.01.03.01.25 Randfliese mit Hohlkehle Mosaik 10x10 dunkelgrün**
*** Bezugsbeschreibung
Hohlkehlsockel, Formteilfliesen mit Hohlkehle
gem. ZTV und Leitbeschreiung.
Fliesen werden auf dem Boden verlegt.
Untergrund: Zementestrich

Nennmaß = 10 x 10 cm
Herstellmaß = ca. 97 x 97 x 6,5 mm
Farbe: dunkelgrün, ähnlich NCS-Nr.: S 3020-G10Y

Oberfläche: Rutschhemmungsklasse R10
Belastungsgruppe: 1-2

inkl. Fugenschnitt-Verlegung im Dünnbett gemäß DIN 18157

Einbauort: MZW UG
- S.-1.11.2 Dusche barr.
- S.-1.11.3 WC
- S.-1.12.2 WC
- S.-1.13 WC barr.
- S.-1.14.2 Dusche barr.
- S.-1.14.3 WC
Menge: 34,300 m

**02.01.03.01.26 Randfliese mit Hohlkehle Innenecke Mosaik dunkelgrün**
*** wie Position 02.01.03.01.25
passend zu vorbeschr. Randfliesen mit Hohlkehle, jedoch: Formteile für Innenecken
Menge: 21,000 St

**02.01.03.01.27 Randfliese mit Hohlkehle Außenecke Mosaik dunkelgrün**
*** wie Position 02.01.03.01.25
passend zu vorbeschr. Randfliesen mit Hohlkehle, jedoch: Formteile für Außenecken
Menge: 2,000 St

**02.01.03.01.28 Zulage Herstellen von grünen Fugen**
Zulage zu oben beschriebenen Fliesenarbeiten an Boden und Wänden im Umkleidebereich 2 zur Herstellung von bunten Fugen.

Liefern und fachgerechtes Einbringen eines farbigen, zementären Fugenmörtels passend zum Fliesenbelag, einschließlich anmischen und einbringen des Fugenmaterials,
vollständiges Ausfüllen der Fugen entsprechend der Fugenbreite, Reinigen der Fliesenoberflächen, Schutz angrenzender Bauteile, Ausführung gemäß Herstellerangaben sowie den Anforderungen der DIN 18352 - Fliesen- und Plattenarbeiten.

Farbton aus Standardpalette, nach Angabe Architekt,
salbeigrün

Abrechnung als Zulage zur verfugten Fläche

Einbauort: MZW UG
- S.-1.11.2 Dusche barr.
- S.-1.11.3 WC
- S.-1.12.1 Lehrer + 1. Hilfe
- S.-1.12.2 WC
- S.-1.13 WC barr.
- S.-1.14.2 Dusche barr.
- S.-1.14.3 WC
Menge: 178,300 m²

**02.01.03.01.29 Zulage schräger Fliesenschnitt**
Herstellen eines schrägen Fliesenschnitts der untersten Wandfliese gemäß Detailplanung im Übergangsbereich zwischen Hohlkehlsockel und Wandfliese im Bereich des Duschgefälles, gemäß Detailplanung

Einbauort: MZW UG
- S.-1.11.2 Dusche
- S.-1.14.2 Dusche

gem. Detail-Nr.:
- DT-43901
Menge: 5,100 m

*Hinweis: ---------- Umkleidebereich 3 ----------*

**02.01.03.01.30 Bodenfliese Mosaik 10x10 oxidrot R10**
*** Bezugsbeschreibung
Bodenbelag eben mit Mosaikfliesen
gem. ZTV und Leitbeschreibung
Untergrund: Zementestrich

Nennmaß = 10 x 10 cm
Herstellmaß = ca. 97 x 97 x 6,5 mm
Farbe: oxidrot, ähnlich NCS-Nr.: S 3020-Y80R

Oberfläche: Rutschhemmung R10
Belastungsgruppe: 2

inkl. Fugenschnitt-Verlegung im Dünnbett gemäß DIN 18157

Einbauort: MZW UG
- S.-1.15.2 Dusche
- S.-1.15.3 WC
- S.-1.16.1 Lehrer
- S.-1.16 2 WC
- S.-1.17.2 Dusche
- S.-1.17.3 WC
Menge: 31,200 m²

**02.01.03.01.31 Reservefliesen Bodenfliesen 10x10 R10 oxidrot**
Reservefliesen Bodenfliesen im Duschbereich
Originalfolien- bzw. -kartonverpackt aus Chargen der
Hauptlieferung kurz vor der Abnahme liefern und an
einen von der BÜ angegebenen Raum im Gebäude
transportieren und lagern und ggf. einmal umlagern.
Menge: 3,000 m²

**02.01.03.01.32 Wandfliese Mosaik 10x10 oxidrot hell**
Wandbekleidung mit Mosaikfliesen
gem. ZTV und Leitbeschreibung
Untergrund: Gipskartonplatten GKBI / Zementfaserplatten

Nennmaß = 10 x 10 cm
Herstellmaß = ca. 97 x 97 x 6,5 mm
Farbe: oxidrot hell, ähnlich NCS-Nr.: S 2010-Y80R
inkl. Fugenschnitt-Verlegung im Dünnbett gemäß DIN 18157

Einbauort: MZW UG
- S.-1.15.2 Dusche
- S.-1.15.3 WC
- S.-1.16 2 WC
- S.-1.17.2 Dusche
- S.-1.17.3 WC
Menge: 92,400 m²

**02.01.03.01.33 Reservefliesen Wandfliesen 10x10 oxidrot hell**
Reservefliesen Wandfliesen im Duschbereich
Originalfolien- bzw. -kartonverpackt aus Chargen der
Hauptlieferung kurz vor der Abnahme liefern und an
einen von der BÜ angegebenen Raum im Gebäude
transportieren und lagern und ggf. einmal umlagern.
Menge: 9,000 m²

**02.01.03.01.34 Sockelfliese oxidrot**
*** wie Position 02.01.03.01.30
jedoch als Sockelfliese
Abmessungen: ca. 6x30 cm

Einbauort: MZW UG
- S.-1.16.1 Lehrer
Menge: 8,800 m

**02.01.03.01.35 Randfliese mit Hohlkehle Mosaik 10x10 oxidrot**
*** Bezugsbeschreibung
Hohlkehlsockel, Formteilfliesen mit Hohlkehle
gem. ZTV und Leitbeschreiung.
Fliesen werden auf dem Boden verlegt.
Untergrund: Zementestrich

Nennmaß = 10 x 10 cm
Herstellmaß = ca. 97 x 97 x 6,5 mm
Farbe: oxidrot, ähnlich NCS-Nr.: S 3020-Y80R

Oberfläche: Rutschhemmungsklasse R10
Belastungsgruppe: 1-2

inkl. Fugenschnitt-Verlegung im Dünnbett gemäß DIN 18157

Einbauort: MZW UG
- S.-1.15.2 Dusche
- S.-1.15.3 WC
- S.-1.16 2 WC
- S.-1.17.2 Dusche
- S.-1.17.3 WC
Menge: 38,400 m

**02.01.03.01.36 Randfliese mit Hohlkehle Innenecke Mosaik oxidrot**
*** wie Position 02.01.03.01.35
passend zu vorbeschr. Randfliesen mit Hohlkehle, jedoch: Formteile für Innenecken
Menge: 21,000 St

**02.01.03.01.37 Randfliese mit Hohlkehle Außenecke Mosaik oxidrot**
*** wie Position 02.01.03.01.35
passend zu vorbeschr. Randfliesen mit Hohlkehle, jedoch: Formteile für Außenecken
Menge: 2,000 St

**02.01.03.01.38 Randfliese Duschtasse Mosaik 10x10 oxidrot**
*** Bezugsbeschreibung
Formteilfliese Duschtasse, geneigt
gem. ZTV und Leitbeschreiung.
Höhenunterschied 1 cm
Untergrund: Zementestrich

Nennmaß = 10 x 10 cm
Herstellmaß = ca. 97 x 97 mm
Farbe: oxidrot, ähnlich NCS-Nr.: S 3020-Y80R

Oberfläche: Rutschhemmungsklasse R10
Belastungsgruppe: 1-2

inkl. Fugenschnitt-Verlegung im Dünnbett gemäß DIN 18157

Einbauort: MZW UG
- S.-1.16.2 WC (Duschbad)
Menge: 3,900 m

**02.01.03.01.39 Randfliese Duschtasse Innenecke Mosaik oxidrot**
*** wie Position 02.01.03.01.38
passend zu vorbeschr. Formteilfliese Duschtasse, jedoch: Formteile für Innenecken
Menge: 4,000 St

**02.01.03.01.40 Zulage Herstellen von roten Fugen**
Zulage zu oben beschriebenen Fliesenarbeiten an Boden und Wänden im Umkleidebereich 3 zur Herstellung von bunten Fugen.

Liefern und fachgerechtes Einbringen eines farbigen, zementären Fugenmörtels passend zum Fliesenbelag, einschließlich anmischen und einbringen des Fugenmaterials,
vollständiges Ausfüllen der Fugen entsprechend der Fugenbreite, Reinigen der Fliesenoberflächen, Schutz angrenzender Bauteile, Ausführung gemäß Herstellerangaben sowie den Anforderungen der DIN 18352 - Fliesen- und Plattenarbeiten.

Farbton aus Standardpalette, nach Angabe Architekt,
terrakottarot

Abrechnung als Zulage zur verfugten Fläche

Einbauort: MZW UG
- S.-1.15.2 Dusche
- S.-1.15.3 WC
- S.-1.16.1 Lehrer
- S.-1.16 2 WC
- S.-1.17.2 Dusche
- S.-1.17.3 WC
Menge: 123,600 m²

**02.01.03.01.41 Zulage schräger Fliesenschnitt**
Herstellen eines schrägen Fliesenschnitts der untersten Wandfliese gemäß Detailplanung im Übergangsbereich zwischen Hohlkehlsockel und Wandfliese im Bereich des Duschgefälles, gemäß Detailplanung

Einbauort: MZW UG
- S.-1.15.2 Dusche
- S.-1.17.2 Dusche

gem. Detail-Nr.:
- DT-43901
Menge: 5,800 m

*Hinweis: ---------- Küchentrakt ----------*

**02.01.03.01.42 Bodenfliese 60x60 R10 Küchentrakt**
*** Bezugsbeschreibung
Bodenbelag eben mit Fliesen
gem. ZTV und Leitbeschreibung
Untergrund: Zementestrich

Nennmaß = 60 x 60 cm
Herstellmaß = ca. 597 x 597 x 10 mm
Farbe: sandgrau, ähnlich RAL/NCS-Nr.: 807005/S1502-Y50R

Oberfläche: Rutschhemmung R10
Belastungsgruppe: mind. 5kN/m2

inkl. Fugenschnitt-Verlegung im Dünnbett gemäß DIN 18157

Einbauort: MZW EG
- S.0.07.1 Flur
- S.0.07.6 Lager
Menge: 16,200 m²

**02.01.03.01.43 Reservefliesen Bodenfliesen 60x60cm, R10**
*** Bezugsbeschreibung
Reservefliesen Bodenfliesen Küchentrakt
Originalfolien- bzw. -kartonverpackt aus Chargen der
Hauptlieferung kurz vor der Abnahme liefern und an
einen von der BÜ angegebenen Raum im Gebäude
transportieren und lagern und ggf. einmal umlagern.
Menge: 2,000 m²

**02.01.03.01.44 Bodenfliese 60x60 R11 Küchentrakt**
*** wie Position 02.01.03.01.42
Rutschhemmungsklasse R11

Einbauort: MZW EG
- S.0.07.2 Ausgabe
- S.0.07.3 Spüle
- S.0.07.4 Müll
- S.0.07.5 Anlieferung
Menge: 52,500 m²

**02.01.03.01.45 Reservefliesen Bodenfliesen 60x60cm, R11**
*** wie Position 02.01.03.01.43
Rutschhemmungsklasse R11
Menge: 5,000 m²

**02.01.03.01.46 Wandfliese 30x60 Küchentrakt**
Wandbekleidung mit Fliesen
inkl. Fliesen von Durchgängen ohne Türen
gem. ZTV und Leitbeschreibung
Untergrund: Gipskartonplatten GKBI / Zementfaserplatten

Nennmaß = 30 x 60 cm,
Herstellmaß = ca. 297 x 597 x 10 mm,
Farbe: sandweiß, ähnlich RAL/NCS-Nr.: 808005/S1502-Y50R (Optik wie Bodenfliese)
inkl. Fugenschnitt-Verlegung im Dünnbett gemäß DIN 18157
Fugenbild an Fliesenspiegel der Bodenfliese orientiert und auf Kreuzfuge verlegt

Einbauort: MZW EG
- S.0.07.1 Flur
- S.0.07.2 Ausgabe
- S.0.07.3 Spüle
- S.0.07.4 Müll
- S.0.07.5 Anlieferung
- S.0.07.6 Lager
Menge: 139,600 m²

**02.01.03.01.47 Reservefliesen Wandfliese 30x60cm**
Reservefliesen Wandfliese Küchentrakt
Originalfolien- bzw. -kartonverpackt aus Chargen der
Hauptlieferung kurz vor der Abnahme liefern und an
einen von der BÜ angegebenen Raum im Gebäude
transportieren und lagern und ggf. einmal umlagern.
Menge: 14,000 m²

**02.01.03.01.48 Randfliesen mit Hohlkehle 10x60cm**
*** Bezugsbeschreibung
Hohlkehlsockel, Formteilfliesen mit Hohlkehle
gem. ZTV und Leitbeschreiung.
Fliesen werden auf dem Boden verlegt.
Untergrund: Zementestrich

Nennmaß = 10 x 60 cm
Herstellmaß = ca. 97 x 597 x 6,5 mm
Farbe: sandgrau, ähnlich RAL/NCS-Nr.: 807005/S1502-Y50R (Optik wie Bodenfliese)
Oberfläche: Rutschhemmungsklasse
Belastungsgruppe: mind. 5kN/m2

inkl. Fugenschnitt-Verlegung im Dünnbett gemäß DIN 18157

Einbauort: gesamter Küchentrakt MZW EG
Menge: 59,200 m

**02.01.03.01.49 Randfliese mit Hohlkehle Innenecke**
*** wie Position 02.01.03.01.48
passend zu vorbeschr. Randfliesen mit Hohlkehle, jedoch: Formteile für Innenecken
Menge: 23,000 St

**02.01.03.01.50 Randfliese mit Hohlkehle Außenecke**
*** wie Position 02.01.03.01.48
passend zu vorbeschr. Randfliesen mit Hohlkehle, jedoch: Formteile für Außenecken
Menge: 1,000 St

**02.01.03.01.51 Hohlkehlsockel an Kühleinbauten**
*** wie Position 02.01.03.01.48
als Übergang zu Kühleinbauten,
bestehend aus Hohlkehlsockelfliese, sowie einer zusätzlichen Reihe Bodenfliesen (Zuschnitt der Fliesen auf 15cm ü. OKFF),
Türbereiche ausgespart,
inkl. Hochführen der Abdichtung + Herstellen einer Silikonfuge

Einbauort: MZW EG
- S.0.07.6 Lager

Detailverweis:
- DT-44903
Menge: 3,000 m

**02.01.03.01.52 Dichtband an Kühleinbauten**
Übergang zwischen Bodenfliesen und Türschwelle der Kühleinbauten mit Dichtband abdichten

Einbauort: MZW EG
- S.0.07.6 Lager

Detailverweis:
- DT-44903
Menge: 1,000 m

*Hinweis: ---------- Sonstiges ----------*

**02.01.03.01.53 Fuge Innen- und Außenecken Wandfliesen**
Innen- und Außenecken elastisch Verfugen, Farbton muss der Fugenmasse entsprechen, mit Fugendichtstoff aus Silikonbasis, Farbton nach Wahl AG, Fugenbreite bis 10 mm, Verhältnis Fugenbreite/Dichtstofftiefe ca. 1:1, einschließlich allen vorbereitenden Arbeiten und Hinterfüllstrick.

ca. 83 Fugen, Länge ca. 1,2 - 2,6 m
Menge: 307,000 m

**02.01.03.01.54 Kantenschutzprofil an Außenecken**
schmales Abschlussprofil aus gefaltetem Edelstahlblech für Außenecken von Fliesenbelägen als Schutz der Fliesenkante vor mechanischen Schäden im Bereich von Raumkanten, Durchgängen, Fensterlaibungen und im Bereich des Waschmaschinensockels, Anbringung des Kantenschutzprofils gerade und ohne Überstand, Ansichtsbreite ca. 2 mm

ca. 17 Kanten, Länge ca. 1,2 - 2,5 m
Menge: 40,000 m

**02.01.03.01.55 Zulage Ausbildung Gefälle schwellenloser Übergang**
Bodenfliesen zur Tür hin im Gefällle verlegen für schwellenlosen Übergang,
Höhenunterschied 1cm, Tiefe ca. 10cm

Einbauort: MZW UG + EG +  OG
- S.-1.V03 (2 Stk.)
- S.-1.05 WC barr
- S.-1.05 WC barr.
- S.-1.08.2 Dusche
- S.-1.10.2 Dusche
- S.-1.11.2 Dusche barr.
- S.-1.12.2 Dusche barr.
- S.-1.13 WC barr.
- S.-1.15.2 Dusche
- S.-1.17.2 Dusche
- S.0.03 Flur (2 Stk.)
- S.0.06 WC barr.
- S.1.V02 Flur
Menge: 16,900 m

**02.01.03.01.56 Zulage Ausbildung Duschwanne**
*** wie Position 02.01.03.01.5
Herstellung einer abgesenkten gefällelosen Duschwanne und Ausbildung einer Schwelle von 1cm im Bereich der Duschtasse

Einbauort: MZW UG
- S.-1.09.2 WC
- S.-1.12.2 WC
- S.-1.16.2 WC

Detailverweis:
- DT-43902
Menge: 2,600 m²

**02.01.03.01.57 Zulage Ausbildung Gefälle bodengleiche Dusche**
*** wie Position 02.01.03.01.5
Herstellung des Fliesenbelags im Bereich der Duschen im Gefälle, hin zu gefälleloser Bodenrinne

Einbauort: MZW UG
- S.-1.08.2 Dusche
- S.-1.10.2 Dusche
- S.-1.11.2 Dusche barr.
- S.-1.14.2 Dusche barr.
- S.-1.15.2 Dusche
- S.-1.17.2 Dusche

Detailverweis:
- DT-43901
Menge: 31,200 m²

**02.01.03.01.58 Übergang Wandfläche**
Zulage zu vorbeschriebenen Fliesenarbeiten für den Übergang an bauseitig gespachtelte Wandflächen ohne Kantenschutz.
Abfugen mit Acryl im Farbton der Fugenmasse.
Menge: 122,200 m

**02.01.03.01.59 Revisionsöffnung bekleiden, 600 / 900 mm**
Bekleiden einer Revisionsöffnung mit Wandfliesen wie beschrieben, inkl. beidseitiges Anarbeiten der Wandfliesen an Rahmen.

Abmessungen: 600 / 900 mm,

Einbauort: MZW EG
- S.0.07.3 Spüle
Menge: 1,000 St

**02.01.03.01.60 Revisionsöffnung bekleiden, 1500 / 600 mm**
Bekleiden einer Revisionsöffnung mit Wandfliesen wie beschrieben, inkl. beidseitiges Anarbeiten der Wandfliesen an Rahmen, gemäß Fliesenspiegel

Abmessungen: 1500 / 600 mm,

Einbauort: MZW EG+UG
- S.0.03.1 Vorraum
- S.-1.05.1 Vorraum
Menge: 2,000 St

**02.01.03.01.61 dauerelastische Verfugung an aufgehende Bauteile**
Randfuge an aufgehende Bauteile, Boden- zu Wandfliese bzw.
Werkstein zu Wandfliese dauerelastisch verfugen,
Farbton muss der Fugenmasse entsprechen,
mit Fugendichtstoff aus Silikonbasis, Farbton nach Wahl AG, Fugenbreite bis 10 mm, Verhältnis Fugenbreite/Dichtstofftiefe ca. 1:1, einschließlich allen vorbereitenden Arbeiten und Hinterfüllstrick.
Menge: 199,600 m

**02.01.03.01.62 Rammschutz Edelstahl**
Rammschutz aus gebürstetem Edelstahl
oberhalb des Hohlkehlsockels im Küchentrakt
Untergrund: Fliesenbelag
Abmessungen: BxH = ca. 32x150 mm
mit Silikonfuge an Fliesenbelag angeschlossen
inkl. notwendiger Befestigungsmittel

Einbauort: MZW EG
- S.0.07.1 Flur
- S.0.07.2 Ausgabe
- S.0.07.3 Spüle
- S.0.07.4 Müll
- S.0.07.5 Anlieferung
- S.0.07.6 Lager
Menge: 32,600 m

**02.01.03.01.63 Elastoplastische Verfugung 10-15mm**
Elastoplastische Verfugung liefern und an Belagsübergängen ausbilden. Ausführung einschl. Fugenunterfüllung mit Rundschnur und Fugenvorbehandlung nach Vorschrift des Dichtstoffherstellers, sowie evtl. erforderlichen Abklebungen.

Fugenbreite: 10-15 mm,
Anforderungen an das Material:
- abriebfest
- dauerelastisch
- wasserdicht
- beständig gegen handelsübliche Reinigungs - und Desinfektionsmittel
- amin- oder oximhaltige Produkte ausgeschlossen

Farbe: grau, Farbe nach Standardfarbpalette, Festlegung nach Bemusterung durch Architekten, passend zum Fliesen-Farbton.
Menge: 31,200 m

**02.01.03.01.64 Dehnfugen im Bodenbelag**
Bewegungsfugen des Estrichbelags sind als Dehnfugen im Bodenbelag zu übernehmen.
Bei Anordnung der Fugen sind die allgemeinen Regeln der Technik und die technischen Informationen und Merkblätter der Fachverbände zu berücksichtigen.
Im Bereich des Küchentrakts ist auf die jeweilige Wassereinwirkugnsklasse Rücksicht zu nehmen.

Farbe nach Standardfarbpalette, Festlegung nach Bemusterung durch Architekten, passend zum Fliesenbelag
Farbton Ausführung einschl. Herstellen einer Sollrissstelle in dem Mörtelbett, einschl. aller erforderlichen Vorarbeiten.
Menge: 8,900 m

###### Bereich 02.01.03.02 Anschlüsse

*Hinweis: ---------- Bodendurchführungen ----------*

**02.01.03.02.1 Anarbeiten an Bodenablauf und Rinnen**
Anarbeiten der vorbeschriebenen Bodenfliesen an die
bauseitigen Bodenabläufe durch passgenauen Fliesenzuschnitt
inkl. Abnehmen und Einsetzen von Ablaufabdeckungen
Menge: 30,000 St

*Hinweis: ---------- Wanddurchführungen ----------*

**02.01.03.02.2 Aussparung Installationen, d 15-20 mm, KW/WW**
Aussparung Installationen, d 15-20 mm, KW/WW
gemäß Ausführungsbeschreibung
Küchentrakt-Wasseranschlüsse Kaltwasser + Warmwasser
Menge: 109,000 St

**02.01.03.02.3 Aussparung Installationen, d 50 mm, KW/WW**
Aussparung Installationen, d 50 mm, KW/WW
gemäß Ausführungsbeschreibung
Wasseranschlüsse Kaltwasser + Warmwasser
in Küchentrakt und Sanitärbereichen
Menge: 99,000 St

**02.01.03.02.4 Aussparung Installationen d 100 mm**
Aussparung Installationen, d 100 mm
gemäß Ausführungsbeschreibung
für WC-Abwasser
Menge: 55,000 St

**02.01.03.02.5 Aussparung Gewindestangen, = 20 mm**
Aussparung Gewindestangen, ≤ 20 mm
gemäß Ausführungsbeschreibung
-für alle Sanitärobjekte
Menge: 180,000 St

**02.01.03.02.6 runde Aussparung von Elektrodosen herstellen/anarbeiten**
runde Aussparung für Elektrodosen, Datendosen und Elektroanschlüsse
gemäß Ausführungsbeschreibung
Menge: 62,000 St

**02.01.03.02.7 rechteckige Aussparung bis 300/200 herstellen/anarbeiten**
Herstellen und Anarbeiten von rechteckigen Aussparungen bis B/H 300/200mm in der Wandbekleidung für Wanddurchbrüche der Küchenplanung, WC-Drückerplatten, Mischbatterien im Bereich der Dusche
Menge: 60,000 St

*Hinweis: ---------- Sonstiges ----------*

**02.01.03.02.8 Fugenausbildung Waschbecken**
*** Bezugsbeschreibung
Abfugen der Sanitäreinrichtungsgegenstände gegen Fliesenoberflächen; Waschbecken und Ausgussbecken;

Farbe: nach Wahl AG
Fugendichtmasse: Silikon
Breite: 45 cm bzw. 60 cm
Menge: 36,000 St

**02.01.03.02.9 Fugenausbildung WCs, Urinale**
*** wie Position 02.01.03.02.8
Fugenausbilung WCs und Urinale
Menge: 55,000 St

**02.01.03.02.10 Edelstahlprofil, L-Winkel bei Bodenbelagswechsel**
Einbau von Edelstahprofil, L-Winkel, im Bereich der Schwellen an Bodenbelagswechel vor Auftrag der Verbundabdichtung,
mit gelochten Befestigungsschenkel,
Breite Schenkel ca. 25mm, Stärke ca. 1mm
Profilhöhe gem. Bodenbelag.

Länge bis 1,15 m

Einbauort: MZW UG, EG
- S.-1.06 Catering
- S.-1.24 Putz
- S.-1.22 Anlieferung
- S.-1.08.2 Dusche
- S.-1.09 Lehrer
- S.-1.10.2 Dusche
- S.-1.11.2 Dusche barr.
- S.-1.12.1 Lehrer + 1. Hilfe
- S.-1.14.2 Dusche barr.
- S.-1.15.2 Dusche
- S.-1.16.1 Lehrer
- S.-1.17.2 Dusche
- S.0.07.1 Flur
- S.1.05 Umkl. II
- S.1.06 Umkl. I
- S.1.07.1 Vorraum
Menge: 25,200 m

###### Bereich 02.01.03.03 Spiegel

**02.01.03.03.1 VSG-Spiegel 600x900mm, unterseitig fliesenbündig**
*** Bezugsbeschreibung
Spiegel aus silberbeschichtetem Verbundsicherheitsglas, Kanten poliert, Nenndicke 8mm, punktförmig gelagert, geklebt befestigt, Ausführung im Fliesenraster, bündig zur Fliesenoberfläche inkl. 4-seitiges Abfugen zum Fliesenbelag, Fugenbreite 3mm mit Dichtstoff.
Aufmaß erforderlich.

Untergrund: Gipskarton
Abmessungen ca. 600x900 mm

Einbauort: MZW UG, OG
- S.-1.09.2 WC
- S.-1.12.2 WC
- S.-1.16.2 WC
- S.1.07.1 Vorraum
Menge: 4,000 St

**02.01.03.03.2 VSG-Spiegel 3700x1300mm, unterseitig fliesenbündig**
*** wie Position 02.01.03.03.1
Abmessungen ca. 3700x1300 mm
Spiegelfläche mittig unterteilt

Einbauort: MZW UG, EG
- S.-1.03.1 Vorraum
- S.0.04.1 Vorraum
Menge: 2,000 St

**02.01.03.03.3 VSG-Spiegel 1520x1300mm, unterseitig fliesenbündig**
*** wie Position 02.01.03.03.1
Abmessungen ca. 1520x1300 mm

Einbauort: MZW UG, EG
- S.-1.04.1 Vorraum
- S.0.05.1 Vorraum
Menge: 2,000 St

**02.01.03.03.4 VSG-Spiegel 1640x1300 mm, unterseitig fliesenbündig**
*** wie Position 02.01.03.03.1
Abmessungen ca. 1640x1300 mm

Einbauort: MZW UG
- S.-1.08.2 Dusche
- S.-1.10.2 Dusche
- S.-1.15.2 Dusche
- S.-1.17.2 Dusche
Menge: 4,000 St

**02.01.03.03.5 VSG-Spiegel 2060x1300mm, unterseitig fliesenbündig**
*** wie Position 02.01.03.03.1
Abmessungen ca. 2060x1300 mm

Einbauort: MZW UG
- S.-1.11.2 Dusche barr.
- S.-1.14.2 Dusche barr.
Menge: 2,000 St

**02.01.03.03.6 VSG-Spiegel 2050x1300mm, unterseitig fliesenbündig**
*** wie Position 02.01.03.03.1
Abmessungen ca. 2050x1300 mm

Einbauort: MZW UG
- S.-1.04.1 Vorraum
Menge: 1,000 St

**02.01.03.03.7 VSG-Spiegel 1020x1300mm, unterseitig fliesenbündig**
*** wie Position 02.01.03.03.1
Abmessungen ca. 1020x1300 mm

Einbauort: MZW EG
- S.0.05.1 Vorraum
Menge: 2,000 St

**02.01.03.03.8 Zulage Spiegeltür**
Zulage zu vorbeschr. Position zur Herstellung einer schwenkbaren Spiegeltür für dahinterliegende Revisionsöffnung,
Abmessungen des Spiegels = BxH = 1020x1300 mm,
inkl. Unterkonstruktion und verdeckt liegenden Bändern, korrosionsbeständig, rückseitig und von vorne nicht sichtbar verschraubt, ebenengleich zu danebenliegenden Spiegel, über Möbelschloss verriegelbar

Einbauort: MZW EG
- S.0.05.1 Vorraum
Menge: 1,000 St

##### Abschnitt 02.01.04 Bodenbelagsarbeiten Betonwerkstein

*Hinweis: Leitbeschreibung Betonwerkstein*
In Treppenhäusern, einigen Sanitärbereichen und Fluren ist ein Betonwerkstein nach DIN V 18500 und DIN EN 18748-1 mit feingeschliffener und imprägnierter Oberfläche mit der Bewertungsgruppe für Rutschhemmung R9, bzw. R10 (Sanitärbereiche) nach DIN EN 16165 auszuführen.
Der Bodenbelag ist in Plattenstärke und Plattenabmessungen auf Untergrund gemäß Positionsbeschreibung im Mittelbett im kombinierten Klebebettverfahren (Auftragen des Mörtels auf der Verlegefläche und der Unterseite des Werksteinbelages) im Viertelverband zu verlegen und anschließend zu verfugen.

Betonwerkstein
Farbton warmes mittelgrau mit rötlichen, beige-gelben, grauen und anderen farbigen Einschlüssen (Größe der Einschlüsse ca. 5-20mm), Festlegung nach Bemusterung durch Architekten und AG.
Fugen
Farbton mittelgrau, passend zu Betonwerkstein, Festlegung nach Bemusterung durch Architekten und AG.

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
Bodenbelag
Konstruktionshöhe Betonwerkstein + Mittelbett: 30-32 mm,
Winkelstufen UG-EG, Fluchttreppenhäuser
Konstruktionshöhe Trittstufe ca. 60mm : Betonwerkstein (40mm) + Mörtelbänder
Konstruktionshöhe Setzstufe ca. 50 mm : Betonwerkstein (40mm)

Verlegung Werkstein auf Setzstufen und Podesten fugenlos.
Podeste mit gleichmäßiger Teilung der Platten in der Tiefe gemäß Details.

Der Betonwerkstein ist zur Vermeidung von Wasseraufnahme werkseitig zu imprägnieren, Anforderungen Imprägnierung hohe Resistenz, diffusionsoffen, frost-, tausalz- und UV-beständig.

Fugen sind mit mineralischem Fugenmörtel zu verfugen, Fugenbreite 3-5 mm. Nach dem Verfugen ist ein absolut reiner Belag herzustellen. Sämtliche Rückstände von Klebemörtel, Zementschleier etc. sowie Reste von Fugenfüllmaterial sind restlos zu beseitigen.

Technische Zielwerte des Betonwerksteines:
Biegefestigkeit nach DIN EN 12372 : größer/gleich 8,10 N/mm2
Druckfestigkeit nach DIN EN 12058: größer/gleich 60 N/mm2 Bruchlast größer/gleich 3 kN.

###### Bereich 02.01.04.01 Verlegung

**02.01.04.01.1 Bodenbelag Betonwerkstein ca. 600x300x20mm, Mörtelbett 10mm, R9**
*** Bezugsbeschreibung
Bodenbelag aus Betonwerkstein/Terrazzoplatten gem. DIN V 18500 und DIN EN 18748-1 auf vorhandenem Estrich, Untergrund waagrecht, gemäß Ausführungsbeschreibung "Betonwerkstein" im Mittelbett fachgerecht verlegen und sauber verfugen.

Verlegung im Viertelverband (Versatz 15 cm) auf Estrich
in 10 - 12 mm Mörtelbett im kombinierten Klebeverfahren.

Plattenstärke: 20 mm
Fuge: 3 mm
Modulmaß: 600 x 300 mm
Rutschhemmungsklasse: R9
Oberfläche: fein geschliffen
Ausführung einschließlich Imprägnierung

Einbauort: MZW UG, EG, OG:
- S.-1.01 Foyer
- S.-1.V02 TRH
- S.-1.V03 Flur
- S.0.02.1 Foyer
- S.0.02.2 Garderobe
- S.0.V01 TRH
- S.0.03 Flur
- S.1.V01 TRH
- S.1.V02 Flur
- S.1.V03 Foyer
Menge: 787,200 m²

**02.01.04.01.2 Bodenbelag Betonwerkstein ca. 600x300x20mm, Mörtelbett 10mm, R10**
*** wie Position 02.01.04.01.1
Rutschhemmungsklasse R10

Einbauort: MZW UG, EG, OG:
- S.-1.03.1 Vorraum
- S.-1.03.2 WC Bes W
- S.-1.04.1 Vorraum
- S.-1.04.2 WC Bes M
- S.-1.05 WC barr
- S.0.04.1 Vorraum
- S.0.04.2 WC Bes W
- S.0.05.1 Vorraum
- S.0.05.2 WC Bes M
- S.0.06 WC barr
- S.1.05 Umkl II
- S.1.06 Umkl I
- S.1.07.1 Vorraum
- S.1.07.2 WC
Menge: 149,200 m²

**02.01.04.01.3 Bodenbelag Betonwerkstein ca. 600x300x20mm, Mörtelbett 10mm, Aufzugskabine**
*** wie Position 02.01.04.01.1
Bodenbelag in Aufzugskabine,
bauseitige Blechwanne mit Entkopplungsmatte 3mm belegen.
Betonwerksteinplatten im Mittelbett mit kombiniertem Klebeverfahren wie vorgenannt auf Entkopplungsmatte verlegen. Einschließlich nicht brennbarere Trägerplatte, zum Höhennausgleich ca. 20 mm.
Menge: 2,400 m²

*Hinweis: ---------- Fluchttreppenhaus ----------*

**02.01.04.01.4 Bodenbelag Zwischenpodest, Betonwerkstein ca. 600x300x20mm, Mörtelbett 10mm, Fluchttreppenhäuser**
*** wie Position 02.01.04.01.1
Fußbodenaufbau gemäß Planung

Einbauort: MZW UG-1.OG
- Fluchttreppenhaus

Ausführung gemäß Details:
- DT_TR_63100
- DT_TR_63101
- DT_TR_63102
Menge: 6,800 m²

**02.01.04.01.5 Winkelstufe mit Kontraststreifen, ca. 1.360x330x170mm**
*** Bezugsbeschreibung
Winkelstufenbelag aus Betonwerkstein/Terrazzoplatten
gem. DIN V 18500 und DIN EN 18748-1 aus Tritt-/Setzstufen verklebt, auf Betontreppenläufen, Treppenlauf gerade, rechteckig, gemäß Ausführungsbeschreibung "Betonwerkstein".

Verlegung auf den Betontreppenstufen, auf 20mm (Trittstufen) bzw. 10 mm (Setzstufen) dicken Mörtelbändern im kombinierten Klebeverfahren (Auftragen des Mörtels auf der Verlegefläche und der Unterseite des Betonwerksteinbelages) nach Vorgaben des Herstellers.

Treppenlaufbreite: 1360 mm, Fugen gemäß Leitbeschreibung.
Steigungsverhältnis: 170 / 330 mm, Steigungsverhältnis ist vom AN eigenverantwortlich am Bau entsprechend Toleranzen nach DIN 18065 zu prüfen.

Ausführung als Winkelstufe,
Abmessungen Trittstufe: 330 x 40mm
Abmessungen Setzstufe: 170 x 40mm,
mit Ausfräsung für Kontraststreifen, zweiteilig,
Plattendicke: 40mm (einschichtig),

Bewertungsgruppe für Rutschhemmung: R9,
Oberfläche: fein geschliffen,
Ausführung einschließlich Imprägnierung.
Sichtbare Flächen der Vorder- und Seitenkante der Winkelstufe wie Oberseite behandelt.

Kantenausbildung: Kontraststreifen Betonwerkstein 4x1cm, Kontrastwert min.0,4, flächenbündig eingeklebt Vorderkanten jeweils gefast, Fase: 3mm
inkl. Lagerfuge 5 mm

Abrechnung nach Stück Winkelstufenbelag über gesamte Laufbreite.

Einbauort: MZW UG-1.OG
Fluchttreppenhaus

Ausführung gemäß Details:
- DT_TR_63100
- DT_TR_63101
- DT_TR_63102
Menge: 48,000 St

**02.01.04.01.6 Winkelstufe mit Kontraststreifen, ca. 1.360x420x170mm**
*** wie Position 02.01.04.01.5
letzte Winkelstufe im Bereich des Treppenaustritts vor Zwischenpodesten
Treppenlaufbreite: 1360 mm
Abmessungen Trittstufe: 420 x 40mm
Abmessungen Setzstufe: 170 x 40mm

Einbauort: MZW UG-1.OG
Fluchttreppenhaus

Ausführung gemäß Details:
- DT_TR_63100
- DT_TR_63101
- DT_TR_63102
Menge: 2,000 St

**02.01.04.01.7 Winkelstufe mit Kontraststreifen, ca. 1.360x395x170mm**
*** wie Position 02.01.04.01.5
letzte Winkelstufe im Bereich des Treppenaustritts EG
Treppenlaufbreite: 1360 mm
Abmessungen Trittstufe: 395 x 40mm
Abmessungen Setzstufe: 170 x 40mm

Einbauort: MZW UG-1.OG
Fluchttreppenhaus

Ausführung gemäß Details:
- DT_TR_63100
- DT_TR_63101
- DT_TR_63102
Menge: 1,000 St

**02.01.04.01.8 Winkelstufe mit Kontraststreifen, ca. 1.360x460x170mm**
*** wie Position 02.01.04.01.5
letzte Winkelstufe im Bereich des Treppenaustritts OG
Treppenlaufbreite: 1360 mm
Abmessungen Trittstufe: 460 x 40mm
Abmessungen Setzstufe: 170 x 40mm

Einbauort: MZW UG-1.OG
Fluchttreppenhaus

Ausführung gemäß Details:
- DT_TR_63100
- DT_TR_63101
- DT_TR_63102
Menge: 1,000 St

**02.01.04.01.9 Treppenantritt Hauptpodest Betonwerkstein, ca. 1.360x725mm**
*** wie Position 02.01.04.01.5
Stufenplatte im Bereich des Treppenantritts EG
Abmessungen LxBxH = 1360 x 725 x 40mm

Einbauort: MZW EG-1.OG
Fluchttreppenhaus

Ausführung gemäß Details:
- DT_TR_63100
- DT_TR_63101
- DT_TR_63102
Menge: 1,000 St

**02.01.04.01.10 Treppenantritt Zwischenpodest Betonwerkstein, ca. 1.360x750mm**
*** wie Position 02.01.04.01.5
Stufenplatte im Bereich des Treppenantritts nach Zwischenpodesten
Abmessungen LxBxH = 1360 x 750 x 40mm

Einbauort: MZW UG-1.OG
Fluchttreppenhaus

Ausführung gemäß Details:
- DT_TR_63100
- DT_TR_63101
- DT_TR_63102
Menge: 2,000 St

*Hinweis: ---------- Foyertreppe ----------*

**02.01.04.01.11 Zwischenpodest, Betonwerkstein 40mm, Foyer UG-EG**
Bodenbelag aus Betonwerkstein
gem. DIN V 18500 und DIN EN 18748-1 auf vorhandenem Ortbeton Treppenpodest und/oder Stahlbeton Fertigteiltreppenläufen, Untergrund waagrecht, gemäß Ausführungsbeschreibung "Betonwerkstein"
im Mörtelbett fachgerecht verlegen und sauber verfugen.
Fuge zu Winkelstufen gemäß sep. Position.

Plattenstärke: 40 mm
Abmessungen der zu belegenden Podestflächen:
2,005x1,885m

Verband:
Verlegung erfolgt parallel zu den Winkelstufen,
Podestlänge 6-fach geteilt: Streifenbreite = ca. 31,2cm
Streifen bestehend aus:
- je 1 Plattenstreifen 140 x 31,2cm
- je 1 Plattenstreifen 60,5 x 31,2 cm
versetzt und fugenlos verlegt

Bewertungsgruppe für Rutschhemmung: R 9,
Oberfläche: fein geschliffen,
Ausführung einschließlich Imprägnierung

Einbauort: MZW UG-1.OG
Foyertreppe

Ausführung gemäß Details:
- DT_TR_63001 - 63003
- DT_TR_63010 - 63011
- DT_TR_63021 - 63027
- DT_TR_63032
Menge: 7,600 m²

**02.01.04.01.12 Winkelstufe mit Kontraststreifen, ca. 2.002x330x170mm**
*** wie Position 02.01.04.01.5
Treppenlaufbreite: 2002 mm
Abmessungen Trittstufe: 420 x 40mm
Abmessungen Setzstufe: 170 x 40mm

Einbauort: MZW UG-1.OG
Foyertreppe

Ausführung gemäß Details:
- DT_TR_63001 - 63003
- DT_TR_63010 - 63011
- DT_TR_63021 - 63027
- DT_TR_63032
Menge: 50,000 St

**02.01.04.01.13 Winkelstufe mit Kontraststreifen, ca. 2.002x556x170mm**
*** wie Position 02.01.04.01.5
letzte Winkelstufe im Bereich des Treppenaustritts EG und OG
Treppenlaufbreite: 2002 mm
Abmessungen Trittstufe: 556 x 40mm
Abmessungen Setzstufe: 170 x 40mm

Einbauort: MZW UG-1.OG
Foyertreppe

Ausführung gemäß Details:
- DT_TR_63001 - 63003
- DT_TR_63010 - 63011
- DT_TR_63021 - 63027
- DT_TR_63032
Menge: 2,000 St

**02.01.04.01.14 Treppenantritt Hauptpodest Betonwerkstein, ca. 2.002x676mm**
*** wie Position 02.01.04.01.5
Stufenplatte im Bereich des Treppenantritts EG
Abmessungen LxBxH = 2002 x 676 x 40mm

Einbauort: MZW UG-1.OG
Foyertreppe

Ausführung gemäß Details:
- DT_TR_63001 - 63003
- DT_TR_63010 - 63011
- DT_TR_63021 - 63027
- DT_TR_63032
Menge: 1,000 St

*Hinweis: ---------- Sonstiges ----------*

**02.01.04.01.15 Sockel Betonwerkstein feingeschliffen 60/30 x 5**
Sockel aus Betonwerksteinplatten gem. DIN V 18500 und DIN EN 18748-1 gemäß Ausführungsbeschreibung "Betonwerkstein" und oben beschriebenen Bodenbelag absatzfrei, geradlinig und fluchtgerecht umlaufend verlegen und sauber verfugen.

Sockelformat: 60-30 cm / 5 cm
Plattenstärke ca. 1,5 cm

gefast,
Untergrund: STB und GK
Fugenverfüllung entsprechend Bodenbelag.

Sockelhöhe h = 5 cm ü. OKFB

Einbauort: MZW UG, EG, OG
MZW UG:
- S.-1.V03 Flur
- S.-1.03.1 Vorraum W
- S.0.03 Flur
- S.0.04.1 Vorraum W
- S.1.05 Umkleide II
- S.1.06 Umkleide I
- S.1.07.1 Vorraum
- S.1.07.2 WC
Menge: 46,400 m

**02.01.04.01.16 Zulage für die Ausbildung von Innen- und Aussenecken (Sockelleiste)**
Zulage für die Ausbildung von Innen- und Aussenecken bei zuvor beschriebener Sockelleiste.

Eckausbildung auf Gehrung

Abrechnung nach Anzahl vollständiger Eckausbildung
Menge: 28,000 St

**02.01.04.01.17 Werksteinbelag an bauseitigen Bodenablauf anarbeiten**
Werksteinbelag an bauseitigen Bodenablauf anarbeiten, durch passgenauen Werksteinzuschnitt.
Menge: 6,000 St

**02.01.04.01.18 Mehrpreis je 5 mm Mörtelbett für Betonwerkstein**
Mehrpreis je 5 mm Mehrstärke des zuvor beschriebenen Mörtelbetts für Betonwerkstein
Diese Position gilt nur für Mörtelbettstärken, die nicht in einer Leistungsposition erfasst sind und nur dann, wenn der Untergrund außerhalb der zulässigen Toleranzen nach DIN 18202 liegt.

Ausführung nur nach besonderer Anweisung durch die Bauüberwachung.

Mit 10% der Werksteinfläche enthalten
Menge: 93,900 m²

**02.01.04.01.19 Mehrpreis je 5 mm Mörtelbett für Betonwerkstein bei Stufen**
Mehrpreis je 5 mm Mehrstärke des zuvor beschriebenen Mörtelbetts für Betonwerkstein
Diese Position gilt nur für Mörtelbettstärken, die nicht in einer Leistungsposition erfasst sind und nur dann, wenn der Untergrund außerhalb der zulässigen Toleranzen nach DIN 18202 liegt.

Ausführung nur nach besonderer Anweisung durch die Bauüberwachung.

Mit 10% der Werksteinfläche im Bereich von Treppenstufen- und -podesten enthalten
Menge: 10,300 m²

**02.01.04.01.20 Elastoplastische Verfugung 10-15mm**
*** Bezugsbeschreibung
Elastoplastische Verfugung liefern und zwischen Bodenbelag und aufgehenden Bauteilen (ohne Sockelleiste) sowie an Belagsübergängen ausbilden. Ausführung einschl. Fugenunterfüllung mit Rundschnur und Fugenvorbehandlung nach Vorschrift des Dichtstoffherstellers, sowie evtl. erforderlichen Abklebungen.

Fugenbreite: 10-15 mm,
Anforderungen an das Material:
- abriebfest
- dauerelastisch
- wasserdicht
- beständig gegen handelsübliche Reinigungs - und Desinfektionsmittel
- amin- oder oximhaltige Produkte ausgeschlossen

Farbe: grau, Farbe nach Standardfarbpalette, Festlegung nach Bemusterung durch Architekten, passend zum Werkstein - Farbton
Menge: 399,700 m

**02.01.04.01.21 Elastoplastische Verfugung 10-15mm Treppenstufen**
*** wie Position 02.01.04.01.20
Elastoplastische Verfugung liefern und zwischen Winkelstufen im Bereich der Treppe und Stahlbetonwand ausbilden.
Menge: 38,300 m

**02.01.04.01.22 dauerelastsiche Verfugung Sockelleiste**
*** wie Position 02.01.04.01.20
Ausbildung einer dauerelastischen Fuge zwischen Werksteinsockel und Stb-Wand
Menge: 58,000 m

**02.01.04.01.23 Dehnfugen im Bodenbelag**
Bewegungsfugen des Estrichbelags sind als Dehnfugen der Bodenbeläge zu übernehmen.
Bei Anordnung der Fugen sind die allgemeinen Regeln der Technik und die technischen Informationen und Merkblätter der Fachverbände zu berücksichtigen.
Ausführung: Stellung eines Polystyrolstreifens, kürzen, anschließend ausgefüllt mit PU (Polyurethan) Dichtstoff, einschließlich Kantenfasung der angrenzenden Bodenplatten.

Farbe nach Standardfarbpalette, Festlegung nach Bemusterung durch Architekten, passend zum Werkstein.
Farbton Ausführung einschl. Herstellen einer Sollrissstelle in dem Mörtelbett, einschl. aller erforderlichen Vorarbeiten.
Menge: 73,100 m

**02.01.04.01.24 Zulage Anpassen Betonwerksteinbelag an Bewegungsfuge, Zuschnitt Kreuzfuge**
Betonwerksteinbodenbelag Verlegung im Viertelverband, an orthogonal verlaufenden Bewegungsfugen einkürzen und Kreuzfuge ausbilden.

Verlegerichtung und Bodenfugen gemäß Bodenspiegel.
Menge: 73,100 m

**02.01.04.01.25 Zulage Werksteinbelag in Türlaibung im Gefällle verlegen**
Zulage Werksteinbelag in Türlaibung im Gefälle verlegen für schwellenlosen Übergang
Höhenunterschied 1 cm, Tiefe bis ca. 25cm

Türbreiten bis 1,15 m

Einbauort: Mensa UG
- M.-1.04.1 Vorraum
- M.-1.05.1 Vorraum
Menge: 2,000 St

**02.01.04.01.26 Trennschiene, Edelstahl V4A / V2A, matt gebürstet**
Trennschiene, Edelstahl V4A / V2A, matt gebürstet, als Materialtrennschiene, in verschiedenen Längen an
Übergängen zwischen gleichen Bodenbelägen auf gleichem Höhenniveau, maßgenau zuschneiden und fachgerecht auf dem Estrich montieren.
Menge: 28,700 m

**02.01.04.01.27 Winkelprofil Edelstahl Schwelle, L-Profil, 25x25x2mm**
Abschlusswinkel für Schwellen mit Höhenunterschied 1 cm,
Übergang von zwei gleichen Bodenbelägen, abgedichteter auf nicht abgedichteter Bodenfläche,
bestehend aus 2x Winkelprofil, Edelstahl mit gelochten Befestigungsschenkel, Breite Schenkel ca. 25 mm, Stärke ca. 1 mm, Profilhöhe gem. Bodenbelag ca. 2,5 cm,
maßgenauer Einbau bei Estrichstrichfuge auf dem Estrich
inkl. Dauererlastische Verfugung

Abmessung: Länge bis 1,15 m
Menge: 6,600 m

**02.01.04.01.28 Winkelprofil Edelstahl Belagswechsel, L-Profil, 25x25x2mm**
Abschlusswinkel für Schwellen mit Belagswechsel,
Übergang von zwei unterschiedlichen Bodenbelägen,
bestehend aus 1x Winkelprofil, Edelstahl mit gelochten Befestigungsschenkel, Breite Schenkel ca. 25 mm, Stärke ca. 1 mm, Profilhöhe gem. Bodenbelag ca. 2,5 cm,
maßgenauer Einbau bei Estrichstrichfuge auf dem Estrich
inkl. Dauererlastische Verfugung
Menge: 24,500 m

###### Bereich 02.01.04.02 Sonstiges

**02.01.04.02.1 Holzkeil 30x150mm, temporärer Schutz von Übergängen**
Holzkeil 30 x 150 mm als einseitiger temporärer Schutz im Übergangsbereich zwischen Werksteinbodenbelag und angrenzenden Bodenbelägen herstellen und nach Aufforderung durch die Objektüberwachung entfernen und fachgerecht entsorgen.
Menge: 60,000 m

**02.01.04.02.2 Abdeckung Filz Bodenbelag**
Verlegen von diffusionsoffenen Abdeckfilz, 300 g/m², auf Betonwerkstein-Bodenbelag.
Stöße sind zu verkleben.
Die Abdeckung erfolgt 2-3 Tage nach Verlegen der Betonerksteinplatten, inkl Fugenarbeiten.
Menge: 938,800 m²

**02.01.04.02.3 Abdeckung Vlies Stufen und Podeste**
Verlegen von selbstklebenden Abdeck-Vlies, mit 160 g pro qm, auf vorbeschriebenen Tritt- und Winkelstufen und Treppenpodesten.
Die Abdeckung erfolgt 2-3 Tage nach Verlegen der Betonerksteinwinkelstufen, inkl Fugenarbeiten.
Menge: 108,000 m²

**02.01.04.02.4 Abdeckung Verkehrswege HDF-Platten,3mm**
Verlegen von HDF-Platten auf vorbeschriebener Bodenabdeckung in stark frequentierten Teilberreichen.
Fugen sind zu verklebend.
Laufbreite: ca. 120 cm.
Verlegung in Abstimmung mit der Bauleitung.
Einbauort, Vehrkehrswege UG bis 1.OG
Menge: 267,900 m²

**02.01.04.02.5 Abdeckungen Stufen, HDF-Platten**
Verlegen von HDF-Platten auf vorbeschriebener Winkelstufen- und Trittstufenbekleidung
HDF-Platten sind an die Stufentiefe anzupassen und abrutschsicher zu verkleben.

Laufbreite: ca. 135 - 200cm.
Auf sämtliche Stufen im Innenbereich aufbringen.
Einbauort, Vehrkehrswege UG bis 1.OG
Menge: 90,510 m²

**02.01.04.02.6 Ausbesserungen Schutzabdeckung**
Vorhalten der vorbeschr. Schutzabdeckungen
Die Flächen sind nach monatlicher Begehung und nach Anmeldung von Beschädigungen an die OÜ zeitnah auszubessern. Bei flächigen Beschädigungen über 2 m².
Menge: 36,000 m²

**02.01.04.02.7 Erstreinigung und Einpflege Betonwerksteinbeläge**
Erstreinigung und Ersteinpflege des vorbeschriebenen Betonwerksteinbelages und Betonwerksteinwinkelstufen nach Reinigungs- und Pflegeanleitung des Herstellers unmittelbar nach Fertigstellung der Betonwerksteinarbeiten.
Reinigungsmittel und - verfahren sind so zu wählen, dass die Verträglichkeit mit dem gewählten Bodensystem einschl. Imprägnierung gewährleistet ist.
Menge: 1046,800 m²

##### Abschnitt 02.01.05 Sauberlauf

**02.01.05.1 Nivelierestrich unter Sauberlaufmatten**
Selbstnivellierenden Estrich als Ausgleichsschicht unter der Sauberlaufmatte verlegen, Estrichstärke: bis 15 mm

Ausführung des Estrichs einschließlich der erforderlichen Untergrundvorbehandlung des Zementestrichs (anschleifen und grundieren) sowie erforderlichen Randabstellungen.
Menge: 41,100 m²

**02.01.05.2 Mehrpreis je 5 mm Nivelierestrich**
Mehrpreis je 5 mm Mehrstärke des zuvor beschriebenen Nivelierestrichs.
Der Einheitspreis gilt auch als Minderpreis je 5 mm Minderstärke des Nivelierestrichs, Ausführung nur nach besonderer Anweisung durch die Bauüberwachung.
Dies gilt nur für Leistungen, welche aus Ungenauigkeiten resultieren, die über das in der DIN 1 8202 genannte Maß (erhöhte Anforderungen) hinausgehen .
Menge: 41,100 m²

**02.01.05.3 Versiegelung unter Sauberlaufmatten**
Versiegelung liefern und auf Nivellierestrich unter Sauberlaufmatten auftragen.

Versiegelung aus einem lösungsmittelfreien und abriebbeständigen, 2-komp. Epoxidharz-Bindemittel, flüssigkeitsdicht. Emissionsarm gemäß AgBB-Prüfkriterien, CSM-Qualifizierungsbescheinigung für Partikel-Emission und TVOC-Ausgasung nach ISO und GMP.
Druckfestigkeit mind. 80 N/mm2
Das Produkt muss die VOC-Grenzwerte der EU-Richtlinie 2004/42 / EG unterschreiten.

Beschichtungsaufbau wie folgt:
- Grundierung gemäß Herstellerangaben
- Zwischen- und Schlussversiegelung
  gemäß Herstellerangaben
Menge: 41,100 m²

**02.01.05.4 Winkelrahmen, Edelstahl, rechteckig ca. 5.950x3.030mm**
*** Bezugsbeschreibung
Winkelrahmen für nachfolgend beschriebene Sauberlaufmatte in den zuvor beschriebenen Bodenbelägen, Ausführung in Edelstahl Abmessungen Winkel ca. 20 x 25 x 3mm, Einzelgröße Winkelrahmen ca. 5.950 x 3.030mm, Eckausbildung auf Gehrung. Befestigung exakt flächenbündig zum Bodenbelag. Ausführung einschl. der erforderlichen Bohrungen, Befestigungs - und Verbindungsmittel und ggfls. notwendiger Unterfütterungen.  Aufmaß vor Ort erforderlich.

Rohbaumaße des Raums: ca. 597 x 305 cm

Einbauort: MZW UG
- S.-1.V01 Schleuse
Menge: 1,000 St

**02.01.05.5 Winkelrahmen, Edelstahl, rechteckig ca. 3.030 x 1.280mm**
*** wie Position 02.01.05.4
Einzelgröße Winkelrahmen ca. 3.030 x 1.280 mm

Einbauort: MZW EG
- M.0.V01 TRH
Menge: 1,000 St

**02.01.05.6 Winkelrahmen, Edelstahl, Rechteckig ca. 5.950 x 3.250mm**
*** wie Position 02.01.05.4
Einzelgröße Winkelrahmen ca. 5.950 x 3.250 mm

Rohbaumaße des Raums: ca. 597 x 325 cm

Einbauort: MZW EG
- S.0.01 Windfang
Menge: 1,000 St

**02.01.05.7 Sauberlaufmatte ca. 3.180x3.430mm**
*** Bezugsbeschreibung
Sauberlaufmatten in vorbeschriebenen Winkelrahmen flächenbündig zum Bodenbelag lose verlegen.
Aufrollbare und strapazierfähige Eingangsmatte, für die aufliegende Verlegung im Innenbereich Sauberlaufmatte bestehend aus:
Cassettenbürsten, schwarz, in Kombination mit profilierte Gummieinlagen
Trägerprofil aus Aluminium mit unterseitiger Trittschalldämmung, Trägerprofilabstand ca. 5 mm,
Abstandhalter aus Gummi, schwarz.
Sauberlaufmatte für nachträglichen Austausch vor Ort geeignet. Beroll- und Befahrbarkeit geeignet für Rollstühle, Kinderwagen, Hubwagen und Transportkarren.
Rutschhemmende Eigenschaft R9 nach DIN 51130 / BGR 1 81
Abmessungen lxb: ca. 5.950x3.030mm,
Ausführung symmetrisch,einschl. erforderlichen Mattenverbindern
Höhe: ca. 17 mm
Ausführung passgenau nach Aufmaß vor Ort mit rechtwinkeligem Zuschnitt.

Rohbaumaße des Raums: ca. 597 x 305 cm
Raum vollflächig mit Sauberlauf belegen
Menge: 18,000 m²

**02.01.05.8 Sauberlaufmatte ca. 3.030 x 1.280mm**
*** wie Position 02.01.05.7
Abmessungen lxb: ca. 3.030 x 1.28mm
Menge: 4,000 m²

**02.01.05.9 Sauberlaufmatte ca. 5.950 x 3.250mm**
*** wie Position 02.01.05.7
Abmessungen lxb: ca. 5.950 x 3.250mm
Menge: 3,000 m²

##### Abschnitt 02.01.06 Stundenlohnarbeiten

*Hinweis: Hinweis:*
Stundenlohnarbeiten sind vorab bei der Bauleitung anzukündigen bzw. nur mit vorheriger Zustimmung der Bauleitung auszuführen. Stundenlohnzettel sind innerhalb von 6 Werktagen nach Vollendung vorzulegen. Nachträglich vorgelegte Stundenlohnzettel werden nicht anerkannt.

Es werden nur auf der Baustelle geleistete Stunden anerkannt.

Die vom Auftragnehmer oder seinem Bevollmächtigten unterzeichneten Stundenlohnzettel müssen für jeden Kalendertag getrennt ausgestellt werden.

Abrechnung:

Die im Leistungsverzeichnis vorgesehenen Stundenlohnarbeiten (Löhne) sind im wesentlichen für die nicht genau zu erfassenden und wegen verschiedener Erschwernisse nicht kalkulierbaren Arbeiten, sowie für verschiedene Provisorien und Anpassarbeiten vorgesehen.

Alle auf Nachweis auszuführenden Arbeiten bis zur Gesamt- Fertigstellung werden nach diesen Preisen abgerechnet.

Durch den Unternehmerzuschlag sind sämtliche bei der Ausführung von Stundenlohnarbeiten entstehenden Einzel- und Gemeinkosten, anteilige Baustellengehaltskosten, Ausfallstunden, sowie Wagnis und Gewinn abgegolten. Ebenfalls enthalten sind die Kosten für Werkzeug und Kleingeräte bis zu einem Anschaffungswert von 3000 EUR (Netto).

In den Lohnnebenkosten sind alle Nebenkosten, wie Aus- lösungen, Wegegelder, Unterkunfts- und Übernachtungsgelder, Kosten der Familienheimfahrten, Beförderungskosten und Wegezeitentschädigungen der auf der Baustelle beschäftigten Arbeitnehmer enthalten.

Die im Leistungsverzeichnis vorgesehenen Massen sind geschätzt. Auf einen Verbrauch hat der Unternehmer keinen Anspruch.

**02.01.06.1 Stundensatz Meister /-in**
Arbeiten, welche nicht in den Positionen erfasst sind
und gegen Nachweis zur Ausführung kommen:
Meister /-in
Menge: 5,000 h

**02.01.06.2 Stundensatz Facharbeiter /-in**
Arbeiten, welche nicht in den Positionen erfasst sind und gegen Nachweis zur Ausführung kommen:
Facharbeiter /-in
Menge: 10,000 h

**02.01.06.3 Stundensatz Helfer /-in**
Arbeiten, welche nicht in den Positionen erfasst sind und gegen Nachweis zur Ausführung kommen:
Helfer /-in
Menge: 10,000 h

#### Bereich 02.02 Sonstiges

**02.02.1 Musterfläche Wandfliesen Mosaik 5x5 Sanitärbereiche**
Musterfläche der beschriebenen Wandfliesen Mosaik 5x5cm (türkis) auf Trägerplatte erstellen und nach der Freigabe und nach Aufforderung durch BÜ entsorgen.

Abmessung ca. 1m2
Menge: 1,000 St

**02.02.2 Musterfläche Bodenfliesen Mosaik 10x10 Sammelduschen gelb**
Musterfläche der beschriebenen Bodenfliesen Mosaik 10x10cm (gelb mittel) inkl. gelbem Fugenmörtel auf Trägerplatte erstellen und nach der Freigabe und nach Aufforderung durch BÜ entsorgen.

Abmessung ca. 1m2
Menge: 1,000 St

**02.02.3 Musterfläche Wandfliesen Mosaik 10x10 Sammelduschen hellgelb**
Musterfläche der beschriebenen Wandfliesen Mosaik 10x10cm (hellgelb) inkl. gelbem Fugenmörtel auf Trägerplatte erstellen und nach der Freigabe und nach Aufforderung durch BÜ entsorgen.

Abmessung ca. 1m2
Menge: 1,000 St

**02.02.4 Musterfläche Bodenfliesen Mosaik 10x10 Sammelduschen dunkelgrün**
Musterfläche der beschriebenen Bodenfliesen Mosaik 10x10cm (dunkelgrün) inkl. grünem Fugenmörtel auf Trägerplatte erstellen und nach der Freigabe und nach Aufforderung durch BÜ entsorgen.

Abmessung ca. 1m2
Menge: 1,000 St

**02.02.5 Musterfläche Wandfliesen Mosaik 10x10 Sammelduschen grün**
Musterfläche der beschriebenen Wandfliesen Mosaik 10x10cm (grün) inkl. grünem Fugenmörtel auf Trägerplatte erstellen und nach der Freigabe und nach Aufforderung durch BÜ entsorgen.

Abmessung ca. 1m2
Menge: 1,000 St

**02.02.6 Musterfläche Bodenfliesen Mosaik 10x10 Sammelduschen oxidrot**
Musterfläche der beschriebenen Bodenfliesen Mosaik 10x10cm (oxidrot) inkl. rotem Fugenmörtel auf Trägerplatte erstellen und nach der Freigabe und nach Aufforderung durch BÜ entsorgen.

Abmessung ca. 1m2
Menge: 1,000 St

**02.02.7 Musterfläche Wandfliesen Mosaik 10x10 Sammelduschen oxidrot hell**
Musterfläche der beschriebenen Wandfliesen Mosaik 10x10cm (oxidrot hell) inkl. rotem Fugenmörtel auf Trägerplatte erstellen und nach der Freigabe und nach Aufforderung durch BÜ entsorgen.

Abmessung ca. 1m2
Menge: 1,000 St

**02.02.8 Musterfläche Bodenfliesen Mosaik 10x10 NR weißgrau**
Musterfläche der beschriebenen Bodenfliesen Mosaik 10x10cm (weißgrau) inkl. Fugenmörtel auf Trägerplatte erstellen und nach der Freigabe und nach Aufforderung durch BÜ entsorgen.

Abmessung ca. 1m2
Menge: 1,000 St

**02.02.9 Musterfläche Bodenfliese Küchentrakt 60x30**
Musterfläche der beschriebenen Bodenfliese im Bereich des Küchentrakts 60x30cm auf Trägerplatte im Viertelverband erstellen und nach der Freigabe und nach Aufforderung durch BÜ entsorgen.

Abmessung ca. 1m2
Menge: 1,000 St

**02.02.10 Musterfläche Wandfliese Küchentrakt 60x30**
Musterfläche der beschriebenen Wandfliese im Bereich des Küchentrakts 60x30cm auf Trägerplatte im Viertelverband erstellen und nach der Freigabe und nach Aufforderung durch BÜ entsorgen.

Abmessung ca. 1m2
Menge: 1,000 St

**02.02.11 Handmuster Bodenbelag Betonwerkstein**
Handmuster des beschriebenen Bodenbelags aus Betonwerkstein gemäß Leitbeschreibung, Abmessung 20/20cm.
Menge: 3,000 St

**02.02.12 Dokumentation**
*** Pauschalposition
Erstellung der Dokumentation, Übergabe an AG gedruckt in Ordner mit Inhaltsverzeichnis und digital insbesondere bestehend aus:
- Fachunternehmererklärung
- allgemeine Prüfzeugnisse
- Verwendbarkeitsnachweise
- Wartungsempfehlungen/ Pflegehinweise
- Angabe Oberflächen, Farbtöne mit Zuordnung zu Bauteilen
- Produktdatenblätter aller verwendeten Materialien mit Zuordnung zu Bauteilen
Menge: 1,000 psch
